# Neubau EmsWerk | Auftrags-LVs | Kostenanalyse
Angebotsaufforderung (GAEB DA XML 3.3, DA83)
Projekt: EmsWärme | EmsWerk
Währung: EUR
Vergabeart: Offenes Verfahren
Ende der Zuschlagsfrist: 22.01.2027
Abgabeort: www.dtvp.de [elektronisch]
Auftragsnummer: B-WEA-P-22-00001-09
Sicherheit Vertragserfüllung %: 0,00
Sicherheit Gewährleistung %: 0,00
Auftraggeber: Stadtwerke Warendorf GmbH, Katzheide 21-25, 48231 Warendorf, Ansprechpartner Jan Hendker, E-Mail hendker@swwaf.de; Vergabenummer: B-WEA-P-22-00001-09
Ausführungsort: Neubau EmsWerk, An der Beelener Straße 25, 48231 Warendorf
Erstellt mit: 5 261020, NOVA AVA, 21.10.2026

## 318 NEE WEV Baubeschreibung
Baubeschreibung

1. Globale Angaben zum Bauvorhaben

Name und Anschrift des Auftraggebers:
Stadtwerke Warendorf GmbH
Katzheide 21-25
48231 Warendorf

Beschreibung des Bauvorhabens:
Neubau eines Heizwerkes mit Speicher für Flusswasser-Wärmepumpen an der Ems

Mit der Sicherheits- und Gesundheitskoordination wurde beauftragt:
nts Ingenieurgesellschaft mbH, Münster
Tobias Suhre

Vorgaben aus dem SiGe-Plan:
- (keine besonderen Vorgaben)

Durch den SiGeKo wird eine Baustellenordnung übergeben.

Art und Umfang der Regelung und Sicherung des öffentlichen Verkehrs:
-

Weitere Angaben:
-

2. Angaben zur Örtlichkeit

Anschrift der Baustelle:
Beelener Straße 25 (B64 / Ortsausgang), 48231 Warendorf
Koordinaten: 51.949650, 8.002465

Lage des Grundstücks: an der öffentlichen Verkehrsfläche, Zufahrt über öffentlichen LKW-Parkplatz an der B64 (derzeit BE-Fläche für die Arbeiten am Fernwärmenetz)

An das Bauvorhaben grenzen folgende Bebauungen an:
-

Besonderheiten:
Baufeld liegt in einem Landschaftsschutzgebiet (LSG-WAF-00109 Gebietsname: LSG-Emstal).
Nördlich grenzt unmittelbar ein Naturschutzgebiet an (WAF-070 Gebietsname: NSG Emsaue westlich Warendorf) sowie im Bereich der Ems einschließlich des Böschungsbereichs ein FFH-Gebiet (DE-4013-301 Bezeichnung des Gebiets: Emsaue, Kreise Warendorf und Gütersloh).
Unmittelbar im Osten befindet sich ein Wasserschutzgebiet (Warendorf (411401), Zone: 3A).

Besondere Umstände: Die Auflagen aus Baugenehmigung und dem Landschaftsschutz sind zu beachten. Es wird eine ökologische Baubegleitung erfolgen.

Weitere Angaben:
-

3. Termine und Fristen
Vorgesehener Ausführungszeitraum:
Beginn Arbeitsvorbereitung: unmittelbar nach Beauftragung
Beginn der Arbeiten: nach Aufforderung gem. VOB/B § 5 Abs. 2
Ausführungszeitraum Leistungen Alu-Dachdeckung: 20 AT
Ausführungszeitraum Leistungen Flachdachabdichtung: 15 AT
Ausführungszeitraum Leistungen PV-Anlage: 20 AT

Weitere Angaben: -

4. Angaben zur Baustelle

Lage und Transportwege
Zufahrtmöglichkeiten: über öffentlichen LKW-Parkplatz, Überfahrt über öffentlichen Gehweg
Breite: 3,50 m,
Höhe: 4,00 m
Tragfähigkeit: 40 t (Zufahrt + Parkplatz)

Weitere Angaben:

Für den Verkehr freizuhaltende Flächen:
- LKW-Parkplatz und Zufahrt/Baustraße auf dem Baufeld

Transportwege für Transport der Baustoffe auf der Baustelle:
-

Baustelleneinrichtung durch den AG:
- Baustromanschluss
- Bauwasseranschluss
- WC-Anlagen
- Sicherung des Baufeldes mit Bauzaun und in Teilstrecken mit einem Ordnungszaun
- längenorientiertes Fassadengerüst als Arbeits- und Schutzgerüst, LK: 4, / 3,0 kN/m²,/ W09 (0,9-1,2m)

## ZTV Los 01/02 - Baubeschreibung/Hauptleistungen
Baubeschreibung Heizwerk

Tragkonstruktion Rohbau aus STB-Fertigteilen, Zwischendecken STB-Fertigteile mit Ortbetonergänzung, Dachträger BSH-Träger, Dachfläche Pultdach, 12° geneigt, Stahl-Trapezblech, beschichtet, Teilfläche Flachdach, 1,7° geneigt, Stahl-Trapezblech, beschichtet

Dachaufbauten:
Pultdach: Aluminium-Profilblech-Deckung als Warmdach, Mineralwolle-Dämmung, Dampfsperre, PV-Module direkt auf Dachfläche montiert
Flachdach: Abdichtung mit Bitumenbahnen, 2-lagig, als Warmdach, PUR-/PIR-Dämmung, Dampfsperre, Gründach extensiv

PV-Anlage:
Montage der PV-Module auf Uk-Schienen, Befestigung UK mit Klemmen direkt auf den Alu-Profiltafeln

Hauptleistungen Los 1

Baustelleneinrichtung
Statische Nachweise Dachdeckung
Statische Nachweise Sicherungseinrichtungen
Verlegepläne und Stücklisten für die Dachdeckung

Dachdeckung (Alu-Profilblech)
- 760 m² Dampfsperre auf Trapezblech, sd-Wert > 1.500 m
- 758 m² Wärmedämmung MF WLG035, 160/140 mm komprimiert
- 150 m² Trittfeste Wärmedämmung DAA 140 mm
- 760 m² Verbundklipp E140, Profilhöhe 65 mm
- 760 m² Alu-Profiltafeln Kalzip 65/400/1,00 mm
- 51 m Pultfirst
- 60 m Traufenabschluss
- 30 m Ortgangabschluss
- 30 m Anschlussbleche bis 250 mm
- 102 m Anschlussbleche bis 400 mm
- 51 m Schneefangvorrichtung
- 3 Stk Lüfterstutzen DN150
- 50 m Wartungsweg horizontal
- 2,5 m Wartungsweg geneigt (15°)
- 1 Stk Seilsicherungssystem PSA
- 1 Stk Steigleiter
Dachabdichtung (Flachdach)
- 400 m² Dampfsperre auf Trapezblech, vollflächig verschweißt
- 40 m Dampfsperranschluss bis 350 mm
- 400 m² PIR-Dämmung 160 mm, mechanisch befestigt
- 400 m² PIR-Mehr/Minderstärke +/- 20 mm
- 6 Stk Linienentwässerung PIR DR 5/8/10
- 400 m² 1. Abdichtungslage, mechanisch befestigt
- 400 m² Oberlage Abdichtung, vollflächig verschweißt
- 16 m Abschottung gedämmt
- 120 m Linearbefestigung Dachrand
- 66 m Dachrandanschluss gedämmt
- 60 m Wandanschluss gedämmt
- 5 Stk Rohrdurchführungen DN100/DN200
- 3 Stk Systemlüfter DN100
- 3 Stk Hauptentwässerung DN70
- 11 m Fallrohre Edelstahl DN70
- 3 Stk Notüberlauf Attika
- 1 Stk Lichtkuppel 100×100 cm mit Aufsetzkranz
- 66 m Attikaabdeckung Aluminium, pulverbeschichtet
- 5 m Anschlussabdichtung Flüssigkunststoff PU-1K
- 66 m Seitenschutz Aluminium 900 mm
Gründach (extensiv)
- 400 m² Schutzlage Faserschutzmatte 600 g/m²
- 140 m Kiesfangleiste Alu
- 115 m Kiesstreifen 5×50 cm
- 25 m Kiesstreifen 5×30 cm
- 20 Stk Schrittplatten 50×50×5 cm
- 8 Stk Kontrollschacht Aluminium 400×400 mm
- 355 m² Drän-/Speicherschicht HDPE 20 mm
- Filterschicht Polyester/Polypropylen (Menge folgt)
Sockelabdichtung
- 70 m2 Abdichtung Wandsockel FPD
- 70 m2 Perimeterdämmung 100mm
- 70 m2 Schutzlage Dranbahn

Hauptleistungen Los 2

PV-Anlage
- 275 Stk Solarmodule mono-/polykristallin
- Unterkonstruktion mit direkt befestigt auf Dachdeckung
- 2 Stk Netzeinspeisewechselrichter
- 2 Stk Wechselstrom-Anschlusskästen
- 2000 m DC-Verbindungs- und Datenleitungen
- 1900 m Potentialausgleich
- 490 m UK-Profile
- Anlagenfernüberwachung
- Inbetriebnahme
- SV-Abnahme
Die vorstehende Mengenübersichten dienen ausschließlich der zusammenfassenden Darstellung der wesentlichen Leistungsumfänge. Für Art, Umfang, Ausführung und Abrechnung sind ausschließlich die Positionen und Mengen des Leistungsverzeichnisses sowie die übrigen Vergabe- und Vertragsunterlagen maßgebend.

## ZTV Los 01 - 022 Klempnerarbeiten
ZTV 022 Klempnerarbeiten
DIN 18299 Allgemeine Regelungen für Bauarbeiten jeder Art
DIN 18339 Klempnerarbeiten
DIN 18338 Dachdeckungsarbeiten
DIN 18351 Vorgehängte hinterlüftete Fassaden

1. Termine und Fristen
wie vor

1.2 Angebot
Die Abgabe des Angebots erfolgt ohne Anspruch auf Auftragserteilung oder Entschädigung.

1.3 Leistungsumfang
Es sind grundsätzlich die fertigen Leistungen einschl. der Lieferung und dem Transport zur Verwendungsstelle der erforderlichen Materialien und Stoffe anzubieten, auch wenn nicht ausdrücklich in den einzelnen Leistungsbeschreibungen aufgeführt.

1.4 Bedenken/Vollständigkeit des Angebotes
Bedenken des Bieters gegen die Art der Ausführung sind ebenfalls gesondert dem Angebot beizufügen. Hierbei sind insbesondere die Verträglichkeiten von unterschiedlichen Materialien, Ver-/Bearbeitungs- und Montageverfahren zu prüfen.
Der Auftragnehmer übernimmt für alle von ihm zu leistenden bzw. zu garantierenden Ausführungsarbeiten die volle Gewährleistung.
Die Entgegennahme des Angebotes erfolgt in der Annahme, dass nur Angebotspreise für technisch und konstruktiv einwandfreie Ausführung abgegeben werden, auch wenn in dem Angebot zugrunde gelegten Zeichnungen oder in der Leistungsbeschreibung nicht alle Einzelheiten eingehend
dargestellt oder Unstimmigkeiten enthalten sind.

2. Mitgeltende Normen und Regeln

2.1. Allgemeines
2.1. Vertragsgrundlagen
- die einschlägigen technischen Vorschriften und die gültigen EURO-Normen (EN), DIN-Normen sowie die Gelbdrucke der DIN-Normen in ihrer neuesten geltenden Fassung vorrangig vor den DIN-Normen, die VDI- und VDE-Vorschriften sowie alle sonstigen bei Abnahme gültigen
anerkannten Regeln der Technik, alle besonderen örtlichen Bestimmungen und alle technischen Vorschriften, Auflagen und Bestimmungen der in der BRD allgemein anerkannten Fach-, Sicherheits- und Aufsichtsbehörden und Gütegemeinschaften, Verbände, Innungen und Berufsgenossenschaften, die Arbeitsstättenverordnung und Arbeitsstätten-Richtlinien sowie die Be- und Verarbeitungs- und Anwendungsvorschriften der Herstellerwerke.
- für Bauleistungen im Sinne der VOB/A die Bestimmungen der VOB Teile B und C, jeweils in der bei Vertragsabschluss geltenden Fassung, soweit nicht ausdrücklich Abweichendes vereinbart wird.
- die Bestimmungen des BGB, insbesondere des Werkvertragsrechts.

2.2. Normen
Es gelten jeweils die Normen und Regeln in der zum Vertragsschluss gültigen Fassung einschließlich der Änderungen, Berichtigungen und Beiblätter.
Soweit in der Leistungsbeschreibung auf Technische Spezifikationen, z. B. nationale Normen, mit denen Europäische Normen umgesetzt werden, europäische technische Zulassungen, gemeinsame technische Spezifikationen, internationale Normen, Bezug genommen wird, werden auch ohne den ausdrücklichen Zusatz: "oder gleichwertig", immer gleichwertige technische Spezifikationen in Bezug genommen.
Allgemeine Technische Vorschriften
Für die Ausführung gelten die Bestimmungen dieses Leistungsverzeichnisses, die allgemeinen technischen
Vorschriften der VOB, der einschlägigen Normen soweit sie die Leistungen betreffen, bauaufsichtlich
eingeführte Richtlinien, behördliche Vorschriften, Verbandsrichtlinien und Verarbeitungsrichtlinien der
Bauteil-, bzw. Werkstoffhersteller

Alle einschlägigen Normen und Eurocodes (jeweils mit nationalem Anhang NA),
insbesondere

DIN 18299 VOB/C Allgemeine Regelung
DIN 18338 VOB/C Dachdeckungarbeiten
DIN 18339 VOB/C Klempnerarbeiten
DIN 1052  Entwurf, Berechnung und Bemessung von Holzbauwerken - Allgemeine Bemessungsregeln und Bemessungsregeln für den Hochbau
DIN 4102  Normenreihe: Brandverhalten von Baustoffen und Bauteilen
DIN 4102-18  Brandverhalten von Baustoffen und Bauteilen; Feuerschutzabschlüsse; Nachweis der Eigenschaft selbstschließend (Dauerfunktionsprüfung)
DIN 4109-1  Schallschutz im Hochbau - Teil 1: Mindestanforderungen
DIN 4109-2 Schallschutz im Hochbau - Teil 2: Rechnerische Nachweise der Erfüllung der Anforderungen
DIN 14094-2  Feuerwehrwesen - Notleiteranlagen - Teil 2: Rettungswege auf flachen und geneigten Dächern
DIN 68365  Schnittholz für Zimmererarbeiten - Sortierung nach dem Aussehen - Nadelholz
DIN 68800-3  Holzschutz - Teil 3: Vorbeugender Schutz von Holz mit Holzschutzmitteln
DIN EN 335 Dauerhaftigkeit von Holz und Holzprodukten - Gebrauchsklassen: Definitionen, Anwendung bei Vollholz und Holzprodukten
DIN EN 350  Dauerhaftigkeit von Holz und Holzprodukten - Prüfung und Klassifizierung der Dauerhaftigkeit von Holz und Holzprodukten gegen biologischen Angriff
DIN EN 460  Dauerhaftigkeit von Holz und Holzprodukten - Natürliche Dauerhaftigkeit von Vollholz - Leitfaden für die Anforderungen an die Dauerhaftigkeit von Holz für die Anwendung in den Gefährdungsklassen
DIN EN 516  Vorgefertigte Zubehörteile für Dacheindeckungen - Einrichtungen zum Betreten des Daches - Laufstege, Trittflächen und Einzeltritte
DIN EN 517  Vorgefertigte Zubehörteile für Dacheindeckungen - Sicherheitsdachhaken
DIN EN 546  Normenreihe: Aluminium und Aluminiumlegierungen - Folien
DIN EN 826  Wärmedämmstoffe für das Bauwesen - Bestimmung des Verhaltens bei Druckbeanspruchung
DIN EN 1013  Lichtdurchlässige, einschalige, profilierte Platten aus Kunststoff für Innen- und Außenanwendungen an Dächern, Wänden und Decken - Anforderungen und Prüfverfahren
DIN EN 1396  Aluminium und Aluminiumlegierungen - Bandbeschichtete Bleche und Bänder für allgemeine Anwendungen - Spezifikationen
DIN EN 10088-1  Nichtrostende Stähle - Teil 1: Verzeichnis der nichtrostenden Stähle
DIN EN 10088-2  Nichtrostende Stähle - Teil 2: Technische Lieferbedingungen für Blech und Band aus korrosionsbeständigen Stählen für allgemeine Verwendung
DIN EN 10088-3  Nichtrostende Stähle - Teil 3: Technische Lieferbedingungen für Halbzeug, Stäbe, Walzdraht, gezogenen Draht, Profile und Blankstahlerzeugnisse aus korrosionsbeständigen Stählen für allgemeine Verwendung
DIN EN ISO 4042 Verbindungselemente - Galvanisch aufgebrachte Überzugssysteme
BG Bau Fachinfo Gefahrstoffe Prävention Umgang mit Mineralwolle-Dämmstoffen (Glaswolle, Steinwolle) Handlungsanleitung Herausgeber: Fachverband Mineralwolleindustrie e.V. und andere
IVD-Merkblatt Nr. 25  Abdichtungen von Fugen und Anschlüssen in der Klempnertechnik Herausgeber: Industrieverband Dichtstoffe e.V. (IVD)
vdd  Technische Regeln für die Planung und Ausführung von Abdichtungen mit Polymerbitumen- und Bitumenbahnen Herausgeber: vdd-Industrieverband Bitumen- Dach- und Dichtungsbahnen e.V.
VdS 2008  Feuergefährliche Arbeiten, Richtlinien für den Brandschutz Herausgeber: Gesamtverband der Deutschen Versicherungswirtschaft e.V. (GDV)
VdS 2021  Baustellen - Unverbindlicher Leitfaden für ein umfassendes Schutzkonzept Herausgeber: Gesamtverband der Deutschen Versicherungswirtschaft e.V. (GDV)
VdS 2047  Sicherheitsvorschriften für feuergefährliche Arbeiten Herausgeber: Gesamtverband der Deutschen Versicherungswirtschaft e.V. (GDV)
VdS 2216  Brandschutzmaßnahmen für Dächer, Merkblatt für die Planung und Ausführung Herausgeber: Gesamtverband der Deutschen Versicherungswirtschaft e.V. (GDV)
ZVSHK-Merkblatt T17 Merkblatt Fugendichtungen in der Klempnertechnik Herausgeber: Zentralverband Sanitär Heizung Klima
ZVSHK-Merkblatt T46 Merkblatt Turm- und Tafeldeckung in Klempnertechnik Herausgeber: Zentralverband Sanitär Heizung Klima
ZVSHK-Merkblatt T75 Merkblatt Metalldach aus nicht rostendem Stahl - rollennahtgeschweißt Herausgeber: Zentralverband Sanitär Heizung Klima
ZVSHK-Merkblatt T76 Merkblatt Kleben in der Klempnertechnik Herausgeber: Zentralverband Sanitär Heizung Klima
ZVSHK-Richtlinien Richtlinien für die Ausführung von Klempnerarbeiten an Dach und Fassade (Klempnerfachregeln) Herausgeber: Zentralverband Sanitär Heizung Klima
ZVDH-Fachregel Regeln für Abdichtungen - mit Flachdachrichtlinie - Herausgeber: Zentralverband des Deutschen Dachdeckerhandwerks e.V.
ZVDH-Fachregel Regeln für Metallarbeiten im Dachdeckerhandwerk Herausgeber: Zentralverband des Deutschen Dachdeckerhandwerks e.V.
ZVDH-Merkblatt Merkblatt Äußerer Blitzschutz auf Dach und Wand Herausgeber: Zentralverband des Deutschen Dachdeckerhandwerks e.V.
ZVDH-Merkblatt Merkblatt Wärmeschutz bei Dach und Wand Herausgeber: Zentralverband des Deutschen Dachdeckerhandwerks e.V.
ZVDH-Merkblatt Merkblatt für Unterdächer, Unterdeckungen und Unterspannungen Herausgeber: Zentralverband des Deutschen Dachdeckerhandwerks e.V.

2. Angaben zur Baustelle
2.1. Lage und Transportwege
Hoffläche vor dem Baufeld

2.2 Gerüste
Das Gebäude wird bauseits nicht eingerüstet. Der erforderliche Seitenschutz und ein Dachaufstieg als Treppenaufgang wird bauseits gestellt.

2.3 Art des Daches
Dachform: Satteldach mit 2 Hauptdachflächen, Dacherhöhung als Pultdach
Dachneigungen: 2,19° / 3,69° / 2,29°
Traufhöhe: ca. 6,50 m
Zahl der Hauptdachflächen: 3
Zahl der Nebendachflächen: -

3. Angaben zu Stoffen und Bauteilen
Das eingebaute Material muss dem Muster entsprechen; eine Bestätigung des Musters durch den Auftraggeber ist einzuholen.
Bei brandschutztechnischen Anforderungen sind die amtlichen Nachweise (Prüfzeugnis oder Prüfbescheid oder allgemeine bauaufsichtliche Zulassung) der Bauleitung zu übergeben.
Für Befestigungsmittel und Kleineisenteile ist feuerverzinktes Material zu verwenden.
Die Materialien einschließlich der Formstücke dürfen keine wesentlichen Farbunterschiede aufweisen.

4. Angaben zur Ausführung
4.1 Allgemeines
Vor Ausführungsbeginn hat der Auftragnehmer mit dem Auftraggeber festzulegen, wo das zu verwendende Material auf der Baustelle gelagert werden kann, um gegenseitige Störungen der am Bau beteiligten Handwerker während der Bauausführung zu vermeiden.

Das Lagern von Druckgasflaschen in Kellerräumen, Treppenhäusern, Durchgängen und Durchfahrten ist untersagt. Bei Arbeiten mit brennbaren Gasen muss ein Feuerlöscher, tragbar, nach DIN EN 3 vorhanden sein.
Späne vom Bohren und Fräsen sowie Reste von Schleifstaub sind sofort von den bearbeiteten Teilen zu entfernen.

Gegen Verschmutzungen und Beschädigungen anderer Bauteile sowie zur Verhinderung von Personen-Gefährdungen sind vom Auftragnehmer der Verkehrssitte entsprechende und zumutbare Vorkehrungen zu treffen (Abdeckungen, Hinweisschilder, Absperrungen, Sicherheitsposten u. dgl.).

Bei der Verarbeitung von Schweißbahnen sowie sonstigen Arbeiten mit offener Flamme in der Nähe von brennbaren Materialien, auch Dichtungsbahnen unter Eindeckungen, ist ein Feuerlöscher in Bereitschaft zu halten.
Der Arbeitsablauf ist so einzurichten, dass bei Arbeitsunterbrechung offene Kanten des Abdichtungsaufbaus gegen das Eindringen von Niederschlägen geschützt sind, ggf. sind sie abzukleben und bei Weiterarbeit von den Klebstreifen wieder zu befreien.

Die wasserführende Schicht muss grundsätzlich Gefälle zu den Einläufen haben. Werden vor oder bei der Ausführung diesbezüglich Probleme erkennbar, ist die Bauleitung zu informieren und mit ihr gemeinsam eine Lösung der Probleme zu suchen. Dies gilt insbesondere auch bei der Sanierung vorhandener Dachflächen.

Bevor Abdichtungen durch weitere Arbeiten, z.B. durch Bekiesung, Begrünung, verdeckt werden, muss die Leistung durch den Auftraggeber abgenommen werden. Die Bauleitung ist entsprechend frühzeitig zu informieren.
Der Auftragnehmer hat die Einhaltung der Regeldachneigung als Mindestdachneigung für die ausgeschriebene Deckung zu prüfen, insbesondere an Schleppdächern und Gauben.

Nach Fertigstellung der Arbeiten sind Rinnen, Kehlen, Fallrohre u. dgl. von Ziegelabfällen, Mörtelresten u. ä. zu reinigen.

Beschädigungen an Dampfsperr- oder Dampfbremsschichten oder an luftdichten Schichten sind, wenn diese Schichten zum Leistungsumfang des Auftragnehmers zählen, vor dem Abdecken mit nachfolgenden Bauteilen dauerhaft und materialgerecht zu schließen.
Wenn diese Schichten zum Leistungsumfang eines anderen Auftragnehmers zählen, ist mit der Bauleitung zu klären, wer die Schäden beseitigen soll. In beiden Fällen ist vor dem Abdecken mit nachfolgenden Bauteilen der Bauleitung die Überprüfung der Schadensbehebung zu ermöglichen.

Freie Kanten von Blechen ab 1 mm Dicke sind zu entgraten.

Attikaabdeckungen sollen ein Gefälle nach innen von ca. 10 % erhalten.

Bei Gefahr von Bitumenkorrosion sind Blechteile vorsorglich zu beschichten.

Bei Blenden sind die Einzelgrößen von Blechtafeln in Abhängigkeit von der Dicke so zu wählen, dass Beulenbildung vermieden wird. Sollen deshalb Sicken ausgebildet werden, sind diese zuvor mit der Bauleitung abzustimmen.
Wandanschluss- oder Überhangstreifen sind in Sichtmauerwerk mindestens 2 cm tief einzulassen und elastisch zu verfugen. In anderen Fällen sind Überhangstreifen mit Dichtschnur und elastischer Verfugung anzubringen.
Der Bewegungsfugenausgleich bei innenliegenden Rinnen darf nicht durch eine Schiebenaht, sondern muss durch einen wasserführenden Ausgleich erfolgen.

4.2 Dämmungen
-

4.3 Lattung, Schalung
-
4.4 Unterspannungen, Unterdeckungen, Unterdächer
-

4.5 Dachziegeldeckung / Dachsteindeckung
-

4.6 Dachfenster, Lichtkuppeln, Dachausstiege
Anschlüsse von Dampfsperren und Unterspannungen sind gemäß den Herstellerrichtlinien auszuführen.
Der Einbau von Wechseln im Dachverband ist in den Bauplänen nur betreffs der Lage der Fenster dargestellt. Die genauen Maße sind entsprechend dem angebotenen Fabrikat und der erforderlichen Brüstungshöhe vom Auftragnehmer festzulegen.
Die Maße für Wechsel sind dem Auftraggeber mitzuteilen, wenn die Wechsel nicht selbst vom Auftragnehmer eingebaut werden.
Werden die Fenster einschließlich Futter ausgeschrieben, sind typenspezifische Futter des Fensterherstellers einzubauen, sofern der Hersteller solche anbietet.
Wenn im Leistungstext nichts anderes vorgegeben wird, gilt die Schallschutzklasse 2 nach VDI 2719.
Alle Metallteile müssen korrosionsgeschützt sein; das gilt auch und besonders für verdeckte Teile, Formstücke und Verbindungs- und Befestigungsmittel.

5. Sonstige Angaben
Der Auftragnehmer hat dafür Sorge zu tragen, dass während der Ausführung seiner Leistungen immer mindestens ein fließend deutsch sprechender Mitarbeiter seiner Firma auf der Baustelle anwesend ist.
Zu den auf der Baustelle vorzuhaltenden Ausführungsunterlagen zählt neben den Ausführungsplänen auch eine Ausfertigung dieser Leistungsbeschreibung.
Die vom Auftragnehmer verwendeten Ausführungsunterlagen müssen den Freigabevermerk des Auftraggebers oder des Architekten tragen. Durch Übergabe neuer Unterlagen ungültig gewordene Unterlagen sind vom Auftragnehmer entsprechend zu kennzeichnen und aufzubewahren. Nicht freigegebene Unterlagen dürfen nicht verwendet werden.

## ZTV Los 01 - Deckung ALU-Profilblechtafeln
ZTV Deckung ALU-Profilblechtafeln Die nachfolgend Leistungen sind auf der Grundlage der Fabrikate der Fa. Kalzip GmbH, Koblenz, beschriebenen.Grundsätzlich sind abweichende Fabrikate bei nachgewiesener Gleichwertigkeit möglich.  Herstellervorschriften im AllgemeinenDie Herstellervorschriften der Firma Kalzip GmbH, insbesondere, aber nicht abschließend, die folgenden Broschüren und Merkblätter sind Bestandteile des LV:- Montagerichtlinien- Technikhandbuch- Produkte und Anwendungen- Konstruktionsdetails- Bearbeitungshinweise- Gebrauchsanweisungen- Baustellenproduktionshinweise Bei abweichend angebotenem Fabrikat gelten die v.g. Ausführungen sinngemäß. Bei den nachstehend beschriebenen Leistungen handelt es sich um das Ausführen von Metalldächern, Metallwandbekleidungen, mit am Bau zu falzenden Metallbauteilen und von Bauklempnerarbeiten im Sinne der Norm DIN 18 339. BearbeitungshinweiseHohlräume zwischen Dämmschicht und Aluminium-Dachhaut sind unbedingt zu vermeiden, um den Trommeleffekt bei Niederschlag abzumindern und Kondensat zu verhindern.Bei vorhandener Antikondensatbeschichtung ist diese an den Profilbahnenden bauseits vor Anbringen des Traufwinkels zu deaktivieren.Zur Deaktivierung wird Duplicolor Prisma 7001, Acryllack klar (styroporfest) empfohlen. Trockenzeit ca. 15 min. TätigkeitsnachweisDer Bieter ist gemäß Ziffer 4.6 der allgemeinen bauaufsichtlichen Zulassung verpflichtet, auf Verlangen nachzuweisen, dass er Mitarbeiter beschäftigt und an diesem Bauvorhaben einsetzt, die von Fachkräften des Herstellers im Umgang mit dem System eingewiesen wurden und bereits Objekte in gleicher Ausführungsart und Größenordnung ausgeführt haben. Sofern der Auftragnehmer für die vertragsgemäße Ausführung seiner Leistungen Spezialwerkzeuge und Geräte des Herstellers benötigt, ist er verpflichtet, diese Spezialwerkzeuge und Geräte auf seine Kosten zu beschaffen und zu benutzen. Prüfzeugnisse / Zulassungen / ZTVDie für die Produkte (Baustoffe und Bauteile) bestehenden Prüfzeugnisse sowie die allgemeine bauaufsichtliche Zulassung (Fabrikat Kalzip: Zulassungsnummer Z-14.1-181) des Instituts für Bautechnik, Berlin sind zu beachten. Zusätzliche Technische Vertragsbedingungen (ZTV)Es gelten folgende Zusätzliche Technische Vertragsbedingungen: Die vom Deutschen Institut für Gütesicherung und Kennzeichnung e.V. bearbeiteten oder vertriebenen Güte- und Prüfbestimmungen des Reichsauschusses für Lieferbedingungen (RAL); Die von der Forschungsgesellschaft Landschaftsentwicklung Landschaftsbau e.V., Colmarstraße 32 in Bonn entwickelten und vertriebenen Richtlinien für die Planung, Ausführung und Pflege von Dachbegrünungen (FLL-Richtlinien);Die vom VDE-Verlag bearbeiteten und vertriebenen Richtlinien IEC 60364 Standards (Elektrische Installationen für Gebäude); EN 61646 + EN 61730Die vom Verband der Netzbetreiber -VDN- e.V. beim VDEW erstellten und vertriebenen Technische Anschlussbestimmungen (TAB) für den Anschluss an das Niederspannungsnetz der Verteilnetzbetreiber. GleichwertigkeitSofern die Gleichwertigkeit der angebotenen Produkte nicht bereits bei Angebotsabgabe nachgewiesen wurde, gelten folgende Mindestanforderungen: Technische Merkmale der Aluminium-Stehfalzsysteme Als gleichwertig gelten nur Aluminium-Stehfalzsysteme mit der gleichen Profilkontur, die bei der Montage maschinell und kraftschlüssig miteinander verbunden werden. Ökologische MerkmaleAls geichwertig gelten nur Aluminium-Stehfalzsysteme, bei denen durch einen unabhängigen Prüfer oder Institut die Nachhaltigkeit gemäß den DGNB Richtlinien in einer europäisch gültigen  ECO-Umweltproduktdeklaration (EPD) bilanziert sind und nachgewiesen werden können. Merkmale der metallischen OberflächenAls gleichwertig gelten nur Aluminium-Stehfalzsysteme- mit stuccodessiniert unplattierter Oberfläche- einem elektrolytisch aufgebrachten metallischen Zinküberzug, System: AluPlusZinc- einer durch Elektrograining metallisch veredelten Aluminiumoberfläche, System: AluPlusPatina mit matter, natürlicher und gleichmäßiger UV-stabiler Vorbewitterung. 100 % recyclingfähig ohne Vorbehandlung oder Trennung / Abtragen der Oberfläche. Systeme mit mechanischer Eignung für Walzprofilierung und Umkantungen.- einer metallisch veredelten Aluminiumoberfläche, System: AluPlusPatina millfinish, Basic mit matter, natürlicher und gleichmäßiger UV-stabiler Vorbewitterung. 100 % recyclingfähig ohne Vorbehandlung oder Trennung / Abtragen der Oberfläche. Systeme mit mechanischer Eignung für Walzprofilierung und Umkantungen.- einer metallisch veredelten Aluminiumoberfläche, System: AluPlusPatina millfinish, Eloxalqualität mit matter, natürlicher und gleichmäßiger UV-stabiler Vorbewitterung. 100 % recyclingfähig ohne Vorbehandlung oder Trennung / Abtragen der Oberfläche. Systeme mit mechanischer Eignung für Walzprofilierung und Umkantungen. Merkmale der organischen OberflächenAls gleichwertig gelten nur Aluminium-Stehfalzsysteme mit einer mindestens - 25 µm Polyesterbeschichtung oder - 25 µm PVDF-Beschichtung oder das System: ProTect-Beschichtung mit erhöhter Glanz-, Farb- und Kratzstabilität und geringer Neigung zur Auskreidung; FLP-Technologie (Fluorcarbon), mit zusätzlichem Klarlack mit AntiGraffiti-Effekt, schmutzabweisend.35 µm HPC- (High-Performance-Coating) Farbsysteme, Farbpigmente und Lösungsmittel frei von Schwermetallen, UV- und Auskreidungsbeständig  Gleichwertigkeit Halte-ElementeEs sind nur Halte-Elemente (Klipps) aus Aluminium oder aus Kunststoff mit einem Stahlkern und Befestigungselemente (Schrauben und Niete) aus Aluminium oder Edelstahl zugelassen. Der Korrosionsschutz der Verbindungselemente ist dem Korrosionsschutz der zu verbindenden Bauteile anzupassen, d. h. es sind nichttrostende Werkstoffe zu verwenden.

## ZTV Los 01 - 021 Abdichtungsarbeiten
ZTV Dachdeckungs-/Abdichtungsarbeiten
ATV DIN 18299 Allgemeine Regelungen für Bauarbeiten jeder Art
ATV DIN 18336 Abdichtungsarbeiten
ATV DIN 18337 Dachdeckungsarbeiten
ATV DIN 18339 Klempnerarbeiten

1. Termine und Fristen
wie vor

1.2 Angebot
Die Abgabe des Angebots erfolgt ohne Anspruch auf Auftragserteilung oder Entschädigung.

1.3 Leistungsumfang
Es sind grundsätzlich die fertigen Leistungen einschl. der Lieferung und dem Transport zur Verwendungsstelle der erforderlichen Materialien und Stoffe anzubieten, auch wenn nicht ausdrücklich in den einzelnen Leistungsbeschreibungen aufgeführt.

1.4 Bedenken/Vollständigkeit des Angebotes
Bedenken des Bieters gegen die Art der Ausführung sind ebenfalls gesondert dem Angebot beizufügen. Hierbei sind insbesondere die Verträglichkeiten von unterschiedlichen Materialien, Ver-/Bearbeitungs- und Montageverfahren zu prüfen.
Der Auftragnehmer übernimmt für alle von ihm zu leistenden bzw. zu garantierenden Ausführungsarbeiten die volle Gewährleistung.
Die Entgegennahme des Angebotes erfolgt in der Annahme, dass nur Angebotspreise für technisch und konstruktiv einwandfreie Ausführung abgegeben werden, auch wenn in dem Angebot zugrunde gelegten Zeichnungen oder in der Leistungsbeschreibung nicht alle Einzelheiten eingehend
dargestellt oder Unstimmigkeiten enthalten sind.

2. Mitgeltende Normen und Regeln

2.1. Allgemeines
2.1. Vertragsgrundlagen
- die einschlägigen technischen Vorschriften und die gültigen EURO-Normen (EN), DIN-Normen sowie die Gelbdrucke der DIN-Normen in ihrer neuesten geltenden Fassung vorrangig vor den DIN-Normen, die VDI- und VDE-Vorschriften sowie alle sonstigen bei Abnahme gültigen
anerkannten Regeln der Technik, alle besonderen örtlichen Bestimmungen und alle technischen Vorschriften, Auflagen und Bestimmungen der in der BRD allgemein anerkannten Fach-, Sicherheits- und Aufsichtsbehörden und Gütegemeinschaften, Verbände, Innungen und Berufsgenossenschaften, die Arbeitsstättenverordnung und Arbeitsstätten-Richtlinien sowie die Be- und Verarbeitungs- und Anwendungsvorschriften der Herstellerwerke.
- für Bauleistungen im Sinne der VOB/A die Bestimmungen der VOB Teile B und C, jeweils in der bei Vertragsabschluss geltenden Fassung, soweit nicht ausdrücklich Abweichendes vereinbart wird.
- die Bestimmungen des BGB, insbesondere des Werkvertragsrechts.

2.2. Normen
Es gelten jeweils die Normen und Regeln in der zum Vertragsschluss gültigen Fassung einschließlich der Änderungen, Berichtigungen und Beiblätter.
Soweit in der Leistungsbeschreibung auf Technische Spezifikationen, z. B. nationale Normen, mit denen Europäische Normen umgesetzt werden, europäische technische Zulassungen, gemeinsame technische Spezifikationen, internationale Normen, Bezug genommen wird, werden auch ohne den ausdrücklichen Zusatz: "oder gleichwertig", immer gleichwertige technische Spezifikationen in Bezug genommen.
Allgemeine Technische Vorschriften
Für die Ausführung gelten die Bestimmungen dieses Leistungsverzeichnisses, die allgemeinen technischen
Vorschriften der VOB, der einschlägigen Normen soweit sie die Leistungen betreffen, bauaufsichtlich
eingeführte Richtlinien, behördliche Vorschriften, Verbandsrichtlinien und Verarbeitungsrichtlinien der
Bauteil-, bzw. Werkstoffhersteller

Alle einschlägigen Normen und Eurocodes (jeweils mit nationalem Anhang NA),
insbesondere

ATV DIN 18299 Allgemeine Regelungen für Bauarbeiten jeder Art
ATV DIN 18336 Abdichtungsarbeiten
ATV DIN 18337 Dachdeckungsarbeiten
ATV DIN 18339 Klempnerarbeiten
DIN 1052  Entwurf, Berechnung und Bemessung von Holzbauwerken - Allgemeine Bemessungsregeln und Bemessungsregeln für den Hochbau
DIN 4102  Normenreihe: Brandverhalten von Baustoffen und Bauteilen
DIN 4102-18  Brandverhalten von Baustoffen und Bauteilen; Feuerschutzabschlüsse; Nachweis der Eigenschaft selbstschließend (Dauerfunktionsprüfung)
DIN 4109-1  Schallschutz im Hochbau - Teil 1: Mindestanforderungen
DIN 4109-2 Schallschutz im Hochbau - Teil 2: Rechnerische Nachweise der Erfüllung der Anforderungen
DIN 14094-2  Feuerwehrwesen - Notleiteranlagen - Teil 2: Rettungswege auf flachen und geneigten Dächern
DIN 18531-1  Abdichtung von Dächern sowie von Balkonen, Loggien und Laubengängen - Teil 1: Nicht genutzte und genutzte Dächer - Anforderungen, Planungs- und Ausführungsgrundsätze
DIN 18531-3  Abdichtung von Dächern sowie von Balkonen, Loggien und Laubengängen - Teil 3: Nicht genutzte und genutzte Dächer - Auswahl, Ausführung und Details
DIN 18531-4  Abdichtung von Dächern sowie von Balkonen, Loggien und Laubengängen - Teil 4: Nicht genutzte und genutzte Dächer - Instandhaltung
DIN 18531-5  Abdichtung von Dächern sowie von Balkonen, Loggien und Laubengängen - Teil 5: Balkone, Loggien und Laubengänge
DIN 68365  Schnittholz für Zimmererarbeiten - Sortierung nach dem Aussehen - Nadelholz
DIN 68800-3  Holzschutz - Teil 3: Vorbeugender Schutz von Holz mit Holzschutzmitteln
DIN EN 335 Dauerhaftigkeit von Holz und Holzprodukten - Gebrauchsklassen: Definitionen, Anwendung bei Vollholz und Holzprodukten
DIN EN 350  Dauerhaftigkeit von Holz und Holzprodukten - Prüfung und Klassifizierung der Dauerhaftigkeit von Holz und Holzprodukten gegen biologischen Angriff
DIN EN 460  Dauerhaftigkeit von Holz und Holzprodukten - Natürliche Dauerhaftigkeit von Vollholz - Leitfaden für die Anforderungen an die Dauerhaftigkeit von Holz für die Anwendung in den Gefährdungsklassen
DIN EN 501  Dacheindeckungsprodukte aus Metallblech - Festlegung für vollflächig unterstützte Bedachungselemente aus Zinkblech
DIN EN 502  Dachdeckungsprodukte aus Metallblech - Spezifikation für vollflächig unterstützte Dachdeckungsprodukte aus nichtrostendem Stahlblech
DIN EN 504  Dachdeckungsprodukte aus Metallblech - Festlegungen für vollflächig unterstützte Bedachungselemente aus Kupferblech
DIN EN 505  Dachdeckungsprodukte aus Metallblech - Spezifikation für vollflächig unterstützte Dachdeckungsprodukte aus Stahlblech
DIN EN 506  Dachdeckungsprodukte aus Metallblech - Festlegungen für selbsttragende Bedachungselemente aus Kupfer- oder Zinkblech
DIN EN 507  Dachdeckungsprodukte aus Metallblech - Festlegungen für vollflächig unterstützte Bedachungselemente aus Aluminiumblech
DIN EN 508-1  Dachdeckungs- und Wandbekleidungsprodukte aus Metallblech - Spezifikation für selbsttragende Dachdeckungsprodukte aus Stahlblech, Aluminiumblech oder nichtrostendem Stahlblech - Teil 1: Stahl
DIN EN 508-2  Dachdeckungsprodukte aus Metallblech - Festlegungen für selbstragende Bedachungselemente aus Stahlblech, Aluminiumblech oder nichtrostendem Stahlblech - Teil 2: Aluminium
DIN EN 508-3  Dachdeckungsprodukte aus Metallblech - Festlegungen für selbsttragende Bedachungselemente aus Stahlblech, Aluminiumblech oder nichtrostendem Stahlblech - Teil 3: Nichtrostender Stahl
DIN EN 516  Vorgefertigte Zubehörteile für Dacheindeckungen - Einrichtungen zum Betreten des Daches - Laufstege, Trittflächen und Einzeltritte
DIN EN 517  Vorgefertigte Zubehörteile für Dacheindeckungen - Sicherheitsdachhaken
DIN EN 546  Normenreihe: Aluminium und Aluminiumlegierungen - Folien
DIN EN 826  Wärmedämmstoffe für das Bauwesen - Bestimmung des Verhaltens bei Druckbeanspruchung
DIN EN 1013  Lichtdurchlässige, einschalige, profilierte Platten aus Kunststoff für Innen- und Außenanwendungen an Dächern, Wänden und Decken - Anforderungen und Prüfverfahren
DIN EN 1172  Kupfer- und Kupferlegierungen - Bleche und Bänder für das Bauwesen
DIN EN 1253-1  Abläufe für Gebäude - Teil 1: Bodenabläufe mit Geruchverschluss mit einer Geruchverschlusshöhe von mindestens 50 mm
DIN EN 1253-2  Abläufe für Gebäude - Teil 2: Dachabläufe und Bodenabläufe ohne Geruchverschluss
DIN EN 1253-3  Abläufe für Gebäude - Teil 3: Bewertung der Konformität
DIN EN 1396  Aluminium und Aluminiumlegierungen - Bandbeschichtete Bleche und Bänder für allgemeine Anwendungen - Spezifikationen
DIN EN 10088-1  Nichtrostende Stähle - Teil 1: Verzeichnis der nichtrostenden Stähle
DIN EN 10088-2  Nichtrostende Stähle - Teil 2: Technische Lieferbedingungen für Blech und Band aus korrosionsbeständigen Stählen für allgemeine Verwendung
DIN EN 10088-3  Nichtrostende Stähle - Teil 3: Technische Lieferbedingungen für Halbzeug, Stäbe, Walzdraht, gezogenen Draht, Profile und Blankstahlerzeugnisse aus korrosionsbeständigen Stählen für allgemeine Verwendung
DIN EN 12326-2  Schiefer und Naturstein für überlappende Dachdeckungen und Außenwandbekleidungen - Teil 2: Prüfverfahren für Schiefer und carbonathaltige Schiefer
DIN EN ISO 4042 Verbindungselemente - Galvanisch aufgebrachte Überzugssysteme
VDI 2719  Schalldämmung von Fenstern und deren Zusatzeinrichtungen
BG Bau Fachinfo Gefahrstoffe Prävention Umgang mit Mineralwolle-Dämmstoffen (Glaswolle, Steinwolle) Handlungsanleitung Herausgeber: Fachverband Mineralwolleindustrie e.V. und andere
FLL Regelwerk Dachbegrünungsrichtlinie - Richtlinie für die Planung, Ausführung und Pflege von Dachbegrünungen  Herausgeber: Forschungsgesellschaft Landschaftsentwicklung Landschaftsbau e.V.
IVD-Merkblatt Nr. 14 Dichtstoffe und Schimmelpilzbefall. Ursachen - Vorbeugung - Sanierung Herausgeber: Industrieverband Dichtstoffe e.V. (IVD)
IVD-Merkblatt Nr. 19-1  Abdichtungen von Fugen und Anschlüssen im Dachbereich. Einsatzmöglichkeiten von spritzbaren Dichtstoffen, Montageklebstoffen, Butyldichtungsbändern und -profilen. Teil 1: Außenbereich Herausgeber: Industrieverband Dichtstoffe e.V. (IVD)
IVD-Merkblatt Nr. 25  Abdichtungen von Fugen und Anschlüssen in der Klempnertechnik Herausgeber: Industrieverband Dichtstoffe e.V. (IVD)
vdd  Technische Regeln für die Planung und Ausführung von Abdichtungen mit Polymerbitumen- und Bitumenbahnen Herausgeber: vdd-Industrieverband Bitumen- Dach- und Dichtungsbahnen e.V.
VdS 2008  Feuergefährliche Arbeiten, Richtlinien für den Brandschutz Herausgeber: Gesamtverband der Deutschen Versicherungswirtschaft e.V. (GDV)
VdS 2021  Baustellen - Unverbindlicher Leitfaden für ein umfassendes Schutzkonzept Herausgeber: Gesamtverband der Deutschen Versicherungswirtschaft e.V. (GDV)
VdS 2047  Sicherheitsvorschriften für feuergefährliche Arbeiten Herausgeber: Gesamtverband der Deutschen Versicherungswirtschaft e.V. (GDV)
VdS 2216  Brandschutzmaßnahmen für Dächer, Merkblatt für die Planung und Ausführung Herausgeber: Gesamtverband der Deutschen Versicherungswirtschaft e.V. (GDV)
ZVSHK-Merkblatt T17 Merkblatt Fugendichtungen in der Klempnertechnik Herausgeber: Zentralverband Sanitär Heizung Klima
ZVSHK-Merkblatt T46 Merkblatt Turm- und Tafeldeckung in Klempnertechnik Herausgeber: Zentralverband Sanitär Heizung Klima
ZVSHK-Merkblatt T75 Merkblatt Metalldach aus nicht rostendem Stahl - rollennahtgeschweißt Herausgeber: Zentralverband Sanitär Heizung Klima
ZVSHK-Merkblatt T76 Merkblatt Kleben in der Klempnertechnik Herausgeber: Zentralverband Sanitär Heizung Klima
ZVSHK-Richtlinien Richtlinien für die Ausführung von Klempnerarbeiten an Dach und Fassade (Klempnerfachregeln) Herausgeber: Zentralverband Sanitär Heizung Klima
ZVDH-Fachregel Fachregel für Dachdeckungen mit Dachziegeln und Dachsteinen Herausgeber: Zentralverband des Deutschen Dachdeckerhandwerks e.V.
ZVDH-Fachregel Fachregel für Außenwandbekleidungen mit ebenen Faserzement-Platten Herausgeber: Zentralverband des Deutschen Dachdeckerhandwerks e.V.
ZVDH-Fachregel Regeln für Abdichtungen - mit Flachdachrichtlinie - Herausgeber: Zentralverband des Deutschen Dachdeckerhandwerks e.V.
ZVDH-Fachregel Regeln für Metallarbeiten im Dachdeckerhandwerk Herausgeber: Zentralverband des Deutschen Dachdeckerhandwerks e.V.
ZVDH-Fachregel Blei im Bauwesen, Teil 1: Technische Regeln Herausgeber: Zentralverband des Deutschen Dachdeckerhandwerks e.V.
ZVDH-Merkblatt Merkblatt Äußerer Blitzschutz auf Dach und Wand Herausgeber: Zentralverband des Deutschen Dachdeckerhandwerks e.V.
ZVDH-Merkblatt Merkblatt Solartechnik für Dach und Wand Herausgeber: Zentralverband des Deutschen Dachdeckerhandwerks e.V.
ZVDH-Merkblatt Merkblatt Wärmeschutz bei Dach und Wand Herausgeber: Zentralverband des Deutschen Dachdeckerhandwerks e.V.
ZVDH-Merkblatt Merkblatt für Unterdächer, Unterdeckungen und Unterspannungen Herausgeber: Zentralverband des Deutschen Dachdeckerhandwerks e.V.
ZVDH-Merkblatt Merkblatt Einbauteile bei Dachdeckungen Herausgeber: Zentralverband des Deutschen Dachdeckerhandwerks e.V.
ETAG 005 für Flüssigkunststoffe

Zusätzliche technische Vorbemerkungen - Gründach
Für die Gründach-Systemlösung sind zusätzlich folgende Regelwerke zu berücksichtigen:
- Richtlinie für die Planung, Ausführung und Pflege von Dachbegrünungen
- Wurzelfestigkeitsprüfung der Abdichtung nach FLL-Verfahren
- Dachbegrünungssubstrate und Dränschichten entsprechend der Dachbegrünungsrichtlinie
- Sicherheitsregeln für gärtnerische Arbeiten auf Bauwerken
- Fertigstellungspflege entsprechend der Dachbegrünungsrichtlinie
- Entwicklungs- / Unterhaltungspflege entsprechend der Dachbegrünungsrichtlinie

Zusätzlich sind folgende Hersteller-Nachweise zu erfüllen:
- Güteüberwachung für Abdichtungs- und Dämmmaterialien
- Qualitätsmanagement des Herstellers nach DIN EN ISO 9001
- Umweltmanagement des Herstellers nach EN ISO 14001
- Energiemanagement des Herstellers nach DIN EN ISO 50001
- Ökobilanz (EPD) für Abdichtungs- und Dämmmaterialien

3. Angaben zur Baustelle
3.1 Lage und Transportwege
Die Arbeiten sind in folgenden Geschossen auszuführen: Erdgeschoss 7 Dach über EG

3.2 Gerüste
Das Gebäude wird für die Arbeiten bauseits eingerüstet. Art: Fassadengerüste, Dachdeckerfangschutz

3.3 Art des Daches
Dachform: Flachdach
Dachneigung: 0,0° Neubau Sozialräume / ca. 5,0° Betriebsgebäude Bestand
Zahl der Dachflächen:  1 / 2
Traufhöhe: ca. 4,10 m /ca. 3,75 m

4. Angaben zu Stoffen und Bauteilen
Bei brandschutztechnischen Anforderungen sind die amtlichen Nachweise (Prüfzeugnis oder Prüfbescheid oder allgemeine bauaufsichtliche Zulassung) der Bauleitung zu übergeben.
Bei nicht genormten Stoffen und Bauteilen sind, soweit erforderlich, die bauaufsichtlichen Zulassungen der Bauleitung zu übergeben
Klebstoffe müssen so beschaffen sein, dass durch sie eine feste und dauerhafte Verbindung erreicht wird. Sie dürfen die zu klebenden Materialien nicht negativ beeinflussen und nach der Verarbeitung keine Belästigung durch Geruch hervorrufen.
Das eingebaute Material muss dem Muster entsprechen; eine Bestätigung des Musters durch den Auftraggeber ist einzuholen.
Dämmplatten aus Polystyrol-Hartschaum müssen zur Vermeidung von Schwindfugen ausreichend abgelagert sein. Die Bauleitung kann einen Nachweis über das Herstellungsdatum verlangen.
Für Befestigungsmittel und Kleineisenteile ist feuerverzinktes Material zu verwenden.

5. Angaben zur Ausführung
5.1 Allgemeines
Vor Ausführungsbeginn hat der Auftragnehmer mit dem Auftraggeber festzulegen, wo das zu verwendende Material auf der Baustelle gelagert werden kann, um gegenseitige Störungen der am Bau beteiligten Handwerker während der Bauausführung zu vermeiden.
Das Lagern von Druckgasflaschen in Kellerräumen, Treppenhäusern, Durchgängen und Durchfahrten ist untersagt. Bei Arbeiten mit brennbaren Gasen muss ein Feuerlöscher, tragbar, nach DIN EN 3 vorhanden sein.
Späne vom Bohren und Fräsen sowie Reste von Schleifstaub sind sofort von den bearbeiteten Teilen zu entfernen.
Gegen Verschmutzungen und Beschädigungen anderer Bauteile sowie zur Verhinderung von Personen-Gefährdungen sind vom Auftragnehmer der Verkehrssitte entsprechende und zumutbare Vorkehrungen zu treffen (Abdeckungen, Hinweisschilder, Absperrungen, Sicherheitsposten u. dgl.).
Bei der Verarbeitung von Schweißbahnen sowie sonstigen Arbeiten mit offener Flamme in der Nähe von brennbaren Materialien, auch Dichtungsbahnen unter Eindeckungen, ist ein Feuerlöscher in Bereitschaft zu halten.
Der Arbeitsablauf ist so einzurichten, dass bei Arbeitsunterbrechung offene Kanten des Abdichtungsaufbaus gegen das Eindringen von Niederschlägen geschützt sind, ggf. sind sie abzukleben und bei Weiterarbeit von den Klebstreifen wieder zu befreien.
Die wasserführende Schicht muss grundsätzlich Gefälle zu den Einläufen haben. Werden vor oder bei der Ausführung diesbezüglich Probleme erkennbar, ist die Bauleitung zu informieren und mit ihr gemeinsam eine Lösung der Probleme zu suchen. Dies gilt insbesondere auch bei der Sanierung vorhandener Dachflächen.
Bevor Abdichtungen durch weitere Arbeiten, z.B. durch Bekiesung, Begrünung, verdeckt werden, muss die Leistung durch den Auftraggeber abgenommen werden. Die Bauleitung ist entsprechend frühzeitig zu informieren.
Der Auftragnehmer hat die Einhaltung der Regeldachneigung als Mindestdachneigung für die ausgeschriebene Deckung zu prüfen, insbesondere an Schleppdächern und Gauben.
Nach Fertigstellung der Arbeiten sind Rinnen, Kehlen, Fallrohre u. dgl. von Ziegelabfällen, Mörtelresten u. ä. zu reinigen.
Beschädigungen an Dampfsperr- oder Dampfbremsschichten oder an luftdichten Schichten sind, wenn diese Schichten zum Leistungsumfang des Auftragnehmers zählen, vor dem Abdecken mit nachfolgenden Bauteilen dauerhaft und materialgerecht zu schließen.
Wenn diese Schichten zum Leistungsumfang eines anderen Auftragnehmers zählen, ist mit der Bauleitung zu klären, wer die Schäden beseitigen soll. In beiden Fällen ist vor dem Abdecken mit nachfolgenden Bauteilen der Bauleitung die Überprüfung der Schadensbehebung zu ermöglichen.
Freie Kanten von Blechen ab 1 mm Dicke sind zu entgraten.
Attikaabdeckungen sollen ein Gefälle nach innen von ca. 10 % erhalten.
Bei Abdeckungen aus Kupferblech muss zur Vermeidung von Ablaufspuren der Überstand der Tropfkante entgegen Abschnitt 3.5.3 DIN 18339 mindestens 40 mm betragen.
Bei Gefahr von Bitumenkorrosion sind Blechteile vorsorglich zu beschichten.
Bei Blenden sind die Einzelgrößen von Blechtafeln in Abhängigkeit von der Dicke so zu wählen, dass Beulenbildung vermieden wird. Sollen deshalb Sicken ausgebildet werden, sind diese zuvor mit der Bauleitung abzustimmen.
Wandanschluss- oder Überhangstreifen sind in Sichtmauerwerk mindestens 2 cm tief einzulassen und elastisch zu verfugen. In anderen Fällen sind Überhangstreifen mit Dichtschnur und elastischer Verfugung anzubringen.
Der Bewegungsfugenausgleich bei innenliegenden Rinnen darf nicht durch eine Schiebenaht, sondern muss durch einen wasserführenden Ausgleich erfolgen.
Bei Dächern ohne Schneefanggitter sind Rinnenhalter der Tragfähigkeitsklasse H zu verwenden.
Anzahl und Abstände der direkten oder indirekten Befestigungspunkte für Bleche sind unter besonderer Beachtung der Windsogkräfte und der Belastung durch Eis auszuwählen.
Die gegebenenfalls erforderliche zusätzliche Abdichtung von Längsfalzen bei Dachdeckungen ist mit stoßfrei eingelegten Dichtungsbändern auszuführen.

5.2 Dämmungen
Randbohlen müssen 1 cm dünner als die vorgesehene Dämmschicht sein.
Dampfbremsen und Dampfsperren sind konvektionsdicht zu verlegen. Sie dürfen nicht lediglich mit Klammern befestigt werden; sie sind zu kleben oder an den Befestigungsstellen mit Dichtband zu versehen. Auch für die Befestigung an Anschlüssen und Durchdringungen sind im Regelfall Dichtungsbänder zu verwenden. Montageschaum gilt nicht als konvektionsdicht.
Die Dämmschichten sind an allen Anschlüssen so auszuführen, dass keine Wärmebrücken entstehen. Im unmittelbaren Bereich von Dachabläufen sind die Dämmschichten um ca. 20 mm leicht abzuschrägen.
Schaumglasplatten sind entsprechend der Konstruktion der Deckenplatte nach den Verarbeitungsrichtlinien des Herstellers zu verlegen. Dabei dürfen die von den Herstellern vorgeschriebenen Verbrauchsmengen von Heißbitumen zum Verkleben der Platten nicht unterschritten werden.
Soweit lieferbar sind Dämmplatten mit Stufenfalz zu verlegen, anderenfalls soll eine doppellagige Verlegung mit versetzten Stößen ausgeführt werden.
Mechanische Befestigungen auf Spannbetonbauteilen dürfen ausschließlich nach vorheriger Abstimmung und Genehmigung durch die Bauleitung erfolgen.
Voranstriche auf Trapezblechen dürfen nicht in die Dachkonstruktion gelangen.
Beim Umgang mit Mineralfaserdämmstoffen sind die Regeln der BG Bau Fachinfo Gefahrstoffe Prävention Mineralwolle-Dämmstoffe zu beachten.
Bei der Ausführung von Bauteilen und Anschlüssen, die der Herstellung der Luftdichtheit des Gebäudes dienen, ist davon auszugehen, dass vor oder bei der Abnahme der Leistungen durch den Auftraggeber oder eine von ihm beauftragte Fachkraft eine Prüfung der Luftdichtheit durch einen Blowerdoor-Test durchgeführt wird.
Wärmedämmsysteme oder -elemente, die zusätzlich die Funktion einer Unterspannung oder einer Unterdeckung erfüllen, sind mit zusätzlichen produktbedingten Maßnahmen an die Begrenzungslinien des Daches sowie an Einbauten hochzuführen und anzuschließen.
Dickenzunahme bei der Verwendung von Mineralwollematten darf die Hinterlüftung belüfteter Konstruktionen nicht behindern, ggf. sind Distanzleisten einzubauen.
Bei der normgerechten Bemessung von Lüftungsöffnungen ist die Einengung bzw. Verminderung durch Insektenschutzgitter zu beachten, der Nettoquerschnitt ist einzuhalten.
Dämmungen in Steildächern sind so einzubauen, dass ein Abgleiten verhindert wird. Das gilt auch bei der Verwendung von Dämmplatten und Dämmkeilen.

5.3 Lattung, Schalung
Dachlatten dürfen nicht über Brandwände geführt werden. Die Latten sind zu unterbrechen und die Brandwand ist mit Metallwinkeln zu überbrücken. Die Hohlräume zwischen der Eindeckung und der Oberseite der Brandwand sind mit geeignetem Dämmmaterial zu verfüllen.
Stöße von Dachlatten auf Konterlatten sind mit einer doppelten Konterlatte zu unterlegen.

5.4 Unterspannungen, Unterdeckungen, Unterdächer
Unterspannungen und Unterdeckungen müssen - auch wenn sie diffusionsoffen sind - Wasser führen können. Die Regensicherheit ist in der Bauphase bei allen zu erwartenden Temperaturen zu gewährleisten. Ist bei belüfteten Steildachkonstruktionen eine nicht diffusionsoffene Unterspann-/Unterdeckbahn ausgeschrieben (sd > 0,3 m), so kann stattdessen eine diffusionsoffene Bahn (sd = 0,3 m) eingebaut werden, wenn auch damit die Regendichtheit bei allen zu erwartenden Temperaturen während der Bauphase des Daches gewährleistet wird.
Unterspann-/Unterdeckbahnen sind bei der Verarbeitung in der kalten Jahreszeit so zu lagern, dass sie eine optimale Verarbeitungstemperatur entsprechend den Herstellerhinweisen haben. Sie sind in dieser Zeit in kleineren Flächen und mit geringerem Durchhang zu verlegen.
Beim verklebten Verlegen von Unterspann-/Unterdeckbahnen in der kalten Jahreszeit sind für die Verklebung bei niedrigen Temperaturen geeignete Klebebänder zu verwenden.
Am First belüfteter Dächer muss die Unterspannung oder Unterdeckung so angebracht werden, dass die Wirkung des Lüftungsfirstes nicht beeinträchtigt wird. Nicht diffusionsoffene Unterspannbahnen sollen ca. 50 mm unterhalb des Scheitelpunktes enden. Darüber ist eine den First überdeckende Bahn mit Lüftungsöffnungen o.ä. zu verlegen.
Traufseitig ist die Bildung von möglichen Wassersäcken in der Unterspannung oder Unterdeckung unbedingt zu vermeiden.
Wird ein wasserdichtes Unterdach über die Bauphase hinaus gefordert, sind die Konterlatten in die wasserdichte Ausführung einzubeziehen; Nähte und Stöße sind zu verkleben.
Bei Unterdeckungen sind evtl. aufgetretene Falten aufzuschneiden und glattzulegen, die Schnitte sind abzudichten.

5.5 Dachziegeldeckung / Dachsteindeckung
Bei der Verwendung von Ortgangziegeln müssen diese einen lichten Abstand von mindestens 10 mm von der Außenhaut des Giebels haben. Andere Konstruktionen müssen mindestens 30 mm Überstand haben. Bei der Verwendung konischer Firstziegel ohne Falz muss die Längsüberdeckung mindestens 40 mm betragen.
Bei Trauf- und Mansardgesimsen sollen die Gesimsbretter u. dgl. erst nach der Deckung der Dachfläche zugeschnitten und angebracht werden. Das gilt entsprechend für Zahnleisten am Giebel.
Sind Ableitungen für Blitzschutz vorgesehen, sollen die Ableitungsstützen zugleich mit der Deckung eingebaut werden.
Ist ein Rinneneinhang (Traufblech) vorgesehen, sollen die Ziegel der untersten Reihe nicht in die Rinne hineinragen.
Die Anzahl der ausgeschriebenen Lüfterziegel gilt nur als Richtwert. In Abhängigkeit vom angebotenen Fabrikat sind so viele Lüfterziegel einzubauen, dass die nach DIN 4108-3 geforderten Werte erreicht werden. Das gilt insbesondere bei unregelmäßigen Dachformen und für die Lüftung von Walmflächen sowie bei Unterbrechungen durch Einbauten.
Elemente aus verschiedenen Chargen innerhalb einer zusammenhängenden Fläche sind grundsätzlich nicht zulässig. Ist es aus produkttechnischen Gründen unvermeidbar, dass leichte Struktur- und Farbunterschiede auftreten können, so sind die Einzelteile aus verschiedenen Paletten zu entnehmen und zu mischen. Der Bauherr ist vorher auf diesen Umstand hinzuweisen und um sein Einverständnis zu ersuchen.
Die Sicherung provisorischer Abdeckungen ist besonders auf der windabgewandten Seite der geneigten Dachfläche und im Bereich von Durchdringungen der Dachhaut vorzunehmen.
Die Verklammerung von Ziegeln oder Dachsteinen ist, wenn keine Vorgabe im Leistungsverzeichnis enthalten ist, nach den ZVDH-Fachregeln und den Vorschriften der Dachziegel-/Dachsteinhersteller entsprechend der Windzone und Dachneigung vorzunehmen.

5.6 Dachfenster, Lichtkuppeln, Dachausstiege
Anschlüsse von Dampfsperren und Unterspannungen sind gemäß den Herstellerrichtlinien auszuführen.
Der Einbau von Wechseln im Dachverband ist in den Bauplänen nur betreffs der Lage der Fenster dargestellt. Die genauen Maße sind entsprechend dem angebotenen Fabrikat und der erforderlichen Brüstungshöhe vom Auftragnehmer festzulegen.
Die Maße für Wechsel sind dem Auftraggeber mitzuteilen, wenn die Wechsel nicht selbst vom Auftragnehmer eingebaut werden.
Werden die Fenster einschließlich Futter ausgeschrieben, sind typenspezifische Futter des Fensterherstellers einzubauen, sofern der Hersteller solche anbietet.
Wenn im Leistungstext nichts anderes vorgegeben wird, gilt die Schallschutzklasse 2 nach VDI 2719.
Alle Metallteile müssen korrosionsgeschützt sein; das gilt auch und besonders für verdeckte Teile, Formstücke und Verbindungs- und Befestigungsmittel.

6. Sonstige Angaben
Der Auftragnehmer hat dafür Sorge zu tragen, dass während der Ausführung seiner Leistungen immer mindestens ein fließend deutsch sprechender Mitarbeiter seiner Firma auf der Baustelle anwesend ist.
Zu den auf der Baustelle vorzuhaltenden Ausführungsunterlagen zählt neben den Ausführungsplänen auch eine Ausfertigung dieser Leistungsbeschreibung.
Die vom Auftragnehmer verwendeten Ausführungsunterlagen müssen den Freigabevermerk des Auftraggebers oder des Architekten tragen. Durch Übergabe neuer Unterlagen ungültig gewordene Unterlagen sind vom Auftragnehmer entsprechend zu kennzeichnen und aufzubewahren. Nicht freigegebene Unterlagen dürfen nicht verwendet werden.

## ZTV Los 02 - PV-Anlage
ZTV PV-Anlage

Hinweise:

Vom Bieter sollen hochwertige mono- oder polykristalline Module angeboten werden, die als Mindestanforderungen die Kriterien positive Leistungstoleranz Leistungsgarantie der Module von mindestens 85 % nach 25 Jahren Gewährleistung auf Wechselrichter und übrige Anlagenteile von min. 10 Jahren erfüllen müssen.  Aufbau der Photovoltaikanlage: Module Unterkonstruktion mit Auflasten Wechselrichter  Anlagenfernüberwachung sowie alle DC-Verbindungs- und Datenleitungen. Der Blitzschutz für die PV – Anlage wird getrennt ausgeschrieben. Die Anlage ist einzubeziehen. Der Bieter kann über Aufstellung, Fabrikate und Unterkonstruktion unter den folgenden Maßgaben frei entscheiden, insoweit: unter Berücksichtigung einer verschattungsfreien Aufstellung der Modulreihen eine möglichst gute Platzausnutzung des Daches und ein höchstmöglicher Anlagenertrag erreicht wird mono- oder polykristalline Module sowie Wechselrichter namhafter Hersteller eingesetzt werden. Gleichwertige Modul- und Wechselrichterfabrikate sind ausdrücklich zugelassen, sofern sie gleichwertige Leistungsdaten und Leistungsgarantien haben. ein Aufstellungsvorschlag inkl. Ertragsberechnung mit dem Angebot abgegeben wird. Art des Angebotes, eingesetzte Fabrikate, Aufstellungsvorschläge, Verschaltungen etc. sind eindeutig anzugeben. Von den angebotenen Solarmodulen ist ein Datenblatt und eine 20-Jährige Ertragsberechnung dem Angebot beizulegen. Der Solargenerator samt Unterkonstruktion ist unter Beachtung der Windlasten aufzubauen. Die Tragfähigkeit des Daches ist hierbei zu berücksichtigen. Eine Möglichkeit der Online-Überwachung der PV-Anlage an einem PC der Stadtwerke soll im Angebot enthalten sein (Wechselrichter). Um die PV – Anlage in das Gesamtkonzept zu integrieren ist es wichtig, dass die Wechselrichter über eine Master-Slave-Funktion verfügen, so dass von dem Master-Wechselrichter die Gesamtstromerzeugung der Anlage abgerufen werden kann. Kabelweg: Die DC-Kabel werden, Plus und Minus seperat voneinander geführt, durch 4 Schwanenhälse in das 1. OG/Technikfläche des Heizwerkes geführt. Die genaue Position der Wechselrichter ist dem beigelegten Plan zu entnehmen. Die AC-Kabel werden in einem vorhandenen Verlegesystem in den NSHV-Raum, unter dem Doppelboden anschließend in der Niederpspannungsunterverteilung aufgelegt. Das Auflegen der Kabel ist mit einzupreisen.  Kabelverlegung: Die Kabel der DC-Seite sind besonders sorgfältig zu verlegen, da der übliche Kurzschlussschutz mit Überstrom-Schutzeinrichtungen z B. Leitungsschutzschalter, nicht wirksam ist. Es hat oberste Priorität, das Risiko eines Erdschlusses oder Kurzschlusses auf ein Minimum reduziert wird. Kantenschutz ist nachzubessern, Kabel dürfen nicht über scharfe Kanten verlegt werden. VdS 3145 : 2017-11 (02) 4.4.3 Kabel- und Leitungsanlagen . Kabelbinder sind für die vertikale Befestigung von Kabeln und Leitungen nicht geeignet, da die Gefahr besteht, dass durch eine punktuelle Belastung deren Isolation beschädigt wird. Dies trifft auch auf horizontale Verlegungen zu, wenn das Eigengewicht der Kabel und Leitungen durch Kabelbinder gehalten wird. VdS 3145 : 2017-11 (02)  Gemäß DIN VDE 0100-520 müssen Kabel so ausgewählt und errichtet werden, dass während der Errichtung, des Betriebes sowie der Instandhaltung eine Schädigung durch zu erwartende äußere Einflüsse vermieden werden. Äußere Einflüsse bspw.: • Wind • Regen • Eis • Schnee • Mechanische Beanspruchung  Das Verlegesystem muss daher tauchfeuerverzinkt und verdeckelt, mit einer Platzreserve von mind. 30%, montiert werden.

Allgemeine Vorbemerkung
Die Ausführung der Arbeiten erfolgt nach den jeweils gültigen Vorschriften. Sämtliche Leistungen der einzelnen Positionen beinhalten die Lieferung der Baustoffe und Bauteile sowie das Vorhalten bis zur endgültigen Fertigstellung, auch in den einzelnen Abschnitten.
Schutzgebiete im Bereich der Baustelle sind zu beachten. Bereits fertiggestellte und andere Baumaßnahmen der Vorgewerke sind während der Bauausführung zu schützen.
Die Güteanforderungen an nicht genormte Baustoffe und Bauteile entspricht der von genormten Baustoffen und Bauteilen in vergleichbarer Ausführung. Es ist jedoch erforderlich, hierfür entsprechende Eignungs- und Gütenachweise beizubringen. Das komplette Installationsmaterial der Elektrotechnik hat das VDE Kennzeichen zu tragen oder hat durch Gutachten von der Prüfstelle genehmigt zu sein. Es sind die geltenden Europäischen Normen zu beachten. Nach Gültigkeit der Richtlinie müssen entsprechende Bauteile das CE Zeichen tragen.
Entsprechend des Verwendungszwecks, den Anforderungen und den Vorschriften sind die entsprechenden Materialien einzubauen, auch wenn in dem Leistungsverzeichnis keine besonderen Angaben enthalten sind.
Stoffe und Bauteile müssen DIN-, Güte und Maßbestimmungen entsprechen (VOB). Stoffe und Bauteile, die nach den behördlichen Vorschriften einer Zulassung bedürfen, müssen amtlich zugelassen sein.
Stoffe und Bauteile, für welche weder DIN-Normen bestehen noch eine amtliche Zulassung vorgeschrieben ist, dürfen nur mit Zustimmung des Auftraggebers (AG) verwendet werden.
Stoffe und Bauteile müssen dem Verwendungszweck entsprechend korrosionsgeschützt sein.
Normative Grundlagen
Die Planung, Errichtung und Instandhaltung der Photovoltaikanlage hat unter Beachtung der einschlägigen DIN-VDE-Normen sowie der allgemein anerkannten Regeln der Technik zu erfolgen. Ergänzend sind die jeweils gültigen VdS-Richtlinien zu berücksichtigen und einzuhalten.
Bei der Montage und den Instandhaltungsarbeiten besteht aufgrund der Arbeiten in exponierten Höhenlagen eine erhöhte Absturzgefahr sowie die Gefahr eines elektrischen Schlages. Die in Reihe geschalteten PV-Module erreichen regelmäßig Spannungen von über 120 V DC und liegen damit oberhalb des Grenzwertes gemäß DGUV Vorschrift 3. Sämtliche Arbeiten an und mit den Strangkabeln sind daher gemäß Abschnitt 6.3 der DIN VDE 0105-100 als „Arbeiten unter Spannung“ zu betrachten.
Hieraus ergeben sich besondere Anforderungen an die Qualifikation und Fachkunde der ausführenden Fachkräfte. Entsprechende Nachweise über Schulungen, Befähigungen und Qualifikationen sind bereits mit Angebotsabgabe vorzulegen.
Vor Beginn sämtlicher Montage-, Wartungs- und Instandhaltungsarbeiten ist gemäß § 5 Arbeitsschutzgesetz (ArbSchG) eine tätigkeitsbezogene Gefährdungsbeurteilung zu erstellen. Darüber hinaus hat sich der Auftragnehmer umfassend mit den geltenden Regelwerken zur Absturzprävention vertraut zu machen. Die eingesetzten Mitarbeiter sind entsprechend der staatlichen Arbeitsschutzvorschriften sowie der berufsgenossenschaftlichen Regelwerke zu unterweisen. Maßgeblich sind hierbei insbesondere die DGUV Vorschrift 1 „Grundsätze der Prävention“ sowie die DGUV Vorschrift 38 „Bauarbeiten“.
Die für die Durchführung der Arbeiten erforderlichen Arbeits- und Sicherheitsanweisungen sind dem Auftraggeber auf Verlangen vorzulegen.
Baustellen- Ordnung
Anfallende Abfälle, Baustoffreste, Verpackungsmaterial etc. hat der AN auf eigene Kosten zu entsorgen. Wird dies nicht durchgeführt, so behält sich der AG vor, die Entsorgung zu veranlassen. Die entstehenden Kosten werden dem AN bei Stellung der Schlussrechnung in Abzug gebracht.
Materialien
Angeliefertes und zwischengelagertes Baumaterial ist an der Baustelle so zu lagern, dass andere Gewerke in ihrer Arbeitsausführung nicht behindert werden und es nicht durch falsche Zwischenlagerung zu Terminverzögerungen kommen kann. Allenfalls ist eine Beschädigung der Materialien zu verhindern und gemäß den Vorgaben des Herstellers zu lagern.
Vor dem Einbau sind die Materialien auf Vollständigkeit und Beschädigungen zu überprüfen und bei Bedarf unverzüglich auszutauschen.
Güteanforderungen
Die Güteanforderungen an nicht genormte Baustoffe und Bauteile entspricht der von genormten Baustoffen und Bauteilen in vergleichbarer Ausführung.
Es ist jedoch erforderlich, hierfür entsprechende Eignungs- und Gütenachweise beizubringen.
Sollten Alternativvorschläge erbracht werden, so sind die Qualitätsanforderungen entsprechend gleichen Materialien zu Grunde zu legen.

Kalkulation
Die aufgeführten Beschreibungen sind Kalkulations- und Vertragsbestandteile.
Die Leistungen der nachfolgenden Positionen beinhalten sämtliche Nebenleistungen, die zur Ausführung der Arbeiten erforderlich sind, auch wenn diese im Text nicht besonders erwähnt werden. Hierzu gehört auch sämtliches Klein- und Befestigungsmaterial wie Schrauben, Dübel, Kabelbinder etc. Ausgeschrieben ist immer eine komplette, fertig montierte und betriebsbereite Position.
Die in Frage kommenden Montagehöhen sind bei der Bauleitung zu erfragen, wenn sie nicht im Vortext beschrieben sind, und der evtl. Mehraufwand für große Höhen oder Kriechkellermontage ist in die Einzelpreise einzurechnen
Der Auftragnehmer hat sich vor Ausführung der Arbeiten über evtl. auftretende besondere Erschwernisse der Arbeiten sachkundig zu machen. Spätere Einwände können nicht akzeptiert werden.
Sie sind bei den Beschreibungen der Einzelanlagen und der Betriebsmittel, auch wenn sie nicht mehr im Detail erwähnt werden, zu berücksichtigen. Die Anlagen sind mit sämtlichem notwendigem Systemzubehör und Kleinteilen komplett ausgebaut und betriebsfertig montiert anzubieten.
Betriebsmittel sind inklusive notwendiger Anschluss- und Verbindungsklemmen zu kalkulieren. Schraubkappen, Passschrauben und -ringe und Sicherungseinsätze sind in die Einheitspreise einzukalkulieren.
In die Einheitspreise sind gleichfalls die Einregulierung / Justierung von Auslöseeinrichtungen etc., Prüfung, Inbetriebnahme sowie das Erstellen des zugehörigen Protokolls einzukalkulieren.
Einzelne Punkte, die zum Zeitpunkt der Planung noch nicht festgelegt werden konnten, sind vor Montagebeginn mit dem Fachingenieurbüro bzw. der Bauleitung zu klären.
Außer den allgemeinen Nebenleistungen sind nachstehende Leistungen ebenfalls Nebenleistungen und sind in die Einheitspreise einzukalkulieren:
- evtl. Unterlagen für Behörden, Ämter, Netzbetreiber und Fremdgewerke
- Einrichten und Räumen der Baustelle
- Vorhalten der Baustelleneinrichtung
- Stemm-, Bohr- und Fräsarbeiten für Befestigungen von Anlagenteilen
- Herstellen von Schlitzen und Durchbrüchen kleinerer Art bis ca. 8 x 8 cm.
- Liefern und Einbau von Befestigungen
- Gerüste und Absturzsicherungen
- Lieferung der Revisionsunterlagen gemäß den zusätzlichen technischen Vertragsbedingungen, sofern keine Positionsbeschreibung hierfür vorliegt
- Bedienungsanweisung, Wartungs- und Pflegeanleitung mit Angabe des Turnus, der Art der erforderlichen Arbeiten und den Ersatzmaterialien
In jedem Fall ist die Koordination zwischen den einzelnen Gewerken in Abstimmung mit dem Bauherrn und/oder dem beauftragten Planungsbüro rechtzeitig und lückenlos durchzuführen.
Die eigenen Leistungen sind auch im Hinblick auf ergänzende Fremdleistungen auf zumutbare Durchführung zu konzipieren. Demontagemöglichkeiten, leichte Bedienung und unkomplizierte Wartung sind eingeschlossen.
Bauseitige Leistungen
Nicht zu den Leistungen des AN gehören nachstehende Leistungen, sofern sie nicht im Leistungsverzeichnis erfasst, sind:
- Fundamente, Erdarbeiten, Verfüllen
- Beiputzarbeiten
- Malerarbeiten
Anschließen an Befestigungen anderer Gewerke ist nur mit ausdrücklicher Zustimmung des AG gestattet. Offene Anlagenteile, z. B. Rohrenden, sind bei jeder Montageunterbrechung durch geeignete Maßnahmen gegen Eindringen von Fremdteilen und Feuchtigkeit zu verschließen.
Kabel und Leitung
Die Sammelschienen, Bauteile und Leiter sind in jedem Feld nach DIN VDE 0293-1 (VDE 0293) und DIN EN IEC 60445 (VDE 0197) zu kennzeichnen:
Außenleiter L1, L2, L3
N-Leiter N
PE/PEN-Leiter grün/gelb
Bei Bemessung der Kabelrangier- und Anschlussräume sind besonders zu beachten:
-Einsatz besonderer Kabelarten lt. Betreibervorgabe,
-spätere Erweiterungen / Änderungen unter Anwendungsbetrieb
Für eine ausreichende Zugentlastung pro anzuschließende Leitung ist zu sorgen. Verbindungsleitungen zu Türen werden mit flexibler Leitung H07V-K im Schutzschlauch mit beidseitiger Zugentlastung realisiert.
Werden Leitungen verschiedener Spannungsarten auf Deckenträgern, Kabelrinnen, unter Doppelböden oder Installationskanälen verlegt, so ist unbedingt die auf die räumliche Trennung zwischen den verschiedenen Leitungen zu achten, Gegebenenfalls sind Trennstege, Abschottungen etc. zu verwenden.
Dokumentation
Nach der Auftragserteilung werden dem Auftragnehmer die Planungsunterlagen zur Verfügung gestellt. Dem AG sind bei Abnahme und Übergabe der Anlage, Aufbau-, Übersichts-, Schalt- und Stromlaufpläne digital zu übergeben und ausgedruckt an der Anlage zu hinterlegen. Die Unterlagen sind so aufzuarbeiten, dass diese in allen erforderlichen Punkten den einschlägigen Bestimmungen nachkommen und auch ortsunkundiges Personal jederzeit die Funktion der Elektroanlage erkennen kann.
Revision
Die Revisionsunterlagen müssen alle technischen und funktionellen Angaben aufweisen und den Endzustand der Anlage beinhalten. Die Unterlagen sind digital zu übergeben. Die Revisionsunterlagen bilden einen Bestandteil der Schlussrechnung. Die Revisionsunterlagen müssen alle technischen und funktionellen Angaben
Bei der Errichtung, dem Betrieb und der Instandhaltung der netzgekoppelten PV-Anlage sind folgende allgemeine Anforderungen zu beachten:
- die jeweils gültigen gesetzlichen und behördlichen Vorschriften
- die gültigen Bestimmungen des Verbandes Deutscher Elektrotechniker (VDE) und DIN-Normen
- die Arbeitsschutz- und Unfallverhütungsvorschriften der zuständigen Berufsgenossenschaften
- die VdS- Richtlinien
- die Bestimmungen und Richtlinien des Netzbetreibers, insbesondere die „Technischen Anschlussbedingungen Niederspannung 4105“.
Sämtliche Anlagenteile sind in den Potentialausgleich einzubeziehen. Die Schutzklassen der einzelnen Komponenten sind zu beachten und nicht aufzuheben. Das gesamte Verlegesystem der Kabel ist zu erden. Siehe Punkt 1.3.
Dem Angebot ist ein Blockbild der projektierten Anlage beizulegen, aus dem die Aufteilung (Strings), die Verschaltung und die Anzahl der Anlagenkomponenten hervorgeht, sowie die verlegten Kabel (Art und Querschnitt).
Für die Anlagenerrichtung und die Revision sind folgende Unterlagen vom Auftragnehmer zu erstellen:
- Übersichtspläne
- Lagepläne
- Stromlaufpläne
- Schrank / Schaltkastenbelegungspläne
- Verdrahtungs-, Klemmen- und Kabelpläne
- Mess- und Prüfprotokolle
- Datenblätter sämtlicher Anlagenkomponenten
- Betriebshandbücher
- Anlagenfunktionsbeschreibung
- Abnahme eines Sachverständigen
Für jedes Modul ist ein Prüfzertifikat beizulegen. Die maximal erlaubte Modultoleranz beträgt 2%.
Inbetriebnahme und Übergabe
Die Prüfprotokolle und Messergebnisse sind im Anschluss dem Auftraggeber in schriftlicher und digitaler Form zu übergeben. Über jegliche Abweichungen ist der Auftraggeber unverzüglich in Kenntnis zu setzen. Der AN gewährleistet, dass das zuständige technische Personal der Stadtwerke Warendorf so eingewiesen wird, dass ein einwandfreier Betrieb sichergestellt ist.
Es werden folgende Bedingungen zugrunde gelegt:
- Die Anlage muss in betriebsfertigem Zustand übergeben werden.
- Die elektrotechnischen Vorschriften müssen erfüllt sein.
- Die Anlage muss durch die Stadtwerke oder ihrem Beauftragten abgenommen sein.
- Die Brandschutzvorschriften müssen erfüllt sein.
- Das technische Personal der Stadtwerke muss in die Anlage eingewiesen sein.
- Die Revisionsunterlagen müssen vollständig in Digital und Schrift vorliegen.
Funktioniert die Anlage nicht einwandfrei oder werden die garantierten Leistungen nicht erreicht, hat der AN die notwendigen Verbesserungen zu seinen Lasten vorzunehmen. Für die Beseitigung der bei der Abnahme erhobenen Beanstandungen wird eine angemessene Frist eingeräumt, die nicht überschritten werden darf.
Der AG behält sich vor, einzelne Anlagenteile vor Fertigstellung des Gesamtprojektes durch Teilabnahme zu übernehmen bzw. zu betreiben.
Sollten weitere Teilabnahmen, Abnahmen und Nachabnahmen erforderlich werden, so sind diese mit den o. a. Betriebs- und Funktionsprüfungen, einschließlich Anfertigen der Protokolle auszuführen.
Sämtliche Kosten, die dem AG und dessen Beauftragten durch zusätzliche Abnahmen bis zur mängelfreien Abnahme der Gesamtleistungen durch den Bauherrn entstehen, sind vom ausführenden Unternehmer zu tragen.
Technische Unklarheiten / Änderungen im Projektablauf
Für Planungsunterlagen jeglicher Art, die der Auftragnehmer vom Auftraggeber, zur Arbeitsausführung übergeben bekommt, gilt die Prüfpflicht des AN nach VOB Teil B.
Werden bei der Bearbeitung des Leistungsverzeichnisses Widersprüche entdeckt, sind diese bei der Angebotsabgabe zu berücksichtigen; z.B. in Form eines Nachtrages.
In jedem Falle sind technische Unklarheiten z.B. bei Änderungen im Projektablauf vor Realisierung mit dem Planungsbüro abzustimmen.
Wartung / Dienstleistung
Es ist eine Einweisung des Wartungs- bzw. Bedienpersonal vorzunehmen.
Die Übergabe der Bedienungs- und Wartungsanweisung erfolgt bei Abnahme der Anlage.
Elektrische Anlagen sind nach Anforderungen der DIN EN 50110-1 und BGV A2 wiederkehrend zu prüfen. Im Interesse von Unfallverhütung, Betreiberpflichten sowie langfristiger Aufrechterhaltung der Anlagenfunktion wird ein Wartungsvertrag zwischen Hersteller und Betreiber empfohlen. Dieser ist jedoch nicht Bestandteil dieses Leistungsverzeichnisses, sondern separat zu vereinbaren.

## ZTV Planunterlagen/Anlagen zum LV
Folgenden Anlagen sind dem Leistungsverzeichnis beigefügt und werden Vertragsbestandteil:

Architektenpläne (Werkplanung Heizwerk) _Anl1:
- 310-ARC-5-001-00-LP-f04-Lageplan_23.06.26
- 310-ARC-5-002-00-LP-v01-Lageplan Außenanlagen_28.08.26
- 310-ARC-5-101-00-GR-f05-Gründung (-1,00m ) _ Zulauf (-4,15m)_28.07.26
- 310-ARC-5-102-00-GR-f04-Erdgeschoss_11.09.26
- 310-ARC-5-103-00-GR-f04-Obergeschoss _28.09.26
- 310-ARC-5-104-00-GR-f03-Dachaufsicht_14.10.26
- 310-ARC-5-201-00-SC-f05-Schnitt A_28.09.26
- 310-ARC-5-202-00-SC-f04-Schnitt B_28.09.26
- 310-ARC-5-203-00-SC-f05-Schnitt C _ Pumpenkeller_28.09.26
- 310-ARC-5-204-00-SC-f04-Schnitt D_28.09.26
- 310-ARC-5-301-00-AN-f05-Ansicht Nord_28.09.26
- 310-ARC-5-302-00-AN-f03-Ansicht Süd_06.08.26
- 310-ARC-5-303-00-AN-f05-Ansicht Ost + West_28.09.26
- 310-ARC-5-402-00-DT-f00-Übersicht Dach_06.08.26
- 310-ARC-5-403-00-DT-f00-Übersicht Anschlüsse Fassade _ Sockel _ Fenster _ Türen _28.09.26
- 310-ARC-5-404-00-DT-f00-Sektionaltor_28.09.26
ELT-Planung _Anl2:
- Aufstellung PV-Module_13.03.2026
- Aufstellung Wechselrichter_13.03.2026
Tragwerksplanung (Genehmigungs-/Werkplanung Heizwerk) _Anl3a/b/c:
- Positionspläne
  - 330-TRW-4-104-00-PO-f01-DACHDECKE
  - 330-TRW-4-102-00-PO-f01-DECKE_EG
  - 330-TRW-4-101-00-PO-f01-GRÜNDUNG
  - 330-TRW-4-204-00-PO-f01-SCHNITTE
- Schalpläne
  - 330-TRW-5-111-01-SP-f04_SP 01_00_Schalplan-Gründung-Heizwerk
  - 330-TRW-5-121-01-SP-f01_SP 02_00_Schalplan-EG-Decke-Heizwerk
  - 330-TRW-5-131-01-SP-f01_SP 03_00_Schalplan-OG-Decke
- Statik
  - 330-TRW-4-XXX-00-BR-p01-STATIK HEIZWERK - Gesamtstatik
  - 330-TRW-4-XXX-02-BR-p00-STATIK HEIZWERK - 1. Nachtragsberechnung

## Auszug GEOportal.NRW
A - Landschaftsschutzgebiet (LSG-WAF-00109 Gebietsname: LSG-Emstal).
B - Naturschutzgebiet an (WAF-070 Gebietsname: NSG Emsaue westlich Warendorf) sowie im Bereich der Ems
C - FFH-Gebiet (DE-4013-301 Bezeichnung des Gebiets: Emsaue, Kreise Warendorf und Gütersloh).
D - Wasserschutzgebiet (Warendorf (411401), Zone: 3A).

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Quelle: GEOportal.nrw
https://www.geoportal.nrw/?activetab=map# (https://www.geoportal.nrw/?activetab=map)

## B-WEA-P-22-00001-09 Dachdeckung/-abdichtung/PV-Anlage
Datum: 20.10.2026

### Los 1 LOS 1: Dachdeckungs-/Abdichtungsarbeiten

#### Bereich 1.1 Dachdeckungsarbeiten

##### Abschnitt 1.1.1 Baustelleneinrichtung

*Hinweis: Klemp/BE/...*
Baustelleneinrichtung
Einrichten, Unterhalten und Abbauen der Baustelleneinrichtung mit allen zur Durchführung der eigenen Arbeiten erforderlichen Maschinen, Mannschaftseinrichtungen, WCs, Hebeanlagen/Kräne, Hubbühnen/-steiger und Versorgungsanlagen sofern nicht bauseits gestellt (s. Angaben in den Vorbemerkungen/der Baubeschreibung);
Unfallverhütungseinrichtungen etc. ist gem. DIN 18299 Nr. 4.1.1/4.1.2 Nebenleistung und ist in die Einheitspreise einzurechnen.

Die Baustelleneinrichtung, die zur Nutzung Dritter überlassen werden soll, ist gesondert beschrieben und wird gesondert vergütet (Besondere Leistung gem. DIN 18299 Nr. 4.2.11).

Die Nutzung des Baugrundstücks für die Baustelleneinrichtung darf nur in dem von der Bauleitung genehmigten Umfange erfolgen.

**1.1.1.10 Klemp/BE/einrichten**
*** Pauschalposition
Baustelleneinrichtung
wie v.b. auf die Baustelle bringen, bereitstellen und betriebsfertig aufstellen einschl. aller notwendigen Arbeiten,
Kosten für das Vorhalten, Unterhalten und Betreiben der Geräte, Anlagen und Einrichtungen einschl. Mieten, Gebühren und dgl. werden mit dieser Pauschale vergütet.

Die Pauschale gilt für alle Positionen sämtlicher Titel des Leistungsverzeichnisses.
Menge: 1,000 psch
Leistungsbereiche: 022
DIN 276 2018-12: 363

**1.1.1.20 Holzb/BE/räumen**
*** Pauschalposition
Baustelleneinrichtung
Baustelle von allen Geräten, Anlagen, Einrichtungen und dgl. räumen, benutzte Flächen und Wege entsprechend dem ursprünglichen Zustand unter Wahrung der landschaftspflegerischen Belange ordnungsgemäß herrichten, Verunreinigungen beseitigen.

Die Pauschale gilt für alle Positionen sämtlicher Titel des Leistungsverzeichnisses.
Menge: 1,000 psch
Leistungsbereiche: 022
DIN 276 2018-12: 363

**1.1.1.30 Klemp/Da/Alu/Statik**
*** Pauschalposition
Statische Berechnung Alu-Profilblech-Bedachungssystems
Prüffähiger statischer Nachweis für das nachfolgend beschriebene Bedachungssystem erstellen und zur Freigabe dem Auftraggeber vorlegen, die erforderlichen Nachweise der Tragschale und der weiterführenden Konstruktion sind nicht Bestandteil dieser Position;
Versand der Statik erfolgt ausschließlich digital als dwg- und PDF-Datei.
Dachüberstände und Schneeanhäufungen bzw. Schneesackbildungen sind in der Statik berücksichtigt.
Menge: 1,000 psch
Leistungsbereiche: 022
DIN 276 2018-12: 363

**1.1.1.40 Klemp/Da/Alu/Statik/ABS**
*** Pauschalposition
Statischer Nachweis Absturzsicherung
als Zulage zur prüffähigen Statik für das Bedachungssystem für die Ermittlung der zusätzlichen Lasten, die durch das Absturzsicherungssystem im Bereich der Festpunkte und der Dachfläche auftreten
Menge: 1,000 psch
Leistungsbereiche: 022
DIN 276 2018-12: 363

**1.1.1.50 Klemp/Da/Alu/Verlegepläne**
*** Pauschalposition
Verlegepläne für das Alu-Profilblech-Bedachungssystem
Verlegepläne für die Bedachung und Detailpläne für die Dachrandabschlüsse inkl. Stücklisten, auf der Grundlage der durch den Auftraggeber bereit gestellten Architektenpläne im DWG-Format o.ä. sowie weitere Informationen,
Basis der Konstruktion sind die abgestimmten Daten der Bausache,
Versand der Verlegepläne als PDF-Datei
Menge: 1,000 psch
Leistungsbereiche: 022
DIN 276 2018-12: 363

##### Abschnitt 1.1.2 Vorarbeiten/Dämmungen

**1.1.2.10 Klemp/Untergr/Trapezbl/trocknen**
Untergrundvorbehandlung Wassersaugen
vorhandenes Restwassers auf der Dachfläche mittels Wassersauger maschinell absaugen und in Dachabläufe o.ä. ableiten

Untergrund: Aluminium-Trapezblech

Abrechnung erfolgt auf Nachweis
Menge: 760,000 m2
Leistungsbereiche: 022
DIN 276 2018-12: 363

**1.1.2.20 Klemp/Untergr/Trapezbl/reinigen**
Untergrundvorbehandlung Dachfläche reinigen
von vorhandenen Verunreinigungen wie Laub u.ä., aufgenommenes Material entsorgen

Untergrund: Aluminium-Trapezblech

Abrechnung erfolgt auf Nachweis
Menge: 760,000 m2
Leistungsbereiche: 022
DIN 276 2018-12: 363

*Hinweis: Dachd/Alu/Profil/Aufbau*
Folgender Dachaufbau als zweischaliges, nichtbelüftetes Metalldach auf Trapezblech-Unterkonstruktion ist geplant:

Bauseitig vorhandene Dachfläche:
- Stahl-Trapezblech, Profil: FischerTRAPEZ 50/250 Positivlage tn = 1,25 mm

Leistung AN:
- Dampfsperre mit sd-Wert > 1.500 m
- 160 mm auf 140 mm komprimierbare Wärmedämmung WLG035
- Verbundklipp/Festpunktklipp direkt auf Trapezblech befestigt
- Alu-Profiltafeln Kalzip AluPlusPatina Natur mill finish basic, Profil 65/400/1,00 (o.glw.)

Leistung AN Los 2:
- PV-Anlage

**1.1.2.30 Dachd/Alu/Profil/DS/EB PYE-ALV 0,9/1500m**
Dampfsperre
auf Trapezblechprofiltafeln, geeignet für nichtflächigen Untergrund
selbstklebende Elastomerbitumen-Dampfsperrbahn gemäß Stoffnorm DIN EN 13970 liefern und durch Abziehen der unterseitigen Schutzfolien auf die trockenen, sauberen sowie öl-, staub- und fettfreien Obergurte der Trapezbleche nach Herstellerangaben verlegen,
Verklebung der Längsnähte durch Andrücken kalt verklebt, im Quernahtbereich, Überdeckung mind. 10cm, die oberseitige Folie der unterdeckenden Bahn abflämmen, im Bereich von An- und Abschlüssen vollflächig 5 cm über die Oberkante der Wärmedämmung hochführen;

Oberflächenausstattung:
Oberseite: bedruckte PP-Folie
Unterseite: selbstklebendes Elastomerbitumen mit abziehbarer Schutzfolie
Trägereinlage: Aluminiumverbundfolie/Glasvlies

sd-Wert >= 1.500 m
Heizwert < 10.500 kJ/m²
Nenndicke: ca. 0,9 mm
Brandverhalten nach DIN EN ISO 11925-2: Klasse E
Bahnenbreite: ca. 1,08 m
Untergrund: Stahl-Trapezprofile, bandverzinkt, bandbeschichtet
System: 25 µm Polyester / RSL

Fabrikat: SOPREMA Manfred o.glw.

Produkt '..........................................' vom Bieter einzutragen

Dampfsperre an Attika, Wandanschluss, Lichtkuppeln etc. jeweils über Oberkante Wärmedämmung hochführen und fachgerecht winddicht anschließen, durch die Unterrinne durchverlegt und an die Abläufe angedichtet
Menge: 760,000 m²
Leistungsbereiche: 021
DIN 276 2018-12: 363

**1.1.2.40 Klemp/Da/Dä/MF/DAD/035/160-140**
Wärmedämmung des zweischaligen, nichtbelüfteten Metalldaches
zwischen Ober- und Tragschale aus nichtbrennbarer, komprimierbarer Steinwolle unter Beachtung der gültigen Energieeinsparverordnung und der DIN EN 13163 normgerecht herstellen, nach RAL-Gütezeichen Nr. 388, amtlich güteüberwacht
Bemessungswert der Wärmeleitfähigkeit: 0,035 W/(mK)
Euroklasse : A1 - nichtbrennbar nach DIN EN 13501-1
Schmelzpunkt:> 1000 °C nach DIN EN 13501-1
Anwendung: DAD-dk nach DIN EN 13163

Fabrikat: Rockwool Metalldachfilz Pentarock 035 o.glw.
Produkt '..........................................' vom Bieter einzutragen

Lieferdicke : 160 mm
Einbaudicke: 140 mm

liefern und auf der vorh. Dampfsperre hohlraumfrei, dicht gestoßen, 20 mm komprimiert und vollflächig unter der Dachhaut anliegend fachgerecht verlegen.
Menge: 758,000 m2
Leistungsbereiche: 022
DIN 276 2018-12: 363

**1.1.2.50 Klemp/Da/Dä/MF/DAA/040/140**
Trittfeste Wärmedämmung
als Zulage zur Vorposition im Trauf- und Firstbereich und im Bereich von Dachdurchdringungen und Dachöffnungen zur Vermeidung von Ausschüsselungen der Profiltafeln durch Montagebegehung (Fremd- und Nachfolgeleistungen)
Material: MF - Dämmplatten druckbelastbar
Wärmeleitfähigkeit : λ = 0,040 W /mK
Baustoffklasse: A1 nicht brennbar
Schmelzpunkt: > 1.000° C
Anwendungsgebiet: DAA dm
Raumgewicht: 140 - 160 Kg/m¦

Produkt '..........................................' vom Bieter einzutragen

Lieferdicke: 140 mm einlagig
Zuschnittsbreite: 300 mm
Menge: 150,000 m2
Leistungsbereiche: 022
DIN 276 2018-12: 363

**1.1.2.60 Klemp/.../Bohle/6*12**
Unterkonstruktion Bohle/Traufbohlen
zur Aufnahme der Rinnenhalter, Blechen u.ä.
Abmessung: 6/12 cm
Fi/Ta imprägniert, Sortierklasse S 10 nach DIN 4074-1
auf der Tragschale/Unterkonstruktion befestigen
Menge: 50,000 m
Leistungsbereiche: 022
DIN 276 2018-12: 363

**1.1.2.70 Klemp/Alu/Profil/Hutprof/100**
Unterkonstruktion Stahl-Hutprofil
zur Befestigung der Klipps, im Bereich von Dachanschlüssen,
wärmegedämmt, gem. Regeldetail des Systemherstellers,
Profilhöhe: 100 mm
Unterkonstruktion: Stahl-Trapezblechprofil
Menge: 50,000 m
Leistungsbereiche: 022
DIN 276 2018-12: 363

*Hinweis: Dachentwässerung*

**1.1.2.80 Metallb/Da/Alu-StFa/RiEinlBlech**
Rinneneinlaufblech
Material: wie Dacheindeckung
Zuschnitt: 200 mm
3 mal gekantet mit hinterem Wasserfalz

gem. Zeichnung liefern und montieren
Menge: 51,000 m

**1.1.2.90 Klemp/Da/Alu/Rinne/400/5-tlg**
Kastenrinne AluminiumDachrinne vorgehängt, Ausführung als Kastenrinne nach DIN EN 612Material: Aluminium 1,00 mm dick
in Farbe der Dacheindeckung Zuschnitt: 400 mm (5-teilig)
6* gekantet
mit vorderen Wulstkantungen, Dehnungsausgleichsband im Abstand von 10,00 m
einschl. Rinnenhaken, Mindeststärke 6*25 mm, Rinnenhakenabstand nach Tabelle 9 aus den Klempnerfachregeln, maximal jedoch 900 mm bzw. statischen Erfordernissen in schneereichen Gegenden,

mit Rinneneinlaufblech
Material: Aluminium 1,00 mm dick in Farbe der Dacheindeckung, Zuschnitt: 200 mm
3* gekantet

liefern und fachgerecht montieren
Menge: 51,000 m
Leistungsbereiche: 022
DIN 276 2018-12: 363

**1.1.2.100 Klemp/Da/Alu/Rinne/450/Dehnungsausgleich**
Dehnungsausgleich/Dilatationselement
zu v.b. Dachrinne, passend zum Rinnenprofil und Material/Farbe, liefern und fachgerecht in die Dachrinne einbauen, einschl. der erforderlichen Überlappungen, Dicht- und Verbindungsschichten, Klein- und Befestigungsmaterial,

Abrechnung als Zulage zur Rinne
Menge: 4,000 Stk
Leistungsbereiche: 022
DIN 276 2018-12: 363

**1.1.2.110 Klemp/Da/Alu/Rinne/Endb**
Entwässerung Rinne
Endböden zu v.b. Rinne, in den Rinnenköpfen eingeschweißt

Material: Aluminium 1,00 mm
in Farbe der Dacheindeckung
Menge: 2,000 Stk
Leistungsbereiche: 022
DIN 276 2018-12: 363

**1.1.2.120 Klemp/Da/Alu/Rinne/Anschl/DN150**
Entwässerung Rinne
Ablaufstutzen zu v.b. Rinne, in den Rinnenboden eingeschweißt, zum Anschließen an die Regenfallrohre

Material: Aluminium 1,00 mm
in Farbe der Dacheindeckung

Abmessungen: bis DN150
Menge: 4,000 Stk
Leistungsbereiche: 022
DIN 276 2018-12: 363

**1.1.2.130 Klemp/Da/Rinne/Laubfang**
Laubfangkorb
zu v.b. Dachrinne aus Aluminium, oberhalb der Anschlusstutzen der Fallrohre einsetzen
Menge: 4,000 Stk
Leistungsbereiche: 022
DIN 276 2018-12: 363

**1.1.2.140 Klemp/Da/Alu/Fallrohr/NW120**
Regenfallrohrkreisförmig nach DIN EN 612,Material und Farbe wie Dachrinne, Befestigung mit Rohrschellen mit Schraubverschluss, Rohrschellen stückbeschichtet im Farbton des Rohrs,
einschl. erforderlicher Ablaufbögen, aus stumpfgeschweißtem Rohr nahtlos gezogen, und Standrohrkappen
 Nennweite 120 mm
Menge: 32,000 m
Leistungsbereiche: 022
DIN 276 2018-12: 363

**1.1.2.150 Klemp/Da/Standrohr/DN120/1000**
Regenstandrohrerunde Ausführung nach DIN EN 612 mit Steckmuffenverbindung,mit Reinigungsöffnung, einschl. evtl. erforderlicher Standrohrkappe DN 125 mm
Länge 1.000 mmMaterial: Stahl feuerverzinkt mit zusätzlicher Innenbeschichtung
Menge: 4,000 Stk
Leistungsbereiche: 022
DIN 276 2018-12: 363

##### Abschnitt 1.1.3 Alu-Profilblechdeckung

**1.1.3.10 Klemp/Da/Alu/Prof/Klipp/65-140**
Verbundklipp für 65 mm Profilhöhe
Kalzip-Verbundklipp o.glw.
mit Stahlkern und glasfaserverstärkter Kunststoffummantelung wärmebrückenfrei gemäß GEG auf vorhandener Unterkonstruktion zur Befestigung und Distanzüberbrückung der Kalzip-Profiltafeln,
Klippanordnung diagonal, Klippabstände und Klippanzahl gemäß statischer Berechnung, liefern und montieren

Befestigung der Klipps mit der Unterkonstruktion erfolgt gemäß der allgemeinen bauaufsichtlichen Zulassung und Statik
Kalzip Bohrbefestiger SDK 2-S-377 als Befestigungsmittel auf Stahl-Trapezblech für E-Klipp
Material: Edelstahl
Abmessungen: 6,0 x 45 mm
Verbrauch gem. Statik

Produkt '..........................................' vom Bieter einzutragen

Profilhöhe: 65 mm
Klipptyp: E140
Dämmstoffdicke (komprimiert): 140 mm
Menge: 760,000 m2
Leistungsbereiche: 022
DIN 276 2018-12: 363

**1.1.3.20 Klemp/Da/Alu/Prof/FP-Klipp/60-Hut**
Festpunktausbildung mit Festpunkt-Klipp und Hutprofil
Trapezblech als Binderdach

Flachblechstreifen, bandverzinkt und bandbeschichtet
Zuschnitt: 300 mm
zur Aussteifung und Verbindung zweier Obergurte

Diagonalbohrungen durch den kleinen Bördel und den Klippkopf zur Aufnahme der Festpunktnieten zur Fixierung einer jeden Kalzip-Bahn, Bohrspäne aufnehmen,

Kalzip Festpunkt-Klipp o.glw. für Profilhöhe: 65 mm
Klipptyp: L60 mm
Dämmstoffdicke (komprimiert): 60 mm

Befestigung des Klipps auf Stahl-Hutprofil, wärmegedämmt, gem. Regeldetail des Systemherstellers,
Profilhöhe: 80 mm
Unterkonstruktion: Stahl-Trapezblechprofil

Ausführung und Befestigung gem. der allgemeinen bauaufsichtlichen Zulassung und Statik, Lage der Festpunkte gem. Verlegeplan, einschl. aller Anpassarbeiten in der Wärmedämmschicht;
sinngemäß Kalzip-Detail 1.13

Produkt '..........................................' vom Bieter einzutragen
Menge: 51,000 m
Leistungsbereiche: 022
DIN 276 2018-12: 363

**1.1.3.30 Klemp/Da/Alu/Prof/65-400-1,0**
Dacheindeckung aus Aluminium-Profiltafelnwerksseitig vorgefertigt mit kreisrunden Falzverbindungen zum maschinellen Verbördeln, Fabrikat: Kalzip-Aluminium-ProfiltafelnLegierung: nach Zulassung Z-14.1-181Profil/Blechdicke: Kalzip 65/400/1,00 mmungestoßene Bahnlängen: ca. 10.000 / 10.600 / 2.000 mm Oberfläche: AluPlusPatina Natur mill finish basic, Aluminium Natur mit Schutzfolie auf ganzer Fläche
Produkt '..........................................' vom Bieter einzutragen
 Verarbeitung gem. Herstellerrichtlinie und Zulassung
Menge: 760,000 m2
Leistungsbereiche: 022
DIN 276 2018-12: 363

**1.1.3.40 Klemp/Da/Alu/Prof/First/PD**
Dacheindeckung Alu-Profiltafeln
Ausführung Pultfirst in fertiger Arbeit wie folgt:
beidseitig Hochbiegen der Bahnenden, Alu-Distanzprofil, Schließblech und Formfüller passend zur Eindeckung, Mineralwollefüllung,

Firstblech Aluminium 1,00 mm dick
Oberfläche: wie Dacheindeckung
Zuschnitt: 500 mm
3 mal gekantet
einschl. Ausbildung der erforderlichen Längsstöße mit Kammprofil

Stützprofil
Material: Aluminium 1,00 mm dick
Zuschnitt: 250 mm
2 mal gekantet

sinngemäß Kalzip-Detail 1.33
Menge: 51,000 m
Leistungsbereiche: 022
DIN 276 2018-12: 363

**1.1.3.50 Klemp/Da/Alu/Prof/Traufe**
Dacheindeckung Alu-Profiltafeln
Ausführung Traufenabschluss und statische Randaussteifung
Traufwinkel 40/20/2 pressblank
Material: Aluminium stranggepreßt
Traufendichtung ISO - KOMPRI - Band 150 kg/m²
Abmessung: 15/2-10 mm
Farbe: grau
Bördelfüller passend zur Profil-Bahn
Alu Bechernieten 5 x 12 mm
Rinneneinstand der Profiltafeln: 60 mm
Abbiegen der Bahnenden im Bereich des Bodenbleches
sinngemäß Kalzip-Detail 1.41
Menge: 60,000 m
Leistungsbereiche: 022
DIN 276 2018-12: 363

**1.1.3.60 Klemp/Da/Alu/Prof/Ortgang**
Dacheindeckung Alu-Profiltafeln
Ausführung Ortgangabschluss als Dachabschluss in fertiger Arbeit wie folgt:
Alu-Ortgang-Verstärkungsprofil, Alu-Ortgangleiste und -Sturmhaken, Mineralwollefüllung

Ortgangblech Aluminium 1,00 mm dick
Oberfläche: wie Dacheindeckung
Zuschnitt: 500 mm
Kantungen 4*

Haftprofil:
Material: Aluminium 1,00 mm dick
Zuschnitt: 500 mm
Kantungen 2*

Befestigung auf vorhandener Unterkonstruktion
einschl. Ausbildung der Längsstöße, Endböden und Außenecken

sinngemäß Kalzip-Detail 1.35
Menge: 30,000 m
Leistungsbereiche: 022
DIN 276 2018-12: 363

**1.1.3.70 Klemp/Da/Alu/Anschl/250**
Anschlussbleche Dach
Ausführung von Anschlüssen im Dachbereich an Einbauteile, Oberlichter u.ä. in Ergänzung der v.b. Systemdetails der Dacheindeckung mit Alu-Profiltafeln, einschl. Befestigungsmittel u.ä.

Kantbleche Aluminium 1,0 mm
Oberfläche: wie Dacheindeckung
Zuschnitt: bis 250 mm
Kantungen: 3*

liefern und fachgerecht montieren
Menge: 30,000 m
Leistungsbereiche: 022
DIN 276 2018-12: 363

**1.1.3.80 Klemp/Da/Alu/Anschl/400**
Anschlussbleche Dach
Ausführung von Anschlüssen im Dachbereich an Einbauteile, Oberlichter u.ä. in Ergänzung der v.b. Systemdetails der Dacheindeckung mit Alu-Profiltafeln, einschl. Befestigungsmittel u.ä.

Kantbleche Aluminium 1,0 mm
Oberfläche: wie Dacheindeckung
Zuschnitt: bis 400 mm
Kantungen: 3*

liefern und fachgerecht montieren
Menge: 102,000 m
Leistungsbereiche: 022
DIN 276 2018-12: 363

**1.1.3.90 Klemp/Da/Alu/Prof/Schneefang**
Dacheindeckung Alu-Profiltafeln
Schneefangvorrichtung bestehend aus:
Schneefanghalter pressblank, 2,5 Stk/m, Schneestopper blank 10 Stk/m,
Alu-Schneefangrohr pressblank, 32*2 mm,
1,00 m/m auf den Bördeln durchdringungsfrei befestigt

Produkt '..........................................' vom Bieter einzutragen
Menge: 51,000 m
Leistungsbereiche: 022
DIN 276 2018-12: 363

**1.1.3.100 Klemp/Da/Alu/Prof/Rohr/DN150**
Dacheindeckung Alu-Profiltafeln
Lüfterstutzen 2-teilig zum Einschweißen für Sanitärlüfter/Rohrdurchführungen
Fabrikat: Kalzip-Lüfter o.glw.

Produkt '..........................................' vom Bieter einzutragen

Lüfter-Innenrohr mit umlaufendem Flachflansch
Material: Aluminium 1,00 mm
Oberfläche: stuccodessiniert
Abmessung: bis NW 150 mm
in Anpassung an das Dachgefälle lotrecht an der Tragschale befestigt, einschl. Anschluss des Innenrohres an die Dampfsperre

Lüfter-Aussenrohr
Material: Aluminium 1,00 mm
Oberfläche: wie Dacheindeckung
Abmessung: NW 200 mm
in Abhängigkeit zum Lüfter-Innenrohr und dem Abstand zum Festpunkt, in Anpassung an das Dachgefälle lotrecht örtlich in die Dachfläche eingeschweißt
einschl. bei beschichtetem Material: Entfernen der Farbbeschichtung und Nachlackierung an der Baustelle im Bereich der Schweißnaht

sinngemäß Kalzip-Detail 2.82
Menge: 3,000 Stk
Leistungsbereiche: 022
DIN 276 2018-12: 363

##### Abschnitt 1.1.4 Sicherungen

**1.1.4.10 Klemp/Da/Alu/Prof/Sich/Anschl**
Dacheindeckung Alu-Profiltafeln
Einzelanschlagpunkt Latchways CFP o.glw.

bauaufsichtlich zugelassene Einzelanschlagpunkte zur Sicherung von Personen gegen Absturz zur durchdringungsfreien Befestigung auf zwei benachbarten Bördeln der v.b. Dacheindeckung,
gleichzeitige Nutzung von mind. 2 Personen, statischer Nachweis der Weiterleitung der Kraft je Klipp gem. Zulassung in die Unterkonstruktion,
Lieferung und Montage durch ein vom Hersteller oder seinem Lizenznehmer autorisiertes und zertifiziertes Unternehmen,

Montage auf bauaufsichtlich zugelassenen Systemklemmen, Erstellung und Übergabe der Dokumentation und Einweisung des verantwortlichen Nutzers in die Bedienung und Handhabung des Absturzsicherungssystems

Produkt '..........................................' vom Bieter einzutragen
Menge: 1,000 Stk
Leistungsbereiche: 022
DIN 276 2018-12: 369

**1.1.4.20 Klemp/Da/Alu/Prof/PSA/Seil/45m**
Dacheindeckung Alu-Profiltafeln
Sicherung Seilsystem, horizontal geführt
bauaufsichtlich zugelassenes horizontal geführtes Seilsystem zur Sicherung von Personen gegen Absturz zur durchdringungsfreien Befestigung auf zwei benachbarten Bördeln der v.b. Dacheindeckung,
Dämpfung der Einwirkung durch Stahlspule, statischer Nachweis der Weiterleitung der Kraft je Klipp gem. Zulassung in die Unterkonstruktion,
Seilzwischenhalterungen/Richtungsänderungen für systemzugehörigen, beweglichen Anschlagpunkt frei und ohne Lösen der Sicherung überfahrbar, Nachweis über Dämpfung des Systems an jedem einzelnen Dachanker im Systemverlauf,
zur gleichzeitigen Nutzung von bis zu 6 Personen
einschl. gem. Statik ggfs. erforderlicher zusätzlicher Unterkonstruktion im Dachaufbau

Fabrikat : Eurosafe Solutions Seilsystem auf Latchways CFP2 o.glw.

Produkt '..........................................' vom Bieter einzutragen

Absturzsicherungssystem bestehend aus:
- Dachanker Constant Force einschl. Bördelklemmen
- Spanneinheit mit Anzeigenscheibe für die Vorspannung des Edelstahlseils
- Zwischenseilführungen mit Seilhalter
- Endstücke
- feste Zwischenseilführung
- Edelstahlseil 8 mm 7x7

Gesamtlänge Sicherungssystem: 45,00 m
Einbauort: unterhalb Wartungsweg am Pultdachfirst Achse B/1-7

Lieferung und Montage aller für die v.g. Systemlänge erforderlichen Komponenten durch ein vom Hersteller oder seinem Lizenznehmer autorisiertes und zertifiziertes Unternehmen in fertiger Arbeit,
Montage auf bauaufsichtlich zugelassenen Systemklemmen, Erstellung und Übergabe der Dokumentation und Einweisung des verantwortlichen Nutzers in die Bedienung und Handhabung des Absturzsicherungssystems
PSA gesondert beschrieben
Menge: 1,000 Stk
Leistungsbereiche: 022
DIN 276 2018-12: 369

**1.1.4.30 Klemp/Da/Alu/Prof/Sich/PSA**
Persönliche Schutzausrüstung gegen Absturz (PSAgA) zu v.b. Sicherungssystem
bestehend aus:
1 Stück beweglicher Anschlagpunkt (auf das Edelstahlseil aufsetzbar)
1 Stk Auffanggurt nach DIN EN 361
1 Stk Verbindungsmittel nach DIN EN 354+355 bzw. DIN EN 353-2+358, Nutzlänge 3,50 m
1 Stk Aufbewahrungskoffer für die PSA

Fabrikat: Eurosafe Solutions PSA o.glw.

Produkt '..........................................' vom Bieter einzutragen
Menge: 1,000 Stk
Leistungsbereiche: 022
DIN 276 2018-12: 369

**1.1.4.40 Klemp/Da/.../Leiter/2800**
Ortsfeste Leiter (Steigleiter)
einzügige Steigleiter nach DIN 18799-1, aus Aluminium farblos eloxiert, zur Überbrückung des Höhenunterschiedes zwischen den Dachflächen, Personenkreis 1

Leiterholme ca. 60*25 mm,
Sprossen in geriffelter Ausführung, Auftrittsbreite ca. 30 mm, Sprossenabstand ca. 280 mm
Außenbreite der Leiter ca. 520 mm,
lichte Weite der Leiter ca. 470 mm

max. Steighöhe ca. 2.800  mm

2 Stk Ausstiegsholm, L= ca. 1.100 mm über First

Fabrikat: MUNK Günzburger Steigtechnik o.glw.

Produkt '..........................................' vom Bieter einzutragen

Fixierung der Leiter durch Leitersicherung am Pultdachfirst ABS LaddWall o.glw.
Befestigung an Holz-Dachkonstruktion, gem. Zulassung und Herstellerangaben montieren, einschl. aller Zubehör-/Befestigungsteile
Menge: 1,000 Stk
Leistungsbereiche: 022
DIN 276 2018-12: 369

*Hinweis: Klemp/Da/Wartungsweg/...*
Wartungsweg nach EN 516 und DIN 4426:2017-01
parallel zum First

**1.1.4.50 Klemp/Da/Wartungsweg/horiz/500**
Wartungsweg nach DIN EN 516
horizontaler Weg, parallel zur Traufe/First,
Trag- und Auflagerprofil, Neigungsverstellung zur Anpassung der Dachneigung (12°),
Gitterroste Rutschhemmung R11, Trittleisten auf den Gitterrosten (DN >11°)
Systembreite: 500 mm
Fabrikat: Kalzip Dachwege Safety Plus o.glw.
Produkt '..........................................' vom Bieter einzutragen
Befestigung mit bauaufsichtlich zugelassene Befestigungsklemmen (Z-14.4-560) für durchdringungsfreie Befestigung auf den Profiltafeln, gem. Zulassung und Herstellerangaben montieren, einschl. aller Zubehör-/Befestigungsteile
Menge: 50,000 m
Leistungsbereiche: 022
DIN 276 2018-12: 369

**1.1.4.60 Klemp/Da/Wartungsweg/geneigt/500**
Wartungsweg nach DIN EN 516
geneigter Weg, von Traufe Richtung First, Dachneigung 15°
Trag- und Auflagerprofil, Gitterroste Rutschhemmung R11 mit Trittleisten
Systembreite: 500 mm
Fabrikat: Kalzip Dachwege Safety Plus o.glw.
Produkt '..........................................' vom Bieter einzutragen
Befestigung mit bauaufsichtlich zugelassene Befestigungsklemmen (Z-14.4-560) für durchdringungsfreie Befestigung auf den Profiltafeln, gem. Zulassung und Herstellerangaben montieren, einschl. aller Zubehör-/Befestigungsteile
Menge: 2,500 m
Leistungsbereiche: 022
DIN 276 2018-12: 369

#### Bereich 1.2 Abdichtungsarbeiten

##### Abschnitt 1.2.1 Abdichtung DIN 18531-1..5:2025-08

*Hinweis: Dachabd/Flachd/Trapezblech/...*
Der nachfolgend beschriebene Flachdachaufbau ist auf der Grundlage der Fabrikate der Fa. Bauder beschrieben. Grundsätzlich ist bei technischer Gleichwertigkeit auch ein abweichendes Fabrikat (als gesamtes System) zugelassen, auch wenn nicht in den Positionen ausdrücklich erwähnt.

angebot. Fabrikat/System:

.........................................

Bauteile: Flachdach Achse B-C/1-7

Der Aufbau ist als Warmdach mit Wärmedämmung und zweilagiger Abdichtung mit Bitumenbahnen und einer extensiver Begrünung geplant.

**1.2.1.10 Dachabd/TPZ/DS/1500m**
Dampfsperre auf Trapezblechdach
vollflächig verschweißt als Behelfsabdichtung

Fabrikat: BauderFLEX DNA o.glw.

Elastomerbitumen-Schweißbahn als Dampfsperrbahn nach DIN EN 13 970.
Leistungs- und Funktionsanforderungen:
- Dicke ca. 4 mm
- oberseitig: feinbestreut, schwarz mit Nahtstreifen
- unterseitig: folienkaschiert
- offene Liegezeit bzw. UV-stabil: 6 Monate
- Trägereinlage: Kombinationsträger PET/Alu/PET + Glasgewebe
- Durchtrittsicher
- Maximale Zugkraft nach DIN 12311-1:
l: > 1000 N/50 mm, q: > 1000 N/50 mm
- Dehnung nach DIN 12311-1: l + q: > 2 %
- Diffusionswiderstand (Sd-Wert) nach  DIN EN 1931: > 1500 m
- Kaltbiegeverhalten nach DIN EN 1109: < -30 °C
- Wärmestandfestigkeit nach DIN EN 1110: > + 110 °C
- Widerstand gegen stoßartige Belastung nach
DIN EN 12691: > 300 mm Verfahren B
- kurzfristige Behelfsabdichtung

liefern und gem. Herstellervorgaben auf den Untergrund fachgerecht vollflächig verschweißen. Längsnaht- und
Kopfstoßüberdeckung mind. 8 cm breit fachgerecht verschweißen, Stöße versetzt anordnen,
Längsnaht auf dem Obergurt anordnen und Kopfstoß mit Flachblech unterlegen,
im Bereich von An- und Abschlüssen sowie Dachdurchdringungen ist die Bahn luftdicht anschließen
Menge: 400,000 m2
Leistungsbereiche: 021
DIN 276 2018-12: 363

**1.2.1.20 Dachabd/.../DS/Anschluss**
Hochführen der Dampfsperre an Flachdachfenster oder Durchdringungen (eckig) der Vorposition inklusive fachgerechter Anbindung
Höhe: bis 350mm
Menge: 40,000 m
Leistungsbereiche: 021
DIN 276 2018-12: 363

**1.2.1.30 Dachabd/../Dämm/PIR/023/160**
Wärmedämmung PIR lose verlegt und mechanisch gesichert
Polyurethan-Hartschaumplatten, nach DIN EN 13165
Dämmstärke: 160 mm

Leistungs- und Funktionsanforderungen:
- Anwendungstyp nach DIN EN 13165: DAA dh, hohe Druckbelastbarkeit
- Deckschichten: Aluminium
- umlaufenden Stufenfalz
- Wärmeleitfähigkeit nach DIN EN 12667: 0,023 W/(mK)
- Brandverhalten nach DIN EN 13501-1: Klasse E nicht brennend abtropfend, nicht glimmend
- klassifiziert nach DIN 18234-2
- Zugfestigkeit senkrecht zur Plattenebene nach DIN EN 1607: > 40 kPa
- Umweltproduktdeklaration EPD nach ISO 14025
- Wasseraufnahme nach DIN EN 12087: < 3 Vol. %
- nicht kapillaraktiv
- formaldehydfrei
- biologisch und bauökologisch unbedenklich
- geruchsneutral
- resistent gegen Schimmel und Verrottung
- PIR-stabilisiert mit PIR Index > 250
- widerstandsfähig gegen statische und dynamische Lasten
- nicht schmelzend und dauerhaft formbeständig bei hoher Wärmeeinwirkung
- Plattengröße: 1200 x 2400 mm
liefern, auf den Untergrund lose verlegen und mit 6 Befestiger pro Dämmplatte, Anordnung nach Herstellervorgabe, mechanisch befestigen.
Platten versetzt anordnen und dicht stoßen.

Bei Dächern nach DIN 18234 sind Befestiger mit Metalteller zu verwenden.
Menge: 400,000 m²
Leistungsbereiche: 021
DIN 276 2018-12: 363

**1.2.1.40 Dachabd/./Dämm/PUR/023/+-20**
Wärmedämmung Polyiso-Hartschaumplatten mit Schaumkleber verklebt
Wärmedämmung der Vorposition, Mehr-/Minderstärke des Dämmstoffs
+/- 20 mm
Abrechnung als Zulage zur Vorposition
Menge: 400,000 m²
Leistungsbereiche: 021
DIN 276 2018-12: 363

*Hinweis: Dachabd/T/Dä/PIR/DR/...*
Linienentwässerungssystem
auf Flächendämmung verklebt verlegt, Polyurethan-Hartschaumplatte mit Gefälle in zwei Richtungen, nach DIN EN 13165, für die Verlegung in Kehlbereichen ohne Gefälle, zur gezielten Wasserableitung zu den Dachabläufen

Fabrikat: BauderPIR T LES Set o.glw.

Produkt '..........................................' vom Bieter einzutragen

Leistungs- und Funktionsanforderungen:
- Anwendungstyp nach DIN 4108-10: DAA dh,  hohe Druckbelastbarkeit
- Deckschichten: unkaschiert
- Wärmeleitfähigkeit nach DIN 4108-4: WLS 030 - 0,030 W/(mK)
- Brandverhalten nach DIN EN 13501-1: Klasse E nicht brennend abtropfend, nicht glimmend
- formaldehydfrei
- Oberflächengeometrie des Linienentwässerungsystems:
dreieckig, bestehend aus einzelnen Gefälleplatten jeweils mit einem Gefälle in zwei Richtungen von: 1,0% bzw. 4,0%
liefern und auf dem Untergrund nach Verlegeplan des Herstellers, mit Schaumkleber streifenweise windsogsicher nach DIN EN 1991-1-4 verkleben.

**1.2.1.50 Dachabd/T/Dä/PIR/DR5**
Linienentwässerungssystem PIR
gem. vorstehender Ausführungsbeschreibung, liefern und auf Flächendämmung verklebt windsogsicher verlegen

Typ: DR 5 rechts/links
Länge: 5,00m
Menge: 1,000 Stk
Leistungsbereiche: 020
DIN 276 2018-12: 363

**1.2.1.60 Dachabd/T/Dä/PIR/DR8**
Linienentwässerungssystem PIR
gem. vorstehender Ausführungsbeschreibung, liefern und auf Flächendämmung verklebt windsogsicher verlegen

Typ: DR 8 rechts/links
Länge: 8,00m
Menge: 3,000 Stk
Leistungsbereiche: 020
DIN 276 2018-12: 363

**1.2.1.70 Dachabd/T/Dä/PRI/DR10**
Linienentwässerungssystem PIR
gem. vorstehender Ausführungsbeschreibung, liefern und auf Flächendämmung verklebt windsogsicher verlegen

Typ: DR 10 rechts/links
Länge: 10,00m
Menge: 2,000 Stk
Leistungsbereiche: 020
DIN 276 2018-12: 363

*Hinweis: Dachabd/Bitum/...*

**1.2.1.80 Dachabd/Bitum/./1.L/TEC KSA DUO**
Abdichtung Flachdach 1. Abdichtungslage
erste Lage der Abdichtung mechanisch befestigt als Behelfsabdichtung
Fabrikat: BauderTEC KSA DUO 35 o.glw.

Produkt '..........................................' vom Bieter einzutragen

Elastomerbitumen-Kaltselbstklebebahn als untere Lage nach DIN EN 13707 und DIN EN 13969 mit variabler Nahtfügetechnik.
Leistungs- und Funktionsanforderungen:
- Anwendungskurzzeichen nach
DIN SPEC 20000-201: DU PYE KTG KSP 3,5
DIN SPEC 20000-202: PYE KTG KSP 3,5
- Dicke: ca. 3,5 mm
- oberseitig: folienkaschiert
- unterseitig: Kaltselbstklebebitumen mit Abziehfolie
- kurzfristige Behelfsabdichtung
- Trägereinlage: Glasgittergelege mit Glasvlies
- Maximale Zugkraft nach DIN 12311-1:
l + q: > 1000 N/50 mm
- Dehnung nach DIN 12311-1: l + q: > 2 %
- Kaltbiegeverhalten nach DIN EN 1109: oben < -25 °C unten < -30 °C
- Wärmestandfestigkeit nach DIN EN 1110: > +100 °C
- Verhalten bei Brand von außen, im System geprüft nach DIN CEN/TS 1187 und eingestuft in BROOF(t1)
Liefern und gem. Herstellervorgaben auf den Untergrund fachgerecht verlegen und nach DIN EN 1991 verdeckt mechanisch befestigen. Längsnaht- und Kopfstoßüberdeckung mind. 8 cm breit, unter Verwendung einer Andrückrolle fachgerecht thermisch verschweißen.
Ein 45°-Eckschnitt ist an der unteren Lage im Bereich des T-Stoßes auszuführen. Stöße versetzt anordnen.
Menge: 400,000 m²
Leistungsbereiche: 021
DIN 276 2018-12: 363

**1.2.1.90 Dachabd/Bitum/./Deckl/DIAMANT**
Oberlage der Abdichtung. vollflächig verschweißt

Plasto-elastische hochwärmestandfeste Schweißbahn als obere Lage nach DIN EN 13707, mit Kombinationsträger auf Polyesterbasis glasverstärkt. Durchwurzelungsschutz nach FLL-Richtlinie ohne den Einsatz von Herbiziden.

Fabrikat: BauderDIAMANT oder glw.

Produkt

..........................................
vom Bieter einzutragen

Leistungs- und Funktionsanforderungen:
- Anwendungskurzzeichen DIN SPEC 20000-201: DO/E1 PYP KTP S5
DIN SPEC 20000-202: BA PYP KTP S5
- Dicke ca. 5,2 mm
- oberseitig: beschiefert graphitschwarz
- unterseitig: folienkaschiert
- Trägereinlage: Kombinationsträger (KTP) 250g/m²
- Maximale Zugkraft nach DIN 12311-1: l + q : 1000 N/50 mm (+/- 100)
- Dehnung nach DIN 12311-1: l + q >=45 % (+/- 5)
- Kaltbiegeverhalten nach DIN EN 1109: <= -15 °C
- Wärmestandfestigkeit nach DIN EN 1110: >= +150 °C
- Verhalten bei Brand von außen, im System geprüft nach DIN CEN/TS 1187 und eingestuft in BROOF(t1)
- wurzelresistent nach FLL-Richtlinie, einschließlichrhizombildender Quecke
- Mecopropfreiheit nach DIN CEN/TS 16637-2, ohne den Einsatz von Herbiziden
Liefern und gem. Herstellervorgaben auf den Untergrund fachgerecht vollflächig verschweißen. Längsnaht- und Kopfstoßüberdeckung min. 8 cm breit fachgerecht verschweißen. Stöße versetzt anordnen.
Menge: 400,000 m²
Leistungsbereiche: 021
DIN 276 2018-12: 363

**1.2.1.100 Dachabd/Bitum/TRZ/Abschottung/gedämmt**
Abschottung, gedämmt auf Trapezblech
auf Betondecke gemäß Detail Firma Bauder, T_K_ABS_01, o.glw.

Detail wie nachfolgend beschrieben ausführen, einschließlich Lieferung aller erforderlichen Materialien:
- erste Lage der Abdichtung der Vorposition als Zuschnitt mit ca. 10 cm Überdeckung auf die Dampfsperre und auf die Wärmedämmung aufschweißen / aufkleben.

Hinweis:
Die Lage der Abschottungen ist zu dokumentieren und der Bauleitung nach Abschluss der Arbeiten zu übergeben.
Menge: 16,000 m
Leistungsbereiche: 021
DIN 276 2018-12: 363

**1.2.1.110 Dachabd/Bitum/Befest/linear**
Linearbefestigung
der Abdichtung für die Aufnahme horizontaler Kräfte, an allen Dachrändern bzw. an Öffnungen und Aufbauten o. ä. im Abstand von ca. 25cm mit geeigneten Befetsigungselementen gem. Fachregeln
Menge: 120,000 m
Leistungsbereiche: 021
DIN 276 2018-12: 363

**1.2.1.120 Dachabd/../Durchf/DN100**
Rohrdurchführung
Rohrdurchführung, aus Polyurethan, 2-teilig, mit fest eingeschäumter Wunschanschlussmanschette (495 mm x 495 mm) passend zur Dachabdichtung, zur Kabel- oder Mediendurchführung, inklusive siebenlippigem Dichtring, 1000 mm langem PE-Rohr, mit zwei abnehmbaren 87,3°-Bögen aus Polypropylen und Abweiser aus Polyamid, liefern und fachgerecht einbauen.
Grundkörper in der Tragkonstruktion befestigen und an der Dampfsperre anschliessen, Rohrdurchführung montieren und Dachbahnmanschette homogen mit der Flächenabdichtung verschweißen

Nennweite: DN 100

Fabrikat: SitaVent Rohrdurchführung DN100, mit Bitumen-Manschette o.glw.

Produkt '..........................................' vom Bieter einzutragen
Menge: 3,000 Stk
Leistungsbereiche: 021
DIN 276 2018-12: 363

**1.2.1.130 Dachabd/../Durchf/DN200**
Rohrdurchführung
2-teilig, aus Hart-PVC, Flansch-Manschette Elastomerdachbahn passend zur Dachabdichtung, Materialstärke HartPVC-Flansch: 4mm,
zur Kabel- oder Mediendurchführung, Steckverbindung zwischen Unterteil und der Schwanenhals-Aufstockung mit PVC-Kleber luftdicht verkleben, einschl. Schwanenhals-Verschlussmanschette, liefern und fachgerecht einbauen.
Grundkörper in der Tragkonstruktion befestigen und an der Dampfsperre anschliessen, Rohrdurchführung montieren und Dachbahnmanschette homogen mit der Flächenabdichtung verschweißen

Nennweite: DN 200

Fabrikat: FLECK Flachdach-Schwanenhals DN 200 Manschette Elastomerdachbahn o.glw.

Produkt '..........................................' vom Bieter einzutragen
Menge: 2,000 Stk
Leistungsbereiche: 021
DIN 276 2018-12: 363

**1.2.1.140 Dachabd/../Lüfter/DN100**
Systemlüfter aus Polyurethan
mit fest eingeschäumter Wunschanschlussmanschette (495 mm x 495 mm) passend zur Dachabdichtung, in der Nennweite DN 100, zur Raum-/Stranglüftung, inklusive siebenlippigem Dichtring, 1000 mm langem PE-Anschlussrohr und Abweiser aus Polyamid, liefern und fachgerecht einbauen
Grundkörper in der Tragkonstruktion befestigen und an der Dampfsperre anschliessen, Systemlüfter montieren und Dachbahnmanschette homogen mit der Flächenabdichtung verschweißen

Nennweite: DN 100

Fabrikat: SitaVent Systemlüfter DN 100, mit Bitumen-Manschette o.glw.

Produkt '..........................................' vom Bieter einzutragen
Menge: 3,000 Stk
Leistungsbereiche: 021
DIN 276 2018-12: 363

**1.2.1.150 Dachabd/../Durchf/DN150/Zul**
Rohrdurchführungen/Sanitärlüfter
der Vorpos.aus der dauerfeuchten Zone herausheben, Dämmplatte 60*60*4cm, vierseitig unter ca. 30 ° anschrägen, passgenaues Loch für das Rohr ausschneiden, Formplatte aufkleben
Abrechnung als Zulage zur Dachdurchführung
Rohrdurchmesser: 100-150 mm
Menge: 8,000 Stk
Leistungsbereiche: 021
DIN 276 2018-12: 363

*Hinweis: Dachabd/../Anschl/Ra/...*
Dachrandanschluss, gedämmt herstellen:
Dampfsperre bis Außenkante Dachrand führen und aufschweißen, auf die horizontale Attikafläche eine Dämmplatte als Zuschnittplatte aus PIR WLS 024, Dicke 60 mm, fixieren
24mm Holzwerkstoffplatte (Mehrschichtplatte) DIN EN 13986, gem. nach DIN EN 1991 mech. auf der Attikakrone durch die Dämmung befestigen und mit einer Trennlage BauderFLEX TA 600 versehen
60 mm dicke Dämmplatte PIR  und einen PIR-Keil 100 mm an der Attikainnenseite fixieren
Abdichtung der Dachfläche bis ca. 5 cm über Oberkante Keil führen, Stauhöhe mind. 10 cm ab Oberkante Belag (z.B. Kiesschüttung)
Dachabdichtung im Dachrandbereich besteht aus den Abdichtungsbahnen der Vorpos., Diese beginnen, ca. 10 cm abgestuft verlegt, mind. 20 cm vor Vorderkante Keil in der Dachfläche und enden an der Dachrand-Außenkante. Die Bahnen werden dort mechanisch fixiert. Die erste Lage zwischen den Lagen der Flächenabdichtung einbinden.

**1.2.1.160 Dachabd/../Anschl/Ra/550-400**
Dachrandanschluss, gedämmt herstellen
gem. vorstehender Ausführungsbeschreibung

Attikahöhe ab OK Abdichtung:  bis
'ca. 550' m
Attikakronenbreite:  bis
'ca. 400'
mm
Menge: 66,000 m
Leistungsbereiche: 021
DIN 276 2018-12: 363

**1.2.1.170 Dachabd/../Anschl/Ra/.../Ecke**
Dachrandanschluss, gedämmt herstellen
gem. vorstehender Ausführungsbeschreibung herstellen
Innen-/Außenecken oder Ecken als Sonderausbildung unterschiedlicher Winkelgrade
Abrechnung als Zulage zur Vorposition
Menge: 4,000 Stk
Leistungsbereiche: 021
DIN 276 2018-12: 363

**1.2.1.180 Dachabd/../Anschl/Wa/250**
Wandanschluss, gedämmt
- Dampfsperre liefern, am aufgehenden Bauteil ausreichend hochführen und aufschweißen
- imprägnierte verwindungsfreie Holzbohle mit den Abmessungen 120*80mm am oberen Ende des Wandanschlusses, fluchtgerecht, nach DIN EN 1991-1-1 befestigen.
- 120mm dicke Dämmplatte aus BauderPIR FA-TE und einen PIR-Keil 100mm an der aufgehenden Wand fixieren.
- gesamte Abdichtung der Dachfläche bis ca. 5 cm über Oberkante Keil führen.
- Abdichtung im Wandbereich aus 1. Lage und Oberlage der v.b. Dachabdichtung, diese beginnen, ca. 10 cm abgestuft verlegt, mind. 20 cm vor Vorderkante Keil in der Dachfläche und enden 15 cm über Oberkante Belag, Bahnen mechanisch fixieren, erste Lage zwischen den Lagen der Flächenabdichtung einbinden.
- Oberhalb der Bohle eine Feuchtigkeitssperre aus der Oberlage der Vorpos. fachgerecht an der Wand und mit der Oberlage der Anschlussbahn verschweißen
- WA-Profil liefern, montieren und dauerelastisch versiegeln.
Anschlusshöhe ab OK Abdichtung: ca. 250 mm
Menge: 60,000 m
Leistungsbereiche: 021
DIN 276 2018-12: 363

**1.2.1.190 Dachabd/../Anschl/Wa/250/Ecke**
Wandanschluss, gedämmt
Eckausbildung des v.b. Wandanschlusses, Innen-/Außenecken oder Ecken als Sonderausbildung unterschiedlicher Winkelgrade
Abrechnung als Zulage zur Vorposition
Menge: 2,000 Stk
Leistungsbereiche: 021
DIN 276 2018-12: 363

*Hinweis: Dachabd/Entwässerung*

**1.2.1.200 Dachabd/../Entw/DSS/DN70/4m**
Hauptentwässerung Flachdach zur Druckstromentwässerung
mit abgewinkeltem Attikagully, aus Polyurethan, waermegedaemmt, nach DIN EN 1253 mit erhöhtem Qualitätsstandard gem. RAL-Guetezeichen GZ-694, mit Anschlussrohr und Sicherungsschellen aus Edelstahl, Dampfsperrplatte flex zum sicheren Anschluss an die Dampfsperre und PUR Dämmkörper, eingeschäumter Anschlussmanschette passend zur v.b. Dachabdichtung, mit Fixierring zur zusätzlichen Sicherung der Anschlussmanschette und zur Aufnahme des zugehörigen Kiesfang,
Komplett als Set einschl.4,0m Fallleitungen, Rohrbogen und Rohrschellen

SitaDSS Indra Hauptentwaesserungsset 4,0m o.glw.

Produkt '..........................................' vom Bieter einzutragen

Nennweite: DN 70
Abflussmenge: bis 17,0 l/s bei 45 mm Stauhöhe
Fallleitung: DN/OD 70/75
Dachbahnanschluss: Bitumenbahnen
SitaDSS Indra Hauptentwaesserungsset 4,0m o.glw.

liefern, einbauen und zur Entwässerung der Flachdachfläche nach den Fachregeln in v.b. Dachabdichtung eindichten
Menge: 3,000 Stk
Leistungsbereiche: 021
DIN 276 2018-12: 363

**1.2.1.210 Dachabd/../Fallr/DSS/DN70/2000**
Hauptentwässerung Flachdach zur Druckstromentwässerung
SitaAttika Rohr o.glw.
Regenfallrohr aus Edelstahl, Werkstoffnummer 1.4301, nach DIN EN 1124-2, als Steckrohrsystem mit werkseitig in Muffe vormontierte EPDM-Lippendichtung, Spitzende 20°-Phase, vollständig im Tauchbad gebeizt mit glatter, silber-matter Oberfläche, einschl. erforderlicher Rohrschellen

Nennweite:DN/OD 70/75
Rohrlänge:  2.000 mm

liefern und fachgerecht montieren
Menge: 6,000 m
Leistungsbereiche: 021
DIN 276 2018-12: 363

**1.2.1.220 Dachabd/../Fallr/DSS/DN70/500**
Hauptentwässerung Flachdach zur Druckstromentwässerung
SitaAttika Rohr o.glw.
Regenfallrohr aus Edelstahl, Werkstoffnummer 1.4301, nach DIN EN 1124-2, als Steckrohrsystem mit werkseitig in Muffe vormontierte EPDM-Lippendichtung, Spitzende 20°-Phase, vollständig im Tauchbad gebeizt mit glatter, silber-matter Oberfläche, einschl. erforderlicher Rohrschellen

Nennweite:DN/OD 70/75
Rohrlänge:  500 mm

liefern und fachgerecht montieren
Menge: 2,000 m
Leistungsbereiche: 021
DIN 276 2018-12: 363

**1.2.1.230 Dachabd/../Fallr/DSS/DN70/250**
Hauptentwässerung Flachdach zur Druckstromentwässerung
SitaAttika Rohr o.glw.
Regenfallrohr aus Edelstahl, Werkstoffnummer 1.4301, nach DIN EN 1124-2, als Steckrohrsystem mit werkseitig in Muffe vormontierte EPDM-Lippendichtung, Spitzende 20°-Phase, vollständig im Tauchbad gebeizt mit glatter, silber-matter Oberfläche, einschl. erforderlicher Rohrschellen

Nennweite:DN/OD 70/75
Rohrlänge:  250 mm

liefern und fachgerecht montieren
Menge: 3,000 m
Leistungsbereiche: 021
DIN 276 2018-12: 363

**1.2.1.240 Dachabd/../Fallr/DSS/Reinöffn**
Hauptentwässerung Flachdach zur Druckstromentwässerung
Reinigungsrohr aus Edelstahl zu v.b. Steckrohrsystem
Nennweite: DN/OD 70/75
liefern und fachgerecht montieren
Menge: 3,000 Stk
Leistungsbereiche: 021

**1.2.1.250 Dachabd/Entw/Notüberlauf/300*100**
Attika-Notüberlauf
mit rechteckigem Querschnitt und hoher Ablaufleistung, aus schlagzähem PVC-U, UV-stabilisiert, mit Grundplatte, zur Freispiegelentwässerung, Wandstärke 5 mm, Rohr und Grundplatte PVC-verschweisst,
Fabrikat: b/s/t PVC Notüberlauf RS o.glw.

Abmessungen:
Breite B: 300 mm
Höhe H: 100 mm
Länge L: 600 mm

Anschlussmanschette: werkseitig angeschlossene, bitumenverträgliche PVC-Manschette
Einbau-/Anstauhöhe: 45 mm (Grundplatte abgewinkelt)
Ablaufleistung: ca. 4,40 l/s

liefern und fachgereicht einbauen und in die v.b. Dachabdichtung eindichten
Menge: 3,000 Stk
Leistungsbereiche: 021
DIN 276 2018-12: 363

*Hinweis: Dachabd/LK/...*

**1.2.1.260 Klemp/Da/LK/Thermo/100*100**
Lichtkuppel
Fabrikat: essertop® Thermoplan 2 Stegplatten 1 opale Außenverglasung (hagelschlagbeständig) o.glw.
Produkt '..........................................' vom Bieter einzutragen

Nenngröße: 100*100 cm

- hagelschlagbeständig in Anlehnung an DIN EN 13583
- durchsturzsicher für 1 Jahr gem. GS-BAU 18
- Schlagzähe PETG-HT Außenschale + 2-Stegplatten 16mm
- 2-teilige, thermisch getrennte, PVC-Rahmenkonstruktion
- stufenloser Übergang von Verglasung und PVC-Rahmen
- fest verriegelt; Öffner oder Fenstergriff leicht nachrüstbar
- esserprotect® Mehrpunktverriegelung für hohe Luftdichtigkeit
- Verriegelung und Scharniere von innen nicht sichtbar
- hochwertige dauerelastische Hohlkammer-Dichtung
- Einhaltung der DIN 18234 ohne Zusatzaufwendungen möglich
- Ur-Wert: 0,8 W/m² K
- Lichtdurchgang: 19 %
- Gesamtenergiedurchgang: 21 %
- Schalldämmwert: 25 (-1; -4) dB nach DIN EN ISO 10140-2
- Driven Rain Index DRI min. 14,7 m²/s
- Baustoffklasse E nach DIN EN 13501-1
- Rahmenfarbe: RAL 9010 Reinweiß
Lichtkuppel liefern und komplett montieren gem. Planung und der Montageanleitung des Herstellers
Menge: 1,000 Stk
Leistungsbereiche: 022
DIN 276 2018-12: 362

**1.2.1.270 Klemp/Da/LK/Aufsetzkranz/100*100/50**
PVC Aufsetzkranz
zu v.b. Lichtkuppel
- PVC Hohlkammerprofil wärmegedämmt mit Polystyrol
- Mehrpunktverriegelung
- Scharniere vormontiert
- Wassernase zum zus. Schutz vor eindringendem Wasser
- Schlagregenschürze zum Schutz des Dachbahnanschlusses
- Material: Hart PVC
- Baustoffklasse E nach DIN EN 13501-1
- Farbe: RAL 9010 Reinweiß
- Uup-Wert: 0,8 W/m² K
Fabrikat: PVC Aufsetzkranz essertop® 50cm o.glw.
Produkt '..........................................' vom Bieter einzutragen

Nenngröße: 100*100 cm
Höhe: 50 cm
Menge: 1,000 Stk
Leistungsbereiche: 022
DIN 276 2018-12: 362

**1.2.1.280 Klemp/Da/LK/Ausstieg/Zul**
Lichkuppel Dachausstieg mit Gasfedern
zu v.b. Lichtkuppel

- Lichtkuppel bei Öffnung durch 2 Gasfedern arretiert
- Öffnungswinkel: 80°
- Griff zum Öffnen und Schließen
- montiert im Aufsetzkranz und der Lichtkuppel

liefern und komplett montieren gem. Montageanleitung des Herstellers
Menge: 1,000 Stk
Leistungsbereiche: 022
DIN 276 2018-12: 362

**1.2.1.290 Klemp/Da/LK/Ausstieg/Austritt**
Lichtkuppel Dachausstieg
Zubehör zu v.b. Lichtkuppel als Dachausstieg
Austrittsstufe mit Leiteraufhängung und Handgriff esserstep® o.glw.

Produkt '..........................................' vom Bieter einzutragen

- Tritt stufenlos einstellbar in Bereich von 800mm bis 1300mm
- mit ausklappbarem Handgriff für sicheren Aus- und Einstieg
- ausklappbarer Handgriff links oder rechts montierbar
- montiert auf Aufsetzkranz parallel zur Scharnierachse
- Austrittshöhe von OK Aufsetzkranz 190mm
- Rohr für Leiteraufhängung 620mm breit
- Material: Stahl verzinkt

Austrittsstufe einschl. aller erforderlichen Komponenten liefern und komplett montieren gem. Montageanleitung des Herstellers
Menge: 1,000 Stk
Leistungsbereiche: 022
DIN 276 2018-12: 362

**1.2.1.300 Dachabd/LK/PU-1K/300**
Anschlussabdichtung mit Flüssigkunststoff
Ausbildung von Anschlüssen an Durchdringungen, Einbauten, Lichtkuppeln u.ä.

System: BauderLIQUITEC PU-D (B_L_DDE_01) o.glw.

Produkt '..........................................' vom Bieter einzutragen

Detail wie nachfolgend beschrieben ausführen, gem. Verarbeitungsrichtlinien des Herstellers:
- Vorbereitung, Abklebung und bei Bedarf Haftvermittlung / Grundierung des Untergrundes
- BauderLIQUITEC PU-D (1K) in zwei Schichten  aufbringen
Als erste Schicht ca. 2/3 der angegebenen Verbrauchsmenge vorlegen, Spezialkunstfaservlies BauderLIQUITEC VL SP
blasen- und faltenfrei einbetten, die zweite Schicht  nass in nass nachlegen. Die Vliesüberlappung beträgt  mindestens 5 cm. Vor Aushärtung der Abdichtung bzw. Grundierung Klebeband entfernen.
- Die Abdichtung mindestens 10 cm breit auf die  Flächenabdichtung bis Oberkante Anschluss führen,
- einschl. aller Eckausbildungen
- Verbrauch: ca. 3,1 kg/m²

Leistungs- und Funktionsanforderungen Flüssigkunststoff:
- Anwendungskurzzeichen:  E1 PUR-1K-S-W3-P4-S1, S2, S3, S4,-TL4-TH4-DIN 18531-2
- Zulassung gemäß EAD 030350-00-0402 in den höchsten  Nutzungskategorien
- Basiswerkstoff: SMP-basiertes Polyurethan,
1-komponentig
- GISCODE: RSP 20
- Trockenschichtdicke: mindestens 2,1 mm
- Farben: schiefergrau, ähnlich RAL 7015 / fenstergrau ähnlich RAL 7040 / signalschwarz ähnlich RAL 9004
- Trägereinlage: Spezialkunstfaservlies 130 g/m²
- Lösemittelfrei- und diisocyanatfrei, geruchsarm
- alkalibeständig
- dauerhaft UV-stabil
- Verhalten bei Brand von außen, im System geprüft nach
DIN CEN/TS 1187 und eingestuft in BROOF (t1)

Anschlusshöhe: bis 300mm
Menge: 5,000 m
Leistungsbereiche: 022
DIN 276 2018-12: 362

**1.2.1.310 Dachabd/LK/PU-1K/300/50*50**
Anschlussabdichtung mit Flüssigkunststoff
Ausbildung von Anschlüssen an Durchdringungen, Einbauten u.ä.
wie in Vorposition beschrieben

Anschluss von Einzeldurchführungen, eckig, bis ca. 50*50mm

Bauteil:
'Attikahalter des Seitenschutzes'
Menge: 6,000 Stk
Leistungsbereiche: 022
DIN 276 2018-12: 362

##### Abschnitt 1.2.2 Sicherungssysteme Flachdach

*Hinweis: Klemp/Da/Seitenschutz/kollektiv/...*

**1.2.2.10 Klemp/Da/Seitensch/Alu/900**
Aluminium-Sicherheitsgeländer zur Direktbefestigung mittels flach aufbauender Edelstahlkonsole auf der Attika
geprüft und zertifiziert nach DIN EN 13374 Klasse A, Anforderungen gem. DGUV-I 201-056 und DIN EN 62305-3 als natürlicher Bestandteil der Blitzschutzableitung
RAL-Gütezeichen für Flachdachsysteme und -services (RAL-GZ 717)

Fabrikat: LUX-top® G-T DIREKT AT o.glw.

Produkt '..........................................' vom Bieter einzutragen

 bestehend aus:

- Geländerpfosten, Höhe ca. 900mm, Abstand max. 2,50 m
- Edelstahlkonsolen
- Grundelemente
- Holmverbinder
- 2* Geländer-Rohr, horizontal (Bedarf 2m/m) inkl. Stoßverbinder (Abstand zur Attika <=470mm)
- Diagonalstreben
- systembedingte Zubehör- und Befestigungsmittel

Befestigungsuntergrund: STB-Fertigteil-Attika

Geländersystem komplett einschl. aller Zubehörteile liefern und gem. Montagevorgaben des Herstellers und Zeichnung montieren
Menge: 66,000 m
Leistungsbereiche: 022
DIN 276 2018-12: 369

**1.2.2.20 Klemp/Da/Seitensch/.../Ende/Zul**
Aluminium-Sicherheitsgeländer zur Direktbefestigung
Geländer der Vorposition
Zulage für Anfang-/Endausbildung, kürzen der Geländerholme und Einbau Holmverbinder Ende
Menge: 2,000 Stk
Leistungsbereiche: 022
DIN 276 2018-12: 369

**1.2.2.30 Klemp/Da/Seitensch/.../Ecke90°/Zul**
Aluminium-Sicherheitsgeländer zur Direktbefestigung
Geländer der Vorposition
Zulage für Eckausbildung, kürzen der Geländerholme und Einbau Holmverbinder Ecke 90°
Menge: 2,000 Stk
Leistungsbereiche: 022
DIN 276 2018-12: 369

**1.2.2.40 Klemp/Da/Seitensch/LK/1,00*1,00**
Aluminium-Sicherheitsgeländer zur Absicherung von Dachöffnungen und Lichtkuppeln
durchdringungsfreier Seitenschutz für Gründächer, als Komplett-Geländersystem aus Aluminium zur Kollektivsicherung für Insp.- u. Wartungszwecke nach DIN EN 13374 Klasse A.
Ausstattungsklasse 3 (BG-Bau, DGUV 201-056). Leistungs- und Funktionsanforderungen:
- Neigung: senkrecht
- Sicherung durch zwei Betongewichte je 12,5 kg
Material: Beton mit Armierung aus Synthetikfasern - Einbau der Betongewichte hintereinander
- Rohre (Hand-/Knielauf) in Rohrhalter eingelegt
- Material Geländer: Aluminium
- Material Schutzkappen: PP
- Pfostenabstand: max. 2.500 mm
- Oberkante Holm über Aufstellfläche: 1.136 - 1.216 mm - Durchmesser Geländerholme: 36 mm
- Höhenverstellbereich: 80 mm
- Länge Ausleger: 1.500 mm
- Geländerpfosten / Ausleger 45 x 25 mm
- Gewichte Abmessungen: 390 x 390 x 93 mm
- Gewichte Höhe gestapelt: 149 mm
- Gewichte Länge hintereinander: 790 mm
Liefern und gemäß Herstellervorgaben fachgerecht auf geeignetem Flachdachaufbau montieren.

Fabrikat: BauderSECUTEC Flachdachgeländer BARRIER G 90 oder glw.

angebotenes Fabrikat '..........................................' vom Bieter einzutragen

 Nenngröße Lichtkuppel: bis 1,00*2,00 m
Menge: 1,000 Stk
Leistungsbereiche: 022
DIN 276 2018-12: 369

##### Abschnitt 1.2.3 Gründach

**1.2.3.10 Dachab/Gründ/Schutzlage**
Schutzlage BauderGREEN FSM 600 oder glw.
Faserschutzmatte, lose verlegt

Schutzlage aus Polyester- und Polypropylen Fasermischung, mechanisch und thermisch verfestigt.
Leistungs- und Funktionsanforderungen:
- mechanisch hoch belastbar
- geruchsneutral
- Flächengewicht: ca. 600 g/qm
- Dicke: 4 mm
- Abmessung 2,0 x 30,0 m
- Pyramiden-Durchdrückkraft nach DIN EN 14574: 414 N
- Wasseraufnahme: 3,0 l/qm
liefern und mit mind. 10 cm Überdeckung lose verlegen.

angebotenes Fabrikat '..........................................' vom Bieter einzutragen
Menge: 400,000 m²
Leistungsbereiche: 021
DIN 276 2018-12: 363

**1.2.3.20 Dachab/Gründ/Kiesfangleiste**
Kiesfangleiste BauderGREEN TEL 100/80 oder glw.
Teleskop, lose verlegt

Kiesfangleiste mit Teleskopfunktion,
Innenleiste als Stoßverbinder einsetzbar.
Leistungs- und Funktionsanforderungen:
- Material: AlMg3
- Materialdicke: 1,0 mm
- Länge: 5000 mm (2 x 2500 mm)
- Höhe: 100/80 mm
- 5-fach gekantet
liefern und fachgerecht einbauen.

angebotenes Fabrikat '..........................................' vom Bieter einzutragen
Menge: 140,000 m
Leistungsbereiche: 021
DIN 276 2018-12: 363

**1.2.3.30 Dachab/Gründ/Kies/5*50**
Kiesstreifen in Anschlussbereichen

Kies gemäß Vorgaben FLL-Dachbegrünungsrichtlinie zur
Schaffung vegetationsfreier Abstandsflächen liefern und
in allen Anschlussbereichen (Dachrand, Wand, Dachentwässerung, Lichtkuppel, sonstige Durchdringungen) in
loser Schüttung aufbringen und gleichmäßig verteilen.

Schichtdicke: 5 cm
Streifenbreite: 50 cm
Menge: 115,000 m
Leistungsbereiche: 021
DIN 276 2018-12: 363

**1.2.3.40 Dachab/Gründ/Kies/5*30**
Kiesstreifen am Dachrand

Kies gemäß Vorgaben FLL-Dachbegrünungsrichtlinie zur
Schaffung vegetationsfreier Abstandsflächen liefern und
am Dachrand in loser Schüttung aufbringen und gleichmäßig verteilen.

Schichtdicke: 5 cm
Streifenbreite: 30 cm
Menge: 25,000 m
Leistungsbereiche: 021
DIN 276 2018-12: 363

**1.2.3.50 Dachab/Gründ/Schrittplatten**
Schrittplatten in Grünfläche
Betonplatten liefern und auf der Substratschicht als einzelne Schrittplatten verlegen.
Format: 50 x 50 x 5 cm
Menge: 20,000 Stk
Leistungsbereiche: 021
DIN 276 2018-12: 363

**1.2.3.60 Dachab/Gründ/Kontrollschacht**
Kontrollschacht BauderGREEN KS ALU 400 oder glw.

Kontrollschacht mit arretierbarem Deckel.
Leistungs- und Funktionsanforderungen:
- Material: Aluminium
- Höhe: 120 mm
- Abmessungen: 400 x 400 mm
- Farbe: weissaluminium
liefern und über dem Dachablauf fachgerecht montieren.

Hinweis:
Bei einschichtigen Bauweisen direkt auf Schutzlage
einbauen. Bei mehrschichtigen Bauweisen oberhalb der
Flächendränage anordnen.
Schutzlage und ggf. Flächendränage dürfen den Abfluss
nicht behindern und müssen über dem Dachablauf
vollständig ausgeschnitten werden.

angebotenes Fabrikat '..........................................' vom Bieter einzutragen
Menge: 8,000 Stk
Leistungsbereiche: 021
DIN 276 2018-12: 363

**1.2.3.70 Dachab/Gründ/Drän-/Speicherschicht**
Drän- und Speicherelement BauderGREEN DSE 20/1 oder glw.
stumpf gestoßen, lose verlegt

Druckbelastbares Drän- und Speicherelement
multifunktional anwendbar für Dachbegrünung und
begehbare Verkehrsflächen aus HDPE Regenerat.
Leistungs- und Funktionsanforderungen:
- Flächengewicht: 1,0 kg/qm
- Noppenhöhe: 20 mm
- Plattengröße inklusive Falz: 1060 x 2360 mm
- Deckmaß: 2,5 qm
- Druckfestigkeit: nach DIN EN ISO 25619-2: 219 kPa
- Füllvolumen: 10,5 l/qm
- Wasserspeichervermögen: 7,2 l/qm
- Wasserableitvermögen in der Ebene nach
DIN EN ISO 12958, Belastung 20 kPa,
hydraulischer Gradient i = 0,016 (Gefälle 1%):
Längsrichtung 0,54 l/ms,
hydraulischer Gradient i = 0,031 (Gefälle 2%):
Längsrichtung 0,78 l/ms
liefern und auf der Schutzlage stumpf gestoßen lose
verlegen.

angebotenes Fabrikat '..........................................' vom Bieter einzutragen
Menge: 355,000 m²
Leistungsbereiche: 021
DIN 276 2018-12: 363

**1.2.3.80 Dachab/Gründ/Filterschicht**
Filterschicht BauderGREEN FV 125 oder glw.
Filtervlies

Filterschicht für Dachbegrünung aus
Polyester/Polypropylen.
Leistungs- und Funktionsanforderungen:
- Flächengewicht: 125 g/qm
- Abmessung: 2,0 x 100,0 m oder 1,0 x 200,0 m
- Öffnungsweite O 90: 0,126 mm
- Stempeldurchdrückkraft nach DIN EN ISO 12236:
> 1.000 N
- Geotextilrobustheitsklasse: GRK 2
- Wasserdurchlässigkeit VI H50: 0,11 m/s
liefern und auf der Dränschicht mit 10 cm Überlappung
lose verlegen.

angebotenes Fabrikat '..........................................' vom Bieter einzutragen
Menge: 355,000 m²
Leistungsbereiche: 021
DIN 276 2018-12: 363

**1.2.3.90 Dachab/Gründ/Vegetationsschicht**
Vegetationstragschicht BauderGREEN SUB-EM 1250 oder glw.
Extensiv-Substrat Mehrschichtig max. 1250 kg/cbm

Mineralisches Schüttstoffgemisch aus Lava,
Blähschiefer, Blähton und Bims, mit geringen
Anteilen organischer Substanz, für mehrschichtige
Extensivbegrünungen, nach FLL-Dachbegrünungsrichtlinie
geprüft.
Vegetationstechnische Eigenschaften:
- maximale Wasserkapazität (WK): 39,2 Vol.-%
- Luftgehalt bei maximaler Wasserkapazität: 26,2 Vol.-%
- Gesamtporenvolumen: 65,4 Vol.-%
- Wasserdurchlässigkeit: 25 mm/min
- pH-Wert: 7,4
- Salzgehalt: 0,6 g/l
- Gehalt an organischer Substanz: 38,7 g/l
- Volumengewicht:
trocken: ca. 790 - 840 kg/cbm
wassergesättigt: ca. 1190 - 1240 kg/cbm
liefern, in loser Schüttung aufbringen und gleichmäßig
verteilen.

Schichtdicke: ... cm

Hinweis:
Einbaugenauigkeit: +/- 1,5 cm
Verdichtungsfaktor für Transport
und Einbau: ca. 20 %

angebotenes Fabrikat '..........................................' vom Bieter einzutragen
Menge: 355,000 m²
Leistungsbereiche: 021
DIN 276 2018-12: 363

**1.2.3.100 Dachab/Gründ/Vegetation/Sedum**
Vegetation BauderGREEN Sedum S oder glw.
Sedumsprossen

Sprossenmischung aus mindestens 5
verschiedenen Sedumarten liefern und
fachgerecht ausbringen.

Sprossenmenge: ca. 50 - 70 g/qm

Hinweis: Auf Verwehsicherheit ist zu achten.

angebotenes Fabrikat '..........................................' vom Bieter einzutragen
Menge: 355,000 m²
Leistungsbereiche: 021
DIN 276 2018-12: 363

**1.2.3.110 Dachab/Gründ/Fertigstellungspflege**
Fertigstellungspflege Extensivbegrünung

Pflege der Extensivbegrünung: bis zur Erreichung eines abnahmefähigen Zustandes in Anlehnung an die FLL-Richtlinien für Dachbegrünungen (jeweils neueste Ausgabe).

Pflegemaßnahmen
- Entfernung von nicht tolerierbarem Fremdaufwuchs
- Nachsaat von Kahlstellen
- Düngung bei Bedarf
- Freihalten des Kiesstreifens von funktionsbeeinträchtigendem Bewuchs

2 Pflegegänge pro Jahr, bzw. mind. ein Pflege- und ein Kontrollgang
Menge: 355,000 m²
Leistungsbereiche: 021
DIN 276 2018-12: 363

**1.2.3.120 Dachab/Gründ/Unterhaltungspflege**
Entwicklungs- und Unterhaltungspflege Extensivbegrünung

Pflege der Extensivbegrünung nach Abschluss der Fertigstellungspflege in Anlehnung an die FLL-Dachbegrünungsrichtlinie. Empfohlene Anzahl der Pflegegänge: 2 pro Jahr.
Abrechnung pro Pflegegang.
Menge: 355,000 m²
Leistungsbereiche: 021
DIN 276 2018-12: 363

##### Abschnitt 1.2.4 Klempnerarbeiten

*Hinweis: Klemp/Abd/Ra/Alu/...*
Abdeckung der Dachränder
aus Aluminium-Formteilen, liefern und auf Cliphaltern mit Gummidichtung einschl. Rillenstoßverbindern im Gefälle nach innen sturmsicher montieren, inkl. aller Befestigungsmaterialien
Unterseite mit Antidröhnmasse (Baustoffklasse B1 nach DIN 4102) d= ca.1,5mm (Anteil >50% der Fläche), auf vorh. Holz-UK

Material:  Aluminiumblech, 2,0 -3,0 mm
Oberfläche: pulverbeschichtet
Farbton RAL nach Wahl AG

**1.2.4.10 Klemp/Abd/Ra/Alu/5K/500**
Abdeckung der Dachränder
aus Aluminium-Formteilen, gem. vorstehender Ausführungsbeschreibung

Attika-Kronenbreite: ca. 500 mm
Abwicklung: 650 - 750 mm
Dachrand Abbug:  50 - 80 mm
Abkantungen: 5-fach
Menge: 66,000 m
Leistungsbereiche: 022
DIN 276 2018-12: 364

**1.2.4.20 Klemp/Abd/.../5K/500/Ecke/90°**
Abdeckung der Dachränder
aus Aluminium-Formteilen der Vorpos., Attika-Kronenbreite 500 mm

Ausführung der Innen-/Aussenecken 90° als Formstück, geschweisst
Abrechnung als Zulage
Menge: 2,000 Stk
Leistungsbereiche: 022
DIN 276 2018-12: 364

**1.2.4.30 Klemp/Abd/.../5K/500/Endb**
Abdeckung der Dachränder
aus Aluminium-Formteilen der Vorpos., Attika-Kronenbreite 500 mm

Ausbildung der Endböden als An-/Abschluss als Formstück, geschweisst
Abrechnung als Zulage
Menge: 2,000 Stk
Leistungsbereiche: 022
DIN 276 2018-12: 364

##### Abschnitt 1.2.5 Abdicht/DIN18533-1/-3:2026-06/Sockel

*Hinweis: Abdicht/18533-1/-2/W2.1-E/...*
Abdichtung von erdberührten Bauteilen
gem.
DIN 18533-1:2026-06 Abdichtung von erdberührten Bauteilen - Teil 1: Anforderungen, Planungs- und Ausführungsgrundsätze
DIN 18533-3:2026-06 Abdichtung von erdberührten Bauteilen - Teil 3: Abdichtung mit flüssig zu verarbeitenden Abdichtungsstoffen
Wassereinwirkungsklasse: W2.1-E Drückendes Wasser ≤ 3 m Eintauchtiefe
Rissklasse gem. Tab. 2: R1-E, <= 0,2 mm
Raumnutzungsklasse:  RN2-E, übliche Anforderungen

als streifenförmige Abdichtung auf Bauteilen aus Beton mit hohem Wassereindringwiderstand

Bauteil:
'Abdichtung Sockel im Übergang WU-Kellerwand/-Bodenplatte an aufgehende Außenwände'

**1.2.5.10 Abdicht/../W2.1-E/Kanten/brechen**
Abdichtung erdberührter Bauteile
Kanten und Außenecken mit geeignetem Gerät ca.10 mm breit anfasen / brechen, Grate entfernen
Menge: 150,000 m
Leistungsbereiche: 021
DIN 276 2018-12: 325

**1.2.5.20 Abdicht/../W2.1-E/Untergr/reinigen**
Abdichtung erdberührter Bauteile
Reinigen der abzudichtenden, mineralischen Flächen
Zementleim, Staub, Mörtelreste und Grate durch mechanischen Abtrag wie schleifen, strahlen oder fräsen entfernen,
herstellen des staubfreien, tragfähigen Untergrunds
Menge: 70,000 m2
Leistungsbereiche: 021
DIN 276 2018-12: 325

**1.2.5.30 Abdicht/../W2.1-E/Fehlstellen/<5mm**
Kratzspachtelung/Kontaktschicht mit1K-FPD
Herstellen einer Kontaktschicht und schließen von Poren und Fehlstellen < 5 mm
durch Auftrag einer Kratzspachtelung aus einer einkomponentigen, flexiblen, polymermodifizierten Dickbeschichtung (FPD).

Fabrikat: Remmers MB 1K rapid o.glw.

Produkt '..........................................' vom Bieter einzutragen

spannungsarm und rissfrei erhärtend, sehr gute Haftung zum Untergrund, schnell abbindend, hoher Sulfatwiderstand und niedrig wirksamer Alkaligehalt (SR/NA)
Produktkenndaten:
Schichtdicke Einlagig < 50 mm
Wasseranspruch 10 - 14 % entspricht 2,5 - 3,5 l/25 kg
Wasseraufnahmekoeffizient w24 < 0,1 kg/(m h )
Druckfestigkeit 24 h: > 15 N/mm², 28 d: ca. 30 N/mm²
Erstarrungsbeginn (20 °C) Nach ca. 15 Minuten
Erstarrungsende (20 °C) Nach ca. 20 Minuten
Frischmörtelrohdichte Ca. 1,9 kg/l
Haftzugfestigkeit Gespachtelt: > 2 N/mm²
Geschlämmt: > 1,5 N/mm²
Konsistenz Steif-plastisch bis spachtelfähig
Produkte / Verbrauch:
Ca. 1,7 kg/m²/mm Schichtdicke Remmers WP DKS rapid (basic) <0423>
Menge: 70,000 m2
Leistungsbereiche: 021
DIN 276 2018-12: 325

**1.2.5.40 Abdicht/../W2.1-E/Grundierung**
Abdichtung erdberührter Bauteile
Grundierung mit Spezialgrundierung
abzudichtende saugfähige, mineralische Untergründe mit einer lösemittelfreien, Spezialgrundierung grundieren

Fabrikat: Remmers Kiesol MB o.glw.

Produkt '..........................................' vom Bieter einzutragen

Produkteigenschaften:
Verbesserung der Haftung zum Untergrund, wasserabweisend, festigend
- Dichte (20°C) = 1,01 g/cm³
- pH-Wert = 11
Produkte / Verbrauch:
Ca. 0,1-0,2 l/m² Remmers Kiesol MB <3008>

BEDARFSPOSITION - Ausführung nur nach gesonderter Anweisung durch Bauüberwachung
Menge: 70,000 m2
Leistungsbereiche: 021
DIN 276 2018-12: 325

**1.2.5.50 Abdicht/../W2.1-E/Hinterfeuchtungsgschutz**
Abdichtung erdberührter Bauteile
Hinterfeuchtungsschutz im Wand-Sohlen-Anschluss als streifenförmige Zwischenabdichtung mit einer starren, zementgebundenen Dichtungsschlämme herstellen
Abdichtungsbereich gemäß Planervorgabe

Fabrikat: Remmers WP DS (basic) o.glw.

Produkt '..........................................' vom Bieter einzutragen

wasserdampfdiffusionsoffen
Produktkenndaten:
Wasseranspruch 20-21 % entspricht 5,0 l-5,3 l / 25 kg
Wasseraufnahmekoeffizient w24 < 0,1 kg/(m h )
Wasserdampfdiffusionswiderstand µ < 200
Biegezugfestigkeit (28 d) Ca. 6 N/mm²
Druckfestigkeit (28 d) Ca. 30 N/mm²
Produkte / Verbrauch:
Ca. 1,6 kg/m²/mm Schichtdicke Remmers WP DS [basic] <0405>

BEDARFSPOSITION - Ausführung nur nach gesonderter Anweisung durch Bauüberwachung
Menge: 70,000 m2
Leistungsbereiche: 021
DIN 276 2018-12: 325

**1.2.5.60 Abdicht/../W2.1-E/Fugen/Dichtband**
Abdichtung erdberührter Bauteile
Wand-Sohlenanschluß, Innenecken und Fugen / Übergänge zu nichtmineralischen Bauteilen mit einem vliesbeschichteten Dichtband auf NBR Kautschuk-Basis und einer flexiblen, polymermodifizierten Dickbeschichtung überarbeiten

Fabrikat: Remmers MB TX 2K/Remmers Tape VF o.glw.

Produkt '..........................................' vom Bieter einzutragen

ohne Grundierung auf nicht und schwach saugenden Untergründen (z.B. WU-Beton) verarbeitbar, spachteloptimiert, minimierte Tropfverluste, schnelle Durchtrocknung und Vernetzung nach 24 Std. bei 5 °C und 90 % relative Feuchte
Rissüberbrückung = 2 mm (bei einer Trockenschichtdicke = 4 mm)
Basis Polymerbindemittel, Zement, Additive, Spezial-Füllstoffe
Durchtrocknungszeit (5 °C / 90 % rel. Feuchte)
Ca. 24 Std. für 4 mm Schicht
Frischmörtelrohdichte Ca. 1,045 kg/dm³
Konsistenz: Standfest
Angemischtes Material mittels geeignetem
Applikationsverfahren 2-lagig auf den vorbereiteten
Untergrund auftragen.
Abdichtung von Stirnseite Sohle (> 10 cm)
bis > 30 cm über OK Gelände aufbringen.
Tape:
Temperaturbeständigkeit -20 °C bis +90 °C
Dicke 0,65 mm
sd-Wert 5 m
Wasserundurchlässigkeit Ca. 3,0 bar
ca. 1 m/m Remmers Tape VF 120 <5071>
Ca. 0,7 kg/m (Tape VF 120) Remmers MB TX 2K <3004>
Menge: 10,000 m
Leistungsbereiche: 021
DIN 276 2018-12: 325

**1.2.5.70 Abdicht/../W2.1-E/Kratzspachtelung**
Abdichtung erdberührter Bauteile
Lunker, Poren, Fehlstellen < 5 mm, etc. mittels Kratzspachtelung aus einer flexiblen, polymermodifizierten Dickbeschichtung, verschließen und egalisieren

Fabrikat: Remmers MB TX 2K o.glw.

Produkt '..........................................' vom Bieter einzutragen

ohne Grundierung auf nicht und schwach saugenden Untergründen (z.B. WU-Beton) verarbeitbar, spachteloptimiert, minimierte Tropfverluste, schnelle Durchtrocknung und Vernetzung nach 24 Std. bei 5 °C und 90 % relative Feuchte, Lösemittelfrei, Bitumenfrei, Druckwasserdicht

Rissüberbrückung = 2 mm (bei einer Trockenschichtdicke = 4 mm)
Basis Polymerbindemittel, Zement, Additive, Spezial-Füllstoffe
Durchtrocknungszeit (5 °C / 90 % rel. Feuchte)
Ca. 24 Std. für 4 mm Schicht
Frischmörtelrohdichte Ca. 1,045 kg/dm³
Konsistenz Standfest
Produkte / Verbrauch:
Abhängig vom Untergrund ca. 0,5 kg/m² Remmers MB TX 2K <3004>
Menge: 70,000 m2
Leistungsbereiche: 021
DIN 276 2018-12: 325

**1.2.5.80 Abdicht/../W2.1-E/Abdicht/FPD/>4mm**
Abdichtung erdberührter Bauteile
erdberührte, streifenförmige Fugenabdichtung mit FPD (W 2.1-E)
Abdichtung gemäß der Wasserbeanspruchungsklasse W2.1-E "Mäßige Einwirkung von drückendem Wasser"
aus einer 2-komp., flexiblen, polymermodifizierten Dickbeschichtung (FPD, geprüft nach PG-MDS/FPD und PG-FBB Teil 1), und Armierungsgewebe herstellen,
Produkt mittels geeignetem Applikationsverfahren streifenförmig, 2-lagig auf den vorbereiteten Untergrund auftragen, Armierungsgewebe
in die erste frische Abdichtungslage einbetten, Abdichtung beidseitig der Fugen in mindestens 15 cm Breite aufbringen,
Mindesttrockenschichtdicke > 4 mm

Fabrikat: Remmers MB TX 2K / Remmers Tex 4/100 o.glw.

Produkt '..........................................' vom Bieter einzutragen

ohne Grundierung auf nicht und schwach saugenden Untergründen (z.B. WU-Beton) verarbeitbar, spachteloptimiert, minimierte Tropfverluste, schnelle Durchtrocknung und Vernetzung nach 24 Std. bei 5 °C und 90 % relative Feuchte, Lösemittelfrei, Bitumenfrei, Druckwasserdicht
Rissüberbrückung = 2 mm (bei einer Trockenschichtdicke = 4 mm)
Basis Polymerbindemittel, Zement, Additive, Spezial-Füllstoffe
Durchtrocknungszeit (5 °C / 90 % rel. Feuchte)
Ca. 24 Std. für 4 mm Schicht
Frischmörtelrohdichte Ca. 1,045 kg/dm³
Konsistenz Standfest
Armierungsgewebe:
Dauerelastisch, Verrottungsfest, Alkalibeständig
Produktkenndaten Armierungsgewebe:
Flächengewicht: ca. 160 g/m²
Maschenweite: 4 x 4 mm von Fadenmitte zu Fadenmitte
Reißkraft Kette (N/5cm): mind. 2100 N – Trockenzug
Reißkraft Schuss (N/5cm): mind. 2200 N - Trockenzug
Produkte / Verbrauch:
Ca. 4,2 kg/m² bei 4 mm Trockenschichtdicke Remmers MB TX 2K <3004>
Ca. 1,1 m²/m² Remmers Tex 4/100 <3880>
Menge: 70,000 m2
Leistungsbereiche: 021
DIN 276 2018-12: 325

**1.2.5.90 Abdicht/../W2.1-E/Dämm/WLG035/100mm**
Abdichtung erdberührter Bauteile
Dämmung aus extrudiertem Polystyrol-Hartschaum d=100 WLG 035 nach ausreichender Durchtrocknung der Abdichtung mit der 2-komp.,
flexiblen, polymermodifizierten Dickbeschichtung (FPD, geprüft nach PG-MDS/FPD und PG-FBB Teil 1), vollflächig verkleben

Die Vorgaben der allgemein gültigen Regelwerke zur Bauwerksabdichtung, sowie die Verarbeitungshinweise und Vorgaben des Dämmstoffherstellers im bauaufsichtlichen Verwendbarkeitsnachweis sind zu beachten.

Fabrikat: Remmers MB TX 2K o.glw.

Produkt '..........................................' vom Bieter einzutragen

ohne Grundierung auf nicht und schwach saugenden Untergründen (z.B. WU-Beton) verarbeitbar, spachteloptimiert, minimierte Tropfverluste, schnelle Durchtrocknung und Vernetzung nach 24 Std. bei 5 °C und 90 % relative Feuchte, Lösemittelfrei, Bitumenfrei, Druckwasserdicht
Rissüberbrückung = 2 mm (bei einer Trockenschichtdicke = 4 mm)
Basis Polymerbindemittel, Zement, Additive, Spezial-Füllstoffe
Durchtrocknungszeit (5 °C / 90 % rel. Feuchte)
Ca. 24 Std. für 4 mm Schicht
Frischmörtelrohdichte Ca. 1,045 kg/dm³
Konsistenz Standfest
Produkte / Verbrauch:
Abhängig von der Ebenflächigkeit des Untergrunds, Plattendicke und Auftragsverfahren Ca. 3,5 - 4,5 kg/m² Remmers MB TX 2K <3004>
Menge: 70,000 m2
Leistungsbereiche: 021
DIN 276 2018-12: 325

**1.2.5.100 Abdicht/../W2.1-E/Dränbahn**
Abdichtung erdberührter Bauteile
3-lagige Drän- und Anfüllschutzbahn gem. DIN 18533 nach vollständiger Durchtrocknung der Abdichtung anbauen

Fabrikat: Remmers DS Protect o.glw.

Produkt '..........................................' vom Bieter einzutragen

Noppenhöhe ca. 9 mm
Druckfestigkeit ca. 350 kN/m²
Dränkapazität ca. 2,4 l/s m
Temperaturbeständigkeit - 30° C bis + 80° C
Produkte / Verbrauch:
1,05 m²/m² Remmers DS Protect <0823>
4 Stk./m Remmers DS Protect Clip <0818>
0,5 Stk./m Remmers DS Protect AL <0819>
Menge: 70,000 m2
Leistungsbereiche: 021
DIN 276 2018-12: 325

#### Bereich 1.3 Regiearbeiten

##### Abschnitt 1.3.1 Regiearbeiten

*Hinweis: Dachdeck/Regiearb/...*
Stundenlohnarbeiten nach Bedarf nur auf Anweisung der Bauleitung
Vorlage der Rapportzettel mindestens wöchentlich,
mit dem Stundensatz sind sämtliche  Nebenkosten und Zulagen abgegolten, alle auf Nachweis auszuführenden Arbeiten werden bis zur Fertigstellung der Anlage zu diesen Preisen vergütet, Material auf Nachweis

**1.3.1.10 Dachdeck/Regiearb/FA**
Regiestundensatz eines Facharbeiters
Menge: 40,000 h
Leistungsbereiche: 021
DIN 276 2018-12: 325

**1.3.1.20 Dachdeck/Regiearb/Helfer**
Regiestundensatz eines Helfers / Lehrlings
Menge: 20,000 h
Leistungsbereiche: 021
DIN 276 2018-12: 325

**1.3.1.30 Abdicht/Dokumentation**
*** Pauschalposition
Baudokumentation Dachdeckungs- und Abdichtungsarbeiten
Erstellen, Zusammenstellen und Übergeben einer vollständigen, geordneten Baudokumentation für sämtliche ausgeführte Leistungen.
Die Dokumentation muss die tatsächlich ausgeführte Konstruktion, die verwendeten Materialien und die fachgerechte Ausführung nachvollziehbar belegen.

Zu übergebende Unterlagen:

1. Ausführungs- und Bestandsunterlagen
- Befestigungs- und Verlegepläne sowie erforderliche Bemessungs- und Befestigungsnachweise, insbesondere zum Windsog.
2. Dachdeckung mit Metallbahnen
- Lieferscheine und Materialnachweise mit Hersteller, Produktbezeichnung, Metallart, Werkstoffgüte, Blechdicke und Liefercharge.
- CE-Kennzeichnungen und Leistungserklärungen (DoP), soweit vorgeschrieben.
- Technische Datenblätter und Verarbeitungsvorgaben der Hersteller.
- Nachweise zu Befestigungsmitteln, Haltern, Trennlagen und Unterkonstruktion, soweit erforderlich.
- Dokumentation der Falz-, Naht-, Überdeckungs- und Anschlussausbildungen einschließlich erforderlicher Prüfprotokolle.
3. Dachabdichtung mit Bitumenbahnen
- Lieferscheine und Materialnachweise mit Hersteller, Produktbezeichnung, Bahnentyp, Dicke, Trägereinlage und Liefercharge.
- CE-Kennzeichnungen und Leistungserklärungen (DoP), soweit vorgeschrieben.
- Technische Datenblätter und Verarbeitungsvorgaben der Hersteller.
- Dokumentation des ausgeführten Dachaufbaus einschließlich Untergrundvorbereitung, Grundierungen, Abdichtungsbahnen, Befestigungen und Anschlussausbildungen.
- Nachweise zur Ausführung der Naht- und Stoßverbindungen sowie gegebenenfalls durchgeführter Dichtheitsprüfungen.
4. Ergänzende Dachaufbauschichten
- Produkt- und Materialnachweise für Wärmedämmung, Dampfsperren, Trenn- und Schutzlagen sowie sonstige Bestandteile des beauftragten Dachaufbaus.
- Angaben zu Materialeigenschaften, Schichtdicken, Verlegung, Verklebung und Befestigung.
- Dokumentation der Stöße und Anschlüsse von Dampfbremsen und Dampfsperren einschließlich Fabrikat und sd-Wert, soweit zutreffend.
5. Ausführungs- und Prüfunterlagen
- Eigenüberwachungs- und Ausführungsprotokolle des ausführenden Betriebs.
- Dokumentation der Untergrundprüfung, relevanter Einbaubedingungen und erforderlicher Prüfungen, soweit geschuldet.
- Nachweise über Mängelbeseitigungen und Wiederholungsprüfungen, sofern angefallen.
6. Hersteller- und Wartungsunterlagen
- Montage-, Verarbeitungs-, Pflege- und Wartungsanleitungen sowie technische Merkblätter der verwendeten Produkte und Systeme.
- Gewährleistungs- und Systemunterlagen, soweit vereinbart oder ausgestellt.
- Schriftliche Wartungsanleitung für den Bauherrn mit Angaben zum Dachaufbau, empfohlenen Inspektionsintervallen sowie zur Kontrolle von Nähten, Falzen, Anschlüssen, Befestigungen und Entwässerungseinrichtungen.
7. Form der Übergabe
- Vollständige, übersichtlich gegliederte und den jeweiligen Dachbereichen zugeordnete Dokumentation.
- Digitale Übergabe im PDF-Format, vorzugsweise PDF/A.
- Planunterlagen zusätzlich als DWG- oder DXF-Dateien, soweit vertraglich vereinbart.
- Eindeutige Zuordnung sämtlicher Materialnachweise zu den tatsächlich eingebauten Produkten.
Die Dokumentation ist spätestens zwei Wochen vor der Abnahme zu übergeben.
Menge: 1,000 psch
Leistungsbereiche: 021
DIN 276 2018-12: 369

### Los 2 LOS 2: PV-Anlage

#### Bereich 2.1 PV-Anlage

##### Abschnitt 2.1.1 Lieferung

**2.1.1.10 Fristgerechte, sichere und gefahrlose Anlieferung...**
*** Pauschalposition
Fristgerechte, sichere und gefahrlose Anlieferung, Prüfung aller Bauteile und evtl. Transportsicherung.
Eine Lagerung vor Ort ist nicht gestattet.
In die Pos. ist einzukalkulieren, dass die Materialien auf das Dach transportiert werden müssen.
Auf die Arbeitssicherheit ist in jedem Fall zu achten.
Anlieferung ist in jedem Fall vorab mit dem Auftraggeber abzusprechen.
Menge: 1,000 psch

##### Abschnitt 2.1.2 Komponenten

**2.1.2.10 \**Module****
Module
Photovoltaikmodulen in monokristalliner N-Type-Technologie zur Errichtung einer netzgekoppelten Photovoltaikanlage einschließlich aller erforderlichen Befestigungs- und Anschlussarbeiten.
Technische Mindestanforderungen:
- Modulleistung: mindestens 390 Wp
- Zelltechnologie: monokristallin, N-Type
- Modulwirkungsgrad: mindestens 21,0 %
- Ausführung: 60 Halbzellen bzw. äquivalente Zellarchitektur
- Frontglas: gehärtetes Solarglas mit Antireflexbeschichtung
- Rahmen: eloxiertes Aluminium
- Anschlussdose mindestens Schutzart IP68
- Steckverbinder kompatibel zu MC4
- Maximale Systemspannung: mindestens 1.000 V DC
- Temperaturbereich: mindestens −40 °C bis +85 °C
- Mechanische Belastbarkeit:
  - Drucklast mindestens 5.400 Pa
  - Soglast mindestens 4.000 Pa
- Leistungstoleranz: 0 bis +3 %
- Degradation:
  - im 1. Jahr max. 1,5 %
  - anschließend max. 0,25 % pro Jahr
- Produktgarantie: mindestens 25 Jahre
- Leistungsgarantie: mindestens 25 Jahre mit mindestens 92,5 % Restleistung nach 25 Jahren
- Zertifizierungen mindestens nach IEC 61215 und IEC 61730
angebotenes Fabrikat: '..........................................'

angebotener Typ: '..........................................'
Menge: 275,000 Stk

**2.1.2.20 Netzeinspeisewechselrichter**
Wechselrichter

Netzgekoppelten, dreiphasigen Stringwechselrichters für Photovoltaikanlagen einschließlich aller erforderlichen Anschluss-, Kommunikations- und Inbetriebnahmearbeiten.
Technische Mindestanforderungen:
- Nennleistung AC: mindestens 50 kW
- Gerätetyp: trafoloser Stringwechselrichter
- Netzanschluss: 3~ 400 V / 50 Hz
- Europäischer Wirkungsgrad: mindestens 97,5 %
- Maximale DC-Eingangsspannung: mindestens 1.000 V
- MPP-Spannungsbereich: mindestens 200–850 V
- Anzahl unabhängiger MPP-Tracker: mindestens 5
- Anzahl DC-Stringeingänge: mindestens 10
- Integrierter DC-Lasttrennschalter
- Integrierter Überspannungsschutz DC und AC mindestens Typ II
- Lichtbogenerkennung / Arc-Fault-Erkennung integriert
- Schutzart mindestens IP65
- Kommunikationsschnittstellen:
  - Ethernet
  - Webserver / integrierte Anlagenkommunikation
  - Modbus TCP
- Anlagenmonitoring über herstellereigenes Portal möglich
- Dynamische Wirkleistungsbegrenzung und Blindleistungsregelung nach VDE-Anforderungen
- Kompatibilität mit intelligentem Energiemanagementsystem
- Betriebstemperatur mindestens −25 °C bis +60 °C
- Geräuschentwicklung maximal 65 dB(A)
- Zertifizierungen und Konformität entsprechend:
  - VDE-AR-N 4105
  - VDE-AR-N 4110 (soweit erforderlich)
  - IEC 62109
  - CE-Kennzeichnung
angebotenes Fabrikat: '..........................................'

angebotener Typ: '..........................................'
Menge: 2,000 Stk

**2.1.2.30 Wechselstrom-Anschlusskasten**
Wechselstrom-Anschlusskasten
Generatoranschlusskastens zur Zusammenführung, Absicherung und Schutzbeschaltung von PV-Strings für netzgekoppelte Photovoltaikanlagen.
Ausführung geeignet zur Verwendung mit dreiphasigen Stringwechselrichtern im Leistungsbereich bis ca. 50 kW.
Technische Mindestanforderungen:
- Ausführung als PV-Generatoranschlusskasten für DC-Anwendungen
- Geeignet für Systemspannungen bis mindestens 1.000 V DC
- Anzahl Stringeingänge: mindestens 8 bis 12 Strings
- Anzahl Ausgänge: 1 bis 2 DC-Sammelausgänge
- Integrierte Stringsicherungen je Pluspol und Minuspol
- Integrierter DC-Überspannungsschutz mindestens Typ II
- DC-Lasttrennmöglichkeit integriert oder vorbereitet
- Berührungsschutz gemäß DIN EN 61439
- Schutzart mindestens IP65
- UV- und witterungsbeständiges Gehäuse für Außenmontage
- Anschlussklemmen für Kupferleitungen geeignet
- Betriebstemperatur mindestens −25 °C bis +60 °C
- Kennzeichnung sämtlicher Ein- und Ausgänge
- Inklusive Potentialausgleichsanschluss
- Konformität gemäß:
  - DIN EN 61439
  - IEC 60364-7-712
  - VDE 0100-712
  - IEC 62548
angebotenes Fabrikat: '..........................................'

angebotener Typ: '..........................................'
Menge: 2,000 Stk

**2.1.2.40 Solarkabel**
Kabel
Solarkabel 6 mm² zur DC-Verkabelung von
Photovoltaik Systemen im Innen- und
Außenbereich
Leiter Kupfer verzinnt, flexibel, nach VDE 0295 Klasse 5, halogenfreie Isolierung, nach VDE 0282 Teil 9, äußere Schutzhülle Polyurethan-Mischung TMPU nach VDE 0282 Teil 10 UV-, Ozon- und witterungsbeständig, Temperaturbeständigkeit von -40°C bis 90°C, für die Gleichstromleitungen zum Wechselrichter.
Fabrikat: '..........................................'
Menge: 1900,000 m

**2.1.2.50 Solarkabel**
Kabel
NYY-J 5×35 mm²
Fabrikat: '..........................................'
Menge: 70,000 m

**2.1.2.60 Datenkabel**
Datenkabel
CAT7 S/FTP Outdoor
Für die Anwendung
- geschirmtes Industrial-Ethernet-Kabel
- halogenfrei im Gebäude
- UV- und witterungsbeständig außen
Fabrikat: '..........................................'
Menge: 70,000 m

**2.1.2.70 Potentialausgleich**
Potentialausgleich
H07V-K 6 mm² Cu
Fabrikat: '..........................................'
Menge: 1900,000 m

**2.1.2.80 Potentialausgleich**
Potentialausgleich
H07V-K 16 mm² Cu
Fabrikat: '..........................................'
Menge: 100,000 m

**2.1.2.90 Kabelverlegesystem**
Kabelverlegesystem
Das Verlegesystem ist entsprechend der Kabelhäufung anzupassen. Eine Platzreserve von 30% ist einzukalkulieren.
Die Verlegung ist geschlossen mit Deckel anzubieten.
U-Form aus Stahl, zur  Verlegung von Kabeln und Leitungen, z. B. PV-Kabel. Zertifiziert nach DIN EN 61537 VDE. Einsetzbar im Innen- und Außenbereich. Erhöhte Bodenmontage sowie Wand- und Deckenmontage auf Tragsystem. Potentialausgleich durchgängig ohne Zusatzbauteil gewährleistet.
Ausschließlich Tauchfeuerverzinkt, ebenfalls die Abdeckung.
Fabrikat: '..........................................'

Länge: '..........................................'

Breite: '..........................................'

Höhe: '..........................................'

Drahtstärke: '..........................................'
liefern inkl. aller Verbinder, Klemmen, Befestigungsmaterialien und erforderlichen Auflasten.
Auf ein ausreichenden Kantenschutz ist zu achten.
Menge: 90,000 m

**2.1.2.100 Kabelverlegesystem (Gebäude)**
Kabelverlegesystem (Gebäude)
Das Verlegesystem ist entsprechend der Kabelhäufung anzupassen. Eine Platzreserve von 30% ist einzukalkulieren.
Die Verlegung erfolgt im Gebäude durch Steigtrassen (5,00m)  und vertikaler Verlegung (10,00m). Ebenfalls sind 2x 90 Grad Winkel einzupreisen.
U-Form aus Stahl, zur  Verlegung von Kabeln und Leitungen, z. B. PV-Kabel. Zertifiziert nach DIN EN 61537 VDE. Einsetzbar im Innenbereich. Potentialausgleich durchgängig ohne Zusatzbauteil gewährleistet.

Fabrikat: '..........................................'

Länge: '..........................................'

Breite: '..........................................'

Höhe: '..........................................'

Drahtstärke: '..........................................'
liefern inkl. aller Verbinder, Klemmen, Befestigungsmaterialien und erforderlichen Auflasten.
Auf ein ausreichenden Kantenschutz ist zu achten.
Menge: 10,000 m

**2.1.2.110 Kabelverlegesystem (Gebäude)**
Kabelverlegesystem (Gebäude)
Das Verlegesystem ist entsprechend der Kabelhäufung anzupassen. Eine Platzreserve von 30% ist einzukalkulieren.
Die Verlegung erfolgt im Gebäude durch Steigtrassen (5,00m)  und vertikaler Verlegung (10,00m). Ebenfalls sind 2x 90 Grad Winkel einzupreisen.
U-Form aus Stahl, zur  Verlegung von Kabeln und Leitungen, z. B. PV-Kabel. Zertifiziert nach DIN EN 61537 VDE. Einsetzbar im Innenbereich. Potentialausgleich durchgängig ohne Zusatzbauteil gewährleistet.

Fabrikat: '..........................................'

Länge: '..........................................'

Breite: '..........................................'

Höhe: '..........................................'

Drahtstärke: '..........................................'
liefern inkl. aller Verbinder, Klemmen, Befestigungsmaterialien und erforderlichen Auflasten.
Auf ein ausreichenden Kantenschutz ist zu achten.
Menge: 10,000 m

**2.1.2.120 \**Trennsteg****
Trennsteg
Trennsteg, mit Kantenschutz, Bodenkantung perforiert zur Schraubbefestigung und durchgehend profiliert zur Aufnahme in Boden- bzw. Haltelaschen, zur Trennung von Kabeln und Leitungen mit unterschiedlichen Spannungen und Funktionen, der Potentialausgleich erfolgt automatisch beim Einclipsen bzw. Verschrauben, einschließlich anteilmäßigen Befestigungszubehör. VDE zertifiziert! Verwendung für : Gitterrinnen Kabelrinnen/-leitern Weitspannrinnen/-leitern Trennprofilhalter Verwendung für : Begehbare Kabelrinnen - Dieser Trennsteg ist nicht geeignet zur Unterstützung der begehbaren Deckel! Abmessungen (ca. Maße) H x Umkantung : 80 x 24 mm Materialstärke t : 0,9 mm Lieferlänge L : 3000 mm Werkstoff : Stahl, bandverzinkt nach DIN EN 10346
komplett liefern und betriebsfertig montieren inkl. aller Klein- und Befestigungsteile.
Menge: 110,000 m

**2.1.2.130 Anlagenfernüberwachung**
Anlagenfernüberwachung
Anlagenüberwachung der PV-Anlage, ausgeführt als Fernüberwachung mit folgenden Mindestfunktionen
- Anlagenübersicht
- Anlageneinstellungen
- Darstellung der aktuellen Anlagenwerte
- Geräteübersicht
- Geräteparametrierung
- Darstellung der aktuellen Gerätewerte
- Aufzeichnung und Analysefunktion von Ereignissen
- Kommunikation mit den anderen Wechselrichtern in einer Master-Slave-Konfiguration
- Schnittstelle mit Protokoll
einschl. Hardware (Datenlogger, Router, Modem, Datenkabel o.ä. nach Erfordernissen),
Überwachung an einem PC der Stadtwerke soll möglich sein
einschließlich Software, Bedienungsanleitung und Einweisung
Fabrikat: '..........................................'
Typ: '..........................................'
Menge: 1,000 Stk

**2.1.2.140 Konstruktion**
Unterkonstruktion
Liefern einer statisch nachgewiesenen, korrosionsbeständigen Unterkonstruktion für eine Aufdach-Photovoltaikanlage einschließlich aller Systemkomponenten und Befestigungsmittel.
Das Unterkonstruktionssystem muss konstruktiv und systemseitig für die Einbindung in den äußeren Blitzschutz sowie für den elektrischen Potentialausgleich geeignet und dafür zugelassen sein, sodass eine zusätzliche separate Potentialausgleichsverkabelung der Montagestruktur entfällt, sofern dies normativ zulässig ist.
Leistungsumfang:
- Komplettes Montagesystem aus Aluminium oder gleichwertigem korrosionsbeständigem, leitfähigem Material
- Dachanbindungssystem passend zur vorhandenen Dacheindeckung inkl. aller Formteile und Befestigungselemente
- Modultragschienen inkl. Systemverbinder, Schienenverbinder und Montageschienen
- Modulbefestigung mittels End- und Mittelklemmen
- Systemintegrierte elektrisch leitfähige Verbindungen der Systemkomponenten zur Sicherstellung des Potentialausgleichs
- Nachweis der Eignung zur Integration in Blitzschutzsysteme (z. B. nach DIN EN 62305 / VDE 0185-305) gemäß Herstellersystemzulassung
- Nachweis der Eignung für den Potentialausgleich gemäß DIN VDE 0100-712 ohne zusätzliche systemfremde PA-Brücken innerhalb der Unterkonstruktion
- Statiknachweis gemäß Eurocode (DIN EN 1991) für Wind- und Schneelasten
- Korrosionsbeständigkeit mindestens entsprechend Korrosivitätskategorie C3, je nach Standort höher
- Montage nach Herstellervorgaben und anerkannten Regeln der Technik
Hinweis:
Das System muss als geschlossenes, elektrisch leitfähiges Montagesystem ausgeführt sein und die Anforderungen an Blitzstromtragfähigkeit bzw. Potentialausgleich innerhalb der Systemstruktur erfüllen, sofern vom Hersteller vorgesehen und nachgewiesen.
angebotenes Fabrikat: '..........................................'
angebotener Typ: '..........................................'
liefern inkl. aller Verbinder, Klemmen, Befestigungsmaterialien und erforderlichen Auflasten.
Menge: 490,000 m

##### Abschnitt 2.1.3 Montage

**2.1.3.10 Montage Solarmodule**
Montage Module
Montage der Solarmodule auf der Unterkonstruktion.
Montage inkl. aller Klemm- und Befestigungsmaterialen.
Menge: 275,000 Stk

**2.1.3.20 Montage Wechselrichter und Wechselstromanschlusskasten**
Montage Wechselrichter
Montage der Wechselrichter inkl. Unterkonstruktion und Anschluss der Gleichstromleitungen.
Montage des Wechselstromanschlusskastens inkl. Unterkonstruktion.
Verlegung und Anschluss der Wechselrichteranschlussleitungen zur Verbindung der Wechselrichter mit dem AC-Anschlusskasten inkl. Montage der notwendigen Leerrohre bzw. Kabelkanäle.
Montage inkl. aller Klemm- und Befestigungsmaterialen.
Menge: 2,000 Stk

**2.1.3.30 Montage Generatoranschlusskästen**
Montage Generatoranschlusskästen
Montage der Solargeneratoranschlusskästen inkl. Unterkonstruktion
Montage der DC-Verkabelung zwischen den Generatoranschlusskästen und den Wechselrichtern. Potentialausgleich der Generatoranschlusskästen und Unterkonstruktion
Montage inkl. aller Klemm- und Befestigungsmaterialen.
Menge: 2,000 Stk

**2.1.3.40 Solarkabel**
Kabel
Solarkabel 6 mm² zur DC-Verkabelung von
Photovoltaik Systemen
Leiter Kupfer verzinnt, flexibel, nach VDE 0295 Klasse 5, halogenfreie Isolierung, nach VDE 0282 Teil 9, äußere Schutzhülle Polyurethan-Mischung TMPU nach VDE 0282 Teil 10 UV-, Ozon- und witterungsbeständig, Temperaturbeständigkeit von -40°C bis 90°C, für die Gleichstromleitungen zum Wechselrichter.
Menge: 1900,000 m

**2.1.3.50 Solarkabel**
Montage Kabel
NYY-J 5×35 mm²
Kabel sind am Anfang und am Ende dauerhaft mit der korrekten Bezeichnung zu beschriften und aufzulegen.
Leitungen und Kabel einschließlich Befestigungsmaterial in getrennt ausgeschriebenen Leerrohren, Kabelrinnen, Kabelkanälen oder Schaltschränken in Teillängen einziehen oder verlegen.
Menge: 70,000 m

**2.1.3.60 Montage Datenkabel**
Montage Datenkabel
CAT7 S/FTP Outdoor
Kabel sind am Anfang und am Ende dauerhaft mit der korrekten Bezeichnung zu beschriften und aufzulegen.
Leitungen und Kabel einschließlich Befestigungsmaterial in getrennt ausgeschriebenen Leerrohren, Kabelrinnen, Kabelkanälen oder Schaltschränken in Teillängen einziehen oder verlegen.
Menge: 70,000 m

**2.1.3.70 Montage Potentialausgleich**
Montage Potentialausgleich
- doppelt isoliert,
- Kabelschuhe sind ebenfalls zu isolieren
Kabel sind am Anfang und am Ende dauerhaft mit der korrekten Bezeichnung zu beschriften und aufzulegen.
Leitungen und Kabel einschließlich Befestigungsmaterial in getrennt ausgeschriebenen Leerrohren, Kabelrinnen, Kabelkanälen oder Schaltschränken in Teillängen einziehen oder verlegen.
Menge: 2000,000 m

**2.1.3.80 Potentialausgleich**
Potentialausgleich
H07V-K 6 mm² Cu
- doppelt isoliert,
- Kabelschuhe sind ebenfalls zu isolieren
Kabel sind am Anfang und am Ende dauerhaft mit der korrekten Bezeichnung zu beschriften und aufzulegen.
Leitungen und Kabel einschließlich Befestigungsmaterial in getrennt ausgeschriebenen Leerrohren, Kabelrinnen, Kabelkanälen oder Schaltschränken in Teillängen einziehen oder verlegen.
Menge: 1900,000 m

**2.1.3.90 Potentialausgleich**
Potentialausgleich
H07V-K 25 mm² Cu
- doppelt isoliert,
- Kabelschuhe sind ebenfalls zu isolieren
Kabel sind am Anfang und am Ende dauerhaft mit der korrekten Bezeichnung zu beschriften und aufzulegen.
Leitungen und Kabel einschließlich Befestigungsmaterial in getrennt ausgeschriebenen Leerrohren, Kabelrinnen, Kabelkanälen oder Schaltschränken in Teillängen einziehen oder verlegen.
Menge: 100,000 m

**2.1.3.100 Montage Kabelverlegesystem (Gebäude)**
Montage Kabelverlegesystem (Dach)
Montage des Kabelverlegesystem auf dem Dach. Bei der Montage ist darauf zu achten, dass die Verbinder von dem selben Hersteller sind. Unterschiedliche Hersteller werden nicht akzeptiert. Die Verlegung von Plus und Minus erfolgt im Verlegesystem getrennt mit einem Mindestabstand von 5 cm.
- tauchfeuerverzinkte Version
- verdeckelt
- in den Potentialausgleich mit einzubeziehen
inkl. aller Klemm- und Befestigungsmaterialen
Menge: 90,000 m

**2.1.3.110 Montage Kabelverlegesystem (Gebäude)**
Montage Kabelverlegesystem (Gebäude)
Montage des Kabelverlegesystem im Gebäude. Bei der Montage ist darauf zu achten, dass die Verbinder von dem selben Hersteller sind. Unterschiedliche Hersteller werden nicht akzeptiert. Die Verlegung von Plus und Minus erfolgt im Verlegesystem getrennt mit einem Mindestabstand von 5 cm.
Das Verlegesystem ist ebenfalls in den Potentialausgleich einzubeziehen.
inkl. aller Klemm- und Befestigungsmaterialen
Menge: 10,000 m

**2.1.3.120 Montage Kabelverlegesystem AC-Seite (Gebäude)**
Montage Kabelverlegesystem AC-Seite (Gebäude)
Montage des Kabelverlegesystem im Gebäude. Bei der Montage ist darauf zu achten, dass die Verbinder von dem selben Hersteller sind. Unterschiedliche Hersteller werden nicht akzeptiert. Die Verlegung von Plus und Minus erfolgt im Verlegesystem getrennt mit einem Mindestabstand von 5 cm.
Das Verlegesystem ist ebenfalls in den Potentialausgleich einzubeziehen.
inkl. aller Klemm- und Befestigungsmaterialen
Menge: 10,000 m

**2.1.3.130 \**Trennsteg****
Trennsteg
Trennsteg, mit Kantenschutz, Bodenkantung perforiert zur Schraubbefestigung und durchgehend profiliert zur Aufnahme in Boden- bzw. Haltelaschen, zur Trennung von Kabeln und Leitungen mit unterschiedlichen Spannungen und Funktionen, der Potentialausgleich erfolgt automatisch beim Einclipsen bzw. Verschrauben, einschließlich anteilmäßigen Befestigungszubehör. VDE zertifiziert! Verwendung für : Gitterrinnen Kabelrinnen/-leitern Weitspannrinnen/-leitern Trennprofilhalter Verwendung für : Begehbare Kabelrinnen - Dieser Trennsteg ist nicht geeignet zur Unterstützung der begehbaren Deckel! Abmessungen (ca. Maße) H x Umkantung : 80 x 24 mm Materialstärke t : 0,9 mm Lieferlänge L : 3000 mm Werkstoff : Stahl, bandverzinkt nach DIN EN 10346
komplett betriebsfertig montieren inkl. aller Klein- und Befestigungsteile
.
Menge: 110,000 m

**2.1.3.140 Anlagenfernüberwachung**
Anlagenfernüberwachung
Anlagenüberwachung der PV-Anlage, ausgeführt als Fernüberwachung mit folgenden Mindestfunktionen
- Anlagenübersicht
- Anlageneinstellungen
- Darstellung der aktuellen Anlagenwerte
- Geräteübersicht
- Geräteparametrierung
- Darstellung der aktuellen Gerätewerte
- Aufzeichnung und Analysefunktion von Ereignissen
- Kommunikation mit den anderen Wechselrichtern in einer Master-Slave-Konfiguration
- Schnittstelle mit Protokoll
einschl. Hardware (Datenlogger, Router, Modem, Datenkabel o.ä. nach Erfordernissen),
Überwachung an einem PC der Stadtwerke soll möglich sein
einschließlich Software, Bedienungsanleitung und Einweisung
betriebsfertig montieren
Menge: 1,000 Stk

**2.1.3.150 Konstruktion**
Unterkonstruktion
Montage der gelieferten, statisch nachgewiesenen und korrosionsbeständigen Unterkonstruktion für eine Aufdach-Photovoltaikanlage einschließlich aller System- und Befestigungskomponenten.
Das Montagesystem muss konstruktiv für die Einbindung in den äußeren Blitzschutz sowie für den Potentialausgleich geeignet und systemseitig dafür zugelassen sein, sodass eine zusätzliche separate Potentialausgleichsverkabelung innerhalb der Unterkonstruktion nur soweit erforderlich nach Herstellervorgaben auszuführen ist.
liefern inkl. aller Verbinder, Klemmen, Befestigungsmaterialien und erforderlichen Auflasten.
Menge: 490,000 m

##### Abschnitt 2.1.4 Schutzeinrichtungen

**2.1.4.10 PV-Ausschalter**
PV-Ausschalter
Positionierung erfolgt nach Absprache an der äußeren Gebäudewand.
PV-Not-Aus-Schalter.
Geeignet zur Fernauslösung eines Feuerwehrschalters für die Abschaltung der AC-Seite.
Max. Dauerspannung, Uc (AC): 500 V
Max. Dauerspannung, Uc (DC): 212 V
Entriegelung des Schalters erfolgt über eine Drehentriegelung.
Anzahl der Kontakte als Schließer: 1
Anazhl der Kontakte als Öffner: 1
Anzahl der Schaltstellungen: 2
Montage des Schalters erfolgt über 4 Schrauben.
Ausführung des elektrischen Anschlusses erfolgt über Kabelverschraubungen.
Schutzart (IP): 65
Schutzart (NEMA): 4X

gewähltes Fabrikat/Typ: '..........................................'
liefern inkl. aller Verbinder, Klemmen, Befestigungsmaterialien montieren und betriebsfertig anschließen.
Anschlusslänge max. 30m zum Trennschalter.
Menge: 1,000 Stk

**2.1.4.20 PV-Feuerwehrschalter**
PV-Feuerwehrschalter
Montage erfolgt nach Absprache,
Die VdS 3145 : 2017-11 (02) 4.4.5.2 Freischaltung für DC-Leitungen empfiehlt ebenfalls die Montage eines Feuerwehrschalters.
Automatisch EIN- und AUS-schaltender Feuerwehrschalter zur Weiterleitung an 1 MPP-Tracker im Wechselrichter
Geeignet für die Fernausschaltung der DC-Seite durch die Feuerwehr gemäß VDE-AR-E2100-712.
Max. Stringspannung Uoc: 1100V
MPP1:
2 Eingänge, Anschluss über WM4 C Steckverbinder, kompatibel mit Kabeltyp TÜV 2 Pfg1169/08.07 / EN 50618:2063
1 Ausgang, Anschluss über WM4 C Steckverbinder, kompatibel mit Kabeltyp TÜV 2 Pfg1169/08.07 / EN 50618:2063
Mit DC-Feuerwehrschalter:
Abschalten durch Unterspannungsauslösung.
Automatisches wieder verbinden, nachdem die Ansteuerspannung (230 VAC) wieder anliegt.
Mit Signalkontakt.
Anschluss der Ansteuerung des Feuerwehrschalters 230 VAC über Kabelverschraubungen (8-12mmØ) max. Leiterquerschnitt: 1.5mm².
Anschluss des Signalkontaktes 24 VDC über Kabelverschraubungen (8-12mmØ) max. Leiterquerschnitt: 1.5mm².
Schutzart: IP65.

gewähltes Fabrikat/Typ: '..........................................'
liefern inkl. aller Verbinder, Klemmen, Befestigungsmaterialien montieren und betriebsfertig anschließen.
Menge: 1,000 Stk

##### Abschnitt 2.1.5 Inbetriebnahme/Dokumentation

**2.1.5.10 Abnahme Sachverständiger**
Abnahme Sachverständiger
Durchführung einer prüffähigen Abnahme der Photovoltaikanlage durch einen anerkannten VdS-Sachverständigen einschließlich Vorbereitung, Begleitung und Dokumentation aller für die Abnahme erforderlichen Leistungen.
Die Auswahl des Sachverständigen ist mit dem AG abzustimmen.
Der Leistungsumfang umfasst insbesondere:
- Terminabstimmung und Koordination mit einem VdS-anerkannten Sachverständigen,
- Bereitstellung sämtlicher prüfrelevanter Unterlagen wie Ausführungspläne, Stringpläne, Datenblätter, Prüfprotokolle, Schutzkonzepte und Konformitätsnachweise,
- Begleitung der Vor-Ort-Prüfung der PV-Anlage einschließlich DC-Generatorfeldern, Wechselrichtern, Generatoranschlusskästen, Kabel- und Leitungsanlagen, Überspannungsschutz, Netzanschluss sowie Sicherheits- und Abschalteinrichtungen,
- Kontrolle der Ausführung auf Übereinstimmung mit den anerkannten Regeln der Technik, den geltenden VDE-Bestimmungen, den Anforderungen des Netzbetreibers, den Herstellervorgaben sowie den einschlägigen VdS-Richtlinien,
- Unterstützung bei Funktionsprüfungen und Inbetriebnahmekontrollen,
- Beseitigung bzw. Nachverfolgung geringfügiger festgestellter Mängel im erforderlichen Umfang,
- Teilnahme an der Schlussbesprechung,
- Übergabe des Abnahme- bzw. Prüfberichtes des VdS-Sachverständigen an den Auftraggeber.
Die Leistung beinhaltet sämtliche Nebenleistungen, Fahrtkosten, organisatorischen Aufwendungen sowie die vollständige Koordination bis zur erfolgreichen Abnahme der Photovoltaikanlage.
Menge: 1,000 Stk

**2.1.5.20 Inbetriebnahme**
*** Pauschalposition
Inbetriebnahme
Komplette Inbetriebnahme der gesamten Photovoltaikanlage durch eine Fachkraft. Überprüfen der mechanischen Verbindungen. Messen und Einstellen der Module und Wechselrichter.
Protokollieren der Soll- und gemessenen Istwerte, einschließlich Erstellung eines Inbetriebnahmeprotokolls.
Einweisung des Bedienpersonals
Koordinierung und Begleitung der Abnahme durch das EVU
Menge: 1,000 psch

**2.1.5.30 Dokumentation**
*** Pauschalposition
Dokumentation
Anlagendokumentation in rein digitaler Ausführung
Herstellung und Lieferung der Bestandsabrechnungszeichnungen sowie Schaltschemen für Verteilungen, auf USB als DWG/DXF-Dateien, farbig angelegt, einschließlich Bedienungs-, Funktions- und Wartungsanleitung, Fachunternehmer- und Einweisungsbescheinigung, übersichtlich auf USB gespeichert.
Menge: 1,000 psch

**2.1.5.40 Übergabe**
*** Pauschalposition
Übergabe
Nach Beendigung der Arbeiten ist nach Absprache des Auftraggebers die Inbetriebnahme vorzubereiten und nach DIN VDE 0100 durchzuführen. Die Prüfprotokolle und Messergebnisse sind im Anschluss dem Auftraggeber in schriftlicher und digitaler Form (Datenträger) zu übergeben. Über jegliche Abweichungen ist der Auftraggeber unverzüglich in Kenntnis zu setzen.
Durchführung der Inbetriebnahme der Anlage in Abstimmung mit dem VNB mittels einer Elektrofachkraft vor Ort. Neben der eigentlichen Inbetriebnahme erfolgt bei diesem Termin auch eine Einweisung des Bedienpersonals und somit der Gefahrenübergang.
Ein vollständiger Satz Stromlaufpläne mit Ansichtszeichnungen und Klemmenanschlussplänen ist jeweils in einer Schaltplantasche in der Schaltanlage zu hinterlegen. Alle Zeichnungen und Pläne sind vor Fertigungsbeginn dem Planungsbüro zur Genehmigung vorzulegen. In den Schranktüren der Schaltanlage sind jeweils einlaminierte Sicherungslegenden anzubringen.
Menge: 1,000 psch

**2.1.5.50 Reinigung Heizraum**
*** Pauschalposition
Reinigung
Bereits während der laufenden Montagearbeiten ist die Baustelle regelmäßig (mindestens 1 x pro Woche) grob zu reinigen, so dass der anfallende Müll entsorgt und Montagematerial aufgeräumt wird.
Nach Abschluss aller Arbeiten ist die Endreinigung besenrein durchzuführen.
Die Anlagen und Räumlichkeiten sind entsprechend sauber zu übergeben.
Frist spätestens eine Woche nach Abnahme.
Dieser Punkt braucht nicht separat in der Abnahmeliste aufgeführt werden. Sollte der AN dem Aufruf der Reinigung nicht unaufgefordert nachkommen, so hat der AG das Recht, ohne Ankündigung die Reinigung durch einen dritten zu Lasten des AN durchführen zu lassen.
Menge: 1,000 psch

#### Bereich 2.2 Regiearbeiten

##### Abschnitt 2.2.1 Regiearbeiten

**2.2.1.10 Meister-/Obermonteurstunden**
Meister-/Obermonteurstunden
Meister-/Obermonteurstunden zum Nachweis inkl. aller Neben- und Fahrtkosten etc.
Menge: 10,000 h

**2.2.1.20 Monteurstunden**
Monteurstunden
Monteurstunden zum Nachweis inkl. aller Neben- und Fahrtkosten etc.
Menge: 10,000 h

**2.2.1.30 Auszubildenestunden**
Auszubildenestunden
Auszubildenestunden  inkl. aller Neben- und Fahrtkosten etc.zum Nachweis
Menge: 10,000 h

**2.2.1.40 Helferstunden**
Helferstunden
Helferstunden  inkl. aller Neben- und Fahrtkosten etc.zum Nachweis
Menge: 10,000 h

##### Abschnitt 2.2.2 Sonstiges

**2.2.2.10 Baustelleneinrichtung**
*** Pauschalposition
Baustelleneinrichtung
Baustelle einrichten, über die Bauzeit vorhalten, nach Abschluss der Arbeiten alle Baustelleneinrichtungsgegenstände inklusive Restmaterialien und Reststoffe vollständig beseitigen und besenrein hinterlassen.
Baustelleneinrichtung bestehend aus allen zur ordnungsgemäßen und termingerechten Durchführung der Arbeiten notwendigen Einrichtungen und Vorkehrungen entsprechend den Erfordernissen und örtlichen Gegebenheiten.
Baustelleneinrichtung:
Werkzeuge, Maschinen, Hebe- und Transportmittel, Beleuchtungseinrichtungen und Gerüst.
komplette Baustelleneinrichtung
Menge: 1,000 psch

**2.2.2.20 Gefährdungsbeurteilung**
*** Pauschalposition
Gefährdungsbeurteilung
Es gilt bei der Montage eine erhöhte Gefahr des Absturzes sowie die Gefahr eines elektrischen Schlages. Die in Reihe geschalteten Module erreichen oftmals eine Spannung i. d. R. über 120 V DC und liegen somit über dem Grenzwert der DGUV Vorschrift 3. Somit ist vor Beginn der Arbeit eine Gefährdungsbeurteilung nach § 5 des Arbeitschutzgesetzes für jede Montage- und Instandhaltungsarbeit zu erstellen.
komplette Gefährdungsbeurteilung erstellen
Menge: 1,000 psch

**2.2.2.30 Arbeiten vor Installationsbeginn**
*** Pauschalposition
Arbeiten vor Installationsbeginn
Umfasst die Begehung vor Ort bezüglich Verschattung.
Anzunehmen sind ca. 5h.
liefern und Bericht erstellen.
Menge: 1,000 psch

**2.2.2.40 Kabelbeschriftung**
*** Pauschalposition
Kabelbeschriftung
An jedem Kabel zum Wechselrichter ist ein Kunststoffclip mit Beschriftungsfeld zu befestigen, auf dem die Kabelbezeichnung gemäß Schaltplan vermerkt ist.
Die aufgelegten Kabel in der NSHV sind zu beschriften.
komplett liefern und montieren.
Menge: 1,000 psch

**2.2.2.50 \**Beschilderung****
Beschilderung
An den Übergabepunkten der Anlage (Wechselrichter, NSHV und Einganstor) ist ein nach VDE 0100- 712 genormte Hinweisschild anzubringen. (Feuerwehrschild)
komplett durchführen
Menge: 3,000 Stk

**2.2.2.60 Senkrechte Bohrungen 100 mm**
Senkrechte Bohrungen 100 mm
Bohrungen für die Durchführung von Kabelwegen als Kernbohrungen, Ausführung nach Wahl des AN, Bohrrichtung vertikal, Bohrgrund Stahlbeton Bohrlochdurchmesser 100 mm, für Decken bis 35 cm.
komplett liefern und ausführen
Menge: 3,000 Stk

**2.2.2.70 Waagerechte Bohrungen 100 mm**
Waagerechte Bohrungen 100 mm
Waagerechte Bohrungen für die Durchführung von Kabelwegen als Kernbohrungen, in Stahlbetonwände oder Vollstein-Mauerwerk, Höhe über Fußboden bis 5,5 m, Ausführung nach Wahl des AN,
Bohrlochdurchmesser 100 mm, in Wände bis 35 cm.
komplett liefern und ausführen
Menge: 3,000 Stk

**2.2.2.80 Kabelschott bis 0,06 m²**
Kabelschott bis 0,06 m²
nach DIN EN 13501-2/6, Feuerwiderstandsdauer 90 min. von Deckendurchbrüchen oder Wanddurchbrüchen in Beton, Mauerwerk oder leichter Trennwand liefern und gemäss der bauaufsichtlichen Zulassung einbauen.
Das angeführte System muss rauchgasdicht und lösungsmittelfrei sein.
Die Kabelbelegung darf max. 60% der Öffnungsgröße betragen.
Vorhandene Bauteildicke: Betondecken bzw. Wände bis 24 cm
komplett liefern und montieren
Schottgröße :bis 0,06 m²
Kabelbelegung :40 - 60 %
Fabrikat: '..........................................'
Typ: '..........................................'
komplett liefern und betriebsfertig montieren inkl. aller Klein- und Befestigungsteile.
Menge: 2,000 Stk

**2.2.2.90 Kabelschott bis 0,1 m²**
Kabelschott bis 0,1 m²
nach DIN EN 13501-2/6, Feuerwiderstandsdauer 90 min. von Deckendurchbrüchen oder Wanddurchbrüchen in Beton, Mauerwerk oder leichter Trennwand liefern und gemäss der bauaufsichtlichen Zulassung einbauen.
Das angeführte System muss rauchgasdicht und lösungsmittelfrei sein.
Die Kabelbelegung darf max. 60% der Öffnungsgröße betragen.
Vorhandene Bauteildicke: Betondecken bzw. Wände bis 30 cm
komplett liefern und montieren
Schottgröße :bis 0,1 m²
Kabelbelegung :40 - 60 %
Fabrikat: '..........................................'
Typ: '..........................................'
komplett liefern und betriebsfertig montieren inkl. aller Klein- und Befestigungsteile.
Menge: 3,000 Stk

**2.2.2.100 Expandierender Brandschutzschaum**
Expandierender Brandschutzschaum
Kartuschen 300 ml für Kombischott S 90 einschließlich erforderlichem Zubehör zum Einsatz in Wänden oder Decken aus Beton, Porenbeton und Mauerwerk. Schallschtzwerte nach DIN 4109 müssen erfüllt sein.
Expandierenden Brandschutzschaum liefern und einbauen.
Der Anwendungsbereich muss sich bis DN150 erstrecken.
Eine Mehrfachbelegung muss möglich sein.
vorhandene Bauteildicke: bis 30 cm
Fabrikat: '..........................................'
Typ: '..........................................'
komplett liefern und betriebsfertig montieren inkl. aller Klein- und Befestigungsteile.
Menge: 3,000 Stk

**2.2.2.110 Ausführungsschild**
Ausführungsschild
Kennzeichnung des Brandschottes vorschriftsmäßig liefern und montieren.
Menge: 3,000 Stk

**2.2.2.120 \**Alu Rohr****
Alu Rohr
Aluminium Rohr, Alu Steck ES M 16 - M 20
inklusive Rohrclipse und aller Klein- und Befestigungsmaterialien
komplett liefern und montieren.
Menge: 40,000 m

**2.2.2.130 Alu Bogen**
Alu Bogen
zur fachgerechten Rohrverlegung im 90 Grad Winkel für zuvor beschriebenes Elektroinstallationsrohr
inklusive Rohrclipse und aller Klein- und Befestigungsmaterialien
komplett liefern und montieren.
Menge: 10,000 Stk

**2.2.2.140 Alu Steckendhülle**
Alu Steckendhülle
Aluminium Steckendhülle für zuvor beschriebenes Elektroinstallationsrohr
inklusive aller Klein- und Befestigungsmaterialien
komplett liefern und montieren.
Menge: 10,000 Stk

**2.2.2.150 PVC Elektroinstallationsrohr**
PVC Elektroinstallationsrohr
glattes, starres Montagerohr für leichte mechanische Beanspruchung, Material:
PVC-U, flammwidrig, selbstverlöschend und korrosionsfest, mit einseitig angeformter Muffe, in DN 16 - DN 20
Farbe: Hellgrau (RAL 7035),
Länge: 3000 mm,
Rohrdurchmesser außen: 16 - 20,0 mm
inklusive Rohrclipse und aller Klein- und Befestigungsmaterialien
komplett liefern und montieren.
Menge: 50,000 m

**2.2.2.160 PVC Rohrbogen 90°**
PVC Rohrbogen 90°
zur fachgerechten Rohrverlegung im 90 Grad Winkel, mit einseitig angeformter Muffe, für zuvor beschriebenes Elektroinstallationsrohr
Material: PVC-U, flammwidrig, selbstverlöschend und korresionsfest, mit einseitig angeformter Muffe,
Farbe: Hellgrau (RAL 7035),
inklusive Rohrclipse und aller Klein- und Befestigungsmaterialien
komplett liefern und montieren.
Menge: 10,000 Stk

##### Abschnitt 2.2.3 Wartung

**2.2.3.10 Inspektion/Wartungsvertrag**
Inspektion/Wartungsvertrag
1. Allgemeine Vertragsgegenstand
Gegenstand dieses Vertrages ist die regelmäßige Inspektion, Wartung und Überprüfung der Photovoltaik-Anlage, um eine optimale Leistungsfähigkeit, Sicherheit und Langlebigkeit der Anlage sicherzustellen.
2. Inspektionsleistungen
- Sichtprüfung aller Anlagenkomponenten, einschließlich Solarmodule, Wechselrichter, Verkabelung, Montagesysteme und Schutzvorrichtungen.
- Überprüfung der Befestigungen und Montagesysteme auf Stabilität und Korrosionsschäden.
- Kontrolle der elektrischen Anschlüsse auf festen Sitz und Korrosion.
- Überprüfung der Funktionstüchtigkeit der Überwachungssysteme und Messgeräte.
- Sichtprüfung auf Verschmutzungen, Beschädigungen oder Verschleiß an den Modulen und Komponenten.
- Dokumentation der Inspektionsergebnisse inklusive etwaiger Mängel oder Abweichungen.
3. Wartungsleistungen
- Reinigung der Solarmodule bei Bedarf, um Verschmutzungen, Staub oder Verschmutzungen zu entfernen, die die Leistung beeinträchtigen könnten.
- Überprüfung und ggf. Austausch defekter oder verschlissener Komponenten, wie Sicherungen, Kabel, Stecker oder Wechselrichter.
- Kontrolle und Einstellung der elektrischen Parameter, um eine optimale Energieerzeugung sicherzustellen.
- Überprüfung der Schutz- und Sicherheitseinrichtungen, z.B. Erdung, Überspannungsschutz.
- Aktualisierung der Software und Firmware der Wechselrichter, falls erforderlich.
- Erstellung eines Wartungsberichts mit Empfehlungen für etwaige Reparaturen oder Optimierungen.
4. Intervalle und Dauer
- Die Inspektionen und Wartungen erfolgen in regelmäßigen Abständen, z.B. halbjährlich oder jährlich, je nach Vereinbarung.
- Die Vertragslaufzeit beträgt in der Regel 12 Monate, mit Verlängerungsoptionen.
5. Notfall- und Störungsmanagement
- Bei Störungen oder unerwarteten Problemen erfolgt eine schnelle Reaktion und Fehlerbehebung innerhalb eines vereinbarten Zeitrahmens.
- Bereitstellung einer Kontaktmöglichkeit für Notfälle.
Menge: 1,000 Stk
